# ENB Techowbrücke
Angebotsaufforderung (GAEB DA XML 3.2, DA83)
Projekt: 836S725B06T1
Währung: EUR
Nebenangebote zugelassen: ja
Vergabeart: Offenes Verfahren
Eröffnung: 15.10.2026 00:00:00
Ende der Zuschlagsfrist: 14.12.2026
Auftraggeber: WNA Berlin, SB 7, Mehringdamm 129, 10965 Berlin, Telefon 030 69532-0, E-Mail wna-berlin@wsv.bund.de; Vergabenummer: 26/001
Erstellt mit: GXML Toolbox V3.3 R20210630, iTWO_64 V10.0.894, 24.08.2026

## T1.11 Ersatzneubau Techowbrücke
Datum: 24.08.2026

### Bereich 01 Allgemeine Arbeiten

#### Abschnitt 01.01 Technische Bearbeitung

**01.01.0010 Beweissicherung, mehrmalig**
*** Pauschalposition
Beweissicherung durchführen für in Anspruch genommene
Grundstücke, Verkehrswege, Zufahrtswege und Flächen.
Dokumentation des Ausgangszustandes, insbesondere für:
- Baustelleneinrichtungsflächen
- Uferbereich
- benachbarte Gebäude
- angrenzende Zäune
- angrenzende Verkehrswege und Verkehrsflächen
- Baustellenzufahrten.

Beweissicherung für die Baumaßnahme.
Bei der Feststellung des Zustandes der Geländeoberfläche ist auch Art/ Umfang des Bewuchses (Art, Anzahl, Größe und Standort von Bäumen, Sträuchern, Hecken sowie sonstigen Vegetationsflächen) festzustellen.

Es sind die baulichen Anlagen zu erfassen, die aufgrund
der vom AN gewählten Bauverfahren beeinträchtigt werden
können.
Der AN hat vor Baubeginn mit dem AG und den Eigentümern/ Unterhaltungspflichtigen den Zustand der Anlagen mit Lageplan  und Fotos aufzunehmen, darüber ein Protokoll zu fertigen und dieses von allen Beteiligten unterzeichnen zu lassen.

Übergabe v.g. Protokoll gem. Liste Termine und Fristen.

Schlussbesichtigung nach Ende der Baumaßnahme
durchführen. Vorlage der Freistellungserklärungen der Eigentümer/ Pächter beim AG.
Der Gesamtbericht der Beweissicherung ist dem AG und
dem Grundstücks-/ Gebäudeeigentümer in je 1-facher
Ausführung zu übergeben.

70% der Leistung werden nach Übergabe des
Beweissicherungsunterlagen vergütet, 30% nach
Schlussbesichtigung und Übergabe der
Freistellungserklärungen.
Menge: 1,000 Psch

**01.01.0020 Zustand Wasserstraße doku. Peilung**
Der Zustand der Wasserstraße im Brückenbereich ist
einschließlich einer Peilung des Kanalprofils viermal
festzustellen und zu dokumentieren:
1. vor Beginn der Bauarbeiten,
2. nach dem Abbruch der Brücke,
3. nach der Montage der neuen Brücke  sowie
4. nach Abschluss sämtlicher Bauarbeiten.

Die Peilung ist im Baubereich unter der Brücke bis
jeweils 20 m vor und hinter der Brücke durchzuführen.
Der Peilabstand beträgt 1 m in Längsrichtung und 1 m in
Querrichtung.

Die Dokumentation der Peilungen und der
Zustandsfeststellungen ist digital zu liefern.
Menge: 4,000 St

**01.01.0030 Abbruch- bzw. Demontagekonzept Überbau inkl. Üko**
*** Pauschalposition
Abbruch- bzw. Demontagekonzept für den vorhandenen
Überbau inkl. Fahrbahnübergangskonstruktionen auf
Grundlage der vom AG zur Verfügung gestellten
Entwurfsplanung erstellen.

Einschl. Berücksichtigung benachbarter Bauteile,
sämtlicher Hilfskonstruktionen, wirksame
Schutzvorkehrungen für darunter liegende Bauteile,
detaillierte Beschreibung des Ablaufs und
Abbruchverfahrens und Abbruchstatik sowie der Einholung
aller erforderlichen Genehmigungen und Abstimmungen.

Das Abbruch- und Demontagekonzept ist in digital dem AG zur Freigabe vorzulegen.
Menge: 1,000 Psch

**01.01.0040 Abbruch- bzw. Demontagekonzept Widerlager und Pfeiler**
*** Pauschalposition
Abbruch- bzw. Demontagekonzept für die vorhandenen
Widerlager und Pfeiler auf Grundlage der vom AG zur
Verfügung gestellten Entwurfsplanung erstellen.

Einschl. Berücksichtigung benachbarter Bauteile,
sämtlicher Hilfskonstruktionen, wirksame
Schutzvorkehrungen für darunter liegende Bauteile,
detaillierte Beschreibung des Ablaufs und
Abbruchverfahrens und Abbruchstatik sowie der Einholung
aller erforderlichen Genehmigungen und Abstimmungen.

Das Abbruchprojekt ist in digital dem AG zur Freigabe
vorzulegen.
Menge: 1,000 Psch

**01.01.0050 Ausführungsunterlagen erstellen Kampfmittel**
*** Pauschalposition
Aufstellen der Ausführungsunterlagen nach Eurocode und
ZTV-ING.

Technische Bearbeitung Kampfmittel unter Beachtung der
Vorgaben in der Baubeschreibung. AG stellt Unterlagen
gemäß Baubeschreibung zur Verfügung.

Es sind alle zur Erfüllung der Bauleistung
erforderlichen Pläne zu liefern.

Liefern digital im dgn- und pdf-Format.

Zeichnungen nach Inhalt, Umfang und Form gemäß
Baubeschreibung, DIN-Formaten entsprechend den
Ausführungsrichtlinien der DIN EN ISO 6428 und mit
Normschrift/ Schriftzeichen nach DIN ISO 3098,
Schriftform B, vertikal, herstellen.

Für die Prüf- und Genehmigungsvermerke des AG ist über
dem Schriftfeld eine Fläche gem. RiDaLi freizuhalten.
Menge: 1,000 Psch

**01.01.0060 Ausführungsunterlagen erstellen Leitungen**
*** Pauschalposition
Aufstellen der Ausführungsunterlagen nach Eurocode und
ZTV-ING.

Technische Bearbeitung Leitungen (Rück- und Neunbau)
unter Beachtung der Vorgaben in der Baubeschreibung. AG
stellt Unterlagen gemäß Baubeschreibung zur Verfügung.

Es sind alle zur Erfüllung der Bauleistung
erforderlichen Pläne zu liefern. Inkl. Schalpläne mit
allen Angaben zu Arbeits- und Schalfugen.

Liefern digital im dgn- und pdf-Format.

Zeichnungen nach Inhalt, Umfang und Form gemäß
Baubeschreibung, DIN-Formaten entsprechend den
Ausführungsrichtlinien der DIN EN ISO 6428 und mit
Normschrift/ Schriftzeichen nach DIN ISO 3098,
Schriftform B, vertikal, herstellen.

Für die Prüf- und Genehmigungsvermerke des AG ist über
dem Schriftfeld eine Fläche gem. RiDaLi freizuhalten.
Menge: 1,000 Psch

**01.01.0070 Ausführungsunterlagen erstellen Abbruch Überbau**
*** Pauschalposition
Aufstellen der Ausführungsunterlagen nach Eurocode und
ZTV-ING.

Technische Bearbeitung Abbruch Überbau unter Beachtung
der Vorgaben in der Baubeschreibung. AG stellt Unterlagen gemäß Baubeschreibung zur Verfügung.

Es sind alle zur Erfüllung der Bauleistung
erforderlichen Pläne zu liefern.

Liefern digital im dgn- und pdf-Format.

Zeichnungen nach Inhalt, Umfang und Form gemäß
Baubeschreibung, DIN-Formaten entsprechend den
Ausführungsrichtlinien der DIN EN ISO 6428 und mit
Normschrift/ Schriftzeichen nach DIN ISO 3098,
Schriftform B, vertikal, herstellen.

Für die Prüf- und Genehmigungsvermerke des AG ist über
dem Schriftfeld eine Fläche gem. RiDaLi freizuhalten.
Menge: 1,000 Psch

**01.01.0080 Ausführungsunterlagen erstellen Abbruch Widerlager und Pfeiler**
*** Pauschalposition
Aufstellen der Ausführungsunterlagen nach Eurocode und
ZTV-ING.

Technische Bearbeitung Abbruch Widerlager und Pfeiler
unter Beachtung der Vorgaben in der Baubeschreibung. AG
stellt Unterlagen gemäß Baubeschreibung zur Verfügung.

Es sind alle zur Erfüllung der Bauleistung
erforderlichen Pläne zu liefern. Inkl. Schalpläne mit
allen Angaben zu Arbeits- und Schalfugen.

Liefern digital im dgn- und pdf-Format.

Zeichnungen nach Inhalt, Umfang und Form gemäß
Baubeschreibung, DIN-Formaten entsprechend den
Ausführungsrichtlinien der DIN EN ISO 6428 und mit
Normschrift/ Schriftzeichen nach DIN ISO 3098,
Schriftform B, vertikal, herstellen.

Für die Prüf- und Genehmigungsvermerke des AG ist über
dem Schriftfeld eine Fläche gem. RiDaLi freizuhalten.
Menge: 1,000 Psch

**01.01.0090 Ausführungsunterlagen erstellen Herstellung Baugrube inkl. Bodenverbesserung**
*** Pauschalposition
Aufstellen der Ausführungsunterlagen nach Eurocode und
ZTV-ING.

Technische Bearbeitung Herstellung Baugrube inkl.
Bodenverbesserung unter Beachtung der Vorgaben in der
Baubeschreibung. AG stellt Unterlagen gemäß
Baubeschreibung zur Verfügung.

Es sind alle zur Erfüllung der Bauleistung
erforderlichen Pläne zu liefern. Inkl. Schalpläne mit
allen Angaben zu Arbeits- und Schalfugen.

Liefern digital im dgn- und pdf-Format.

Zeichnungen nach Inhalt, Umfang und Form gemäß
Baubeschreibung, DIN-Formaten entsprechend den
Ausführungsrichtlinien der DIN EN ISO 6428 und mit
Normschrift/ Schriftzeichen nach DIN ISO 3098,
Schriftform B, vertikal, herstellen.

Für die Prüf- und Genehmigungsvermerke des AG ist über
dem Schriftfeld eine Fläche gem. RiDaLi freizuhalten.
Menge: 1,000 Psch

**01.01.0100 Ausführungsunterlagen erstellen Herstellung Fundament und Widerlager**
*** Pauschalposition
Aufstellen der Ausführungsunterlagen nach Eurocode und
ZTV-ING.

Technische Bearbeitung Herstellung Fundament und
Widerlager unter Beachtung der Vorgaben in der
Baubeschreibung. AG stellt Unterlagen gemäß
Baubeschreibung zur Verfügung.

Es sind alle zur Erfüllung der Bauleistung
erforderlichen Pläne zu liefern. Inkl. Schalpläne mit
allen Angaben zu Arbeits- und Schalfugen.

Liefern digital im dgn- und pdf-Format.

Zeichnungen nach Inhalt, Umfang und Form gemäß
Baubeschreibung, DIN-Formaten entsprechend den
Ausführungsrichtlinien der DIN EN ISO 6428 und mit
Normschrift/ Schriftzeichen nach DIN ISO 3098,
Schriftform B, vertikal, herstellen.

Für die Prüf- und Genehmigungsvermerke des AG ist über
dem Schriftfeld eine Fläche gem. RiDaLi freizuhalten.
Menge: 1,000 Psch

**01.01.0110 Ausführungsunterlagen erstellen Herstellung Überbau**
*** Pauschalposition
Aufstellen der Ausführungsunterlagen nach Eurocode und
ZTV-ING.

Technische Bearbeitung Herstellung Überbau unter
Beachtung der Vorgaben in der Baubeschreibung. AG
stellt Unterlagen gemäß Baubeschreibung zur Verfügung.

Es sind alle zur Erfüllung der Bauleistung
erforderlichen Pläne zu liefern. Inkl. Schalpläne mit
allen Angaben zu Arbeits- und Schalfugen.

Liefern digital im dgn- und pdf-Format.

Zeichnungen nach Inhalt, Umfang und Form gemäß
Baubeschreibung, DIN-Formaten entsprechend den
Ausführungsrichtlinien der DIN EN ISO 6428 und mit
Normschrift/ Schriftzeichen nach DIN ISO 3098,
Schriftform B, vertikal, herstellen.

Für die Prüf- und Genehmigungsvermerke des AG ist über
dem Schriftfeld eine Fläche gem. RiDaLi freizuhalten.
Menge: 1,000 Psch

**01.01.0120 Ausführungsunterlagen erstellen Straßenbau**
*** Pauschalposition
Aufstellen der Ausführungsunterlagen nach Eurocode und
ZTV-ING.

Technische Bearbeitung Straßenbau unter Beachtung der
Vorgaben in der Baubeschreibung. AG stellt Unterlagen
gemäß Baubeschreibung zur Verfügung.

Es sind alle zur Erfüllung der Bauleistung
erforderlichen Pläne zu liefern. Inkl. Schalpläne mit
allen Angaben zu Arbeits- und Schalfugen.

Liefern digital im dgn- und pdf-Format.

Zeichnungen nach Inhalt, Umfang und Form gemäß
Baubeschreibung, DIN-Formaten entsprechend den
Ausführungsrichtlinien der DIN EN ISO 6428 und mit
Normschrift/ Schriftzeichen nach DIN ISO 3098,
Schriftform B, vertikal, herstellen.

Für die Prüf- und Genehmigungsvermerke des AG ist über
dem Schriftfeld eine Fläche gem. RiDaLi freizuhalten.
Menge: 1,000 Psch

**01.01.0130 Ausführungsunterlagen erstellen Restarbeiten inkl. Renaturierung**
*** Pauschalposition
Aufstellen der Ausführungsunterlagen nach Eurocode und
ZTV-ING.

Technische Bearbeitung Restarbeiten inkl. Renaturierung
unter Beachtung der Vorgaben in der Baubeschreibung. AG
stellt Unterlagen gemäß Baubeschreibung zur Verfügung.

Es sind alle zur Erfüllung der Bauleistung
erforderlichen Pläne zu liefern. Inkl. Schalpläne mit
allen Angaben zu Arbeits- und Schalfugen.

Liefern digital im dgn- und pdf-Format.

Zeichnungen nach Inhalt, Umfang und Form gemäß
Baubeschreibung, DIN-Formaten entsprechend den
Ausführungsrichtlinien der DIN EN ISO 6428 und mit
Normschrift/ Schriftzeichen nach DIN ISO 3098,
Schriftform B, vertikal, herstellen.

Für die Prüf- und Genehmigungsvermerke des AG ist über
dem Schriftfeld eine Fläche gem. RiDaLi freizuhalten.
Menge: 1,000 Psch

**01.01.0140 Statische Berechnungen aufstellen Brückenbauwerk**
*** Pauschalposition
Statische Berechnungen (Standsicherheitsnachweise)
gemäß Eurocode und ZTV-ING prüffähig erstellen und
liefern.

Statische Berechnungen nach Inhalt, Umfang und Form
gemäß Baubeschreibung sowie Materialauszüge,
Stahllisten, Stücklisten usw., die für die
Baudurchführung erforderlich sind,
aufstellen.

Standsicherheitsnachweis und Bemessung für das gesamte
Bauwerk einschl. Gründung sowie aller Baubehelfe.
Lieferung digital.
Menge: 1,000 Psch

**01.01.0150 Bestandsaufnahme und Dokumentation Markierungen**
*** Pauschalposition
Bestandsaufnahme und Dokumentation der vorhandenen
Markierungen in der Gersdorfstraße im Bereich der
Techowbrücke bis 30 m vor und hinter dem Bauwerk sowie
für die gesamte Umleitungsstrecke.Dokumentation dient
der späteren Wiederherstellung der Markierungen.
Umfasst Fahrbahn, Geh- und Radweg. Dokumentation in
Schrift- und Bildform.

Liefern digital im pdf-Format.
Menge: 1,000 Psch

**01.01.0160 Bestand Straßenbau feststellen**
*** Pauschalposition
Dokumentation in Absprache mit dem AG der
Bestandssituation im Bereich der Gehwege für den
Straßenbau aufstellen.

Formlose Vermessung der Gehwegbreiten, Einfahrtsbreiten
und Längen etc. in Ergänzung zur vorhandenen Vermessung
Dokumentation der Lage der Granitsteine, Poller,
Verkehrsschilder, der Bank, etc.

Darstellung in einem Lageplan und in einer
Fotodokumentation

Liefern digital im pdf-Format.
Menge: 1,000 Psch

**01.01.0170 Ausführungsunterlagen erstellen Baubehelfe**
*** Pauschalposition
Aufstellen und Liefern der Ausführungsunterlagen nach
Eurocode und ZTV-ING sowie Technische Bearbeitung und
Standsicherheitsnachweise für sämtliche Baubehelfe (wie
Trag-, Arbeits- und Schutzgerüste einschl. Gründungen,
Hilfsstützungen, Einhausungen, Absteifungen, Verbauten,
Schalungen usw.).

Zeichnungen nach Inhalt, Umfang und Form gemäß
Baubeschreibung, DIN-Formaten entsprechend den
Ausführungsrichtlinien der DIN EN ISO 6428 und mit
Normschrift / Schriftzeichen nach DIN EN ISO 3098,
Schriftform B, vertikal, herstellen.

Für die Prüf- und Genehmigungsvermerke des AG ist über
dem Schriftfeld eine Fläche gem. RiDaLi freizuhalten.
Die Prüfung der Unterlagen erfolgt durch den AG.
Die Prüfzeiten sind zu beachten!

Hierzu zählen unter anderem = Montagekonzept,
Rückbaukonzept, Baugrubenverbau, Aussteifungen, Trag-
und Arbeitsgerüste, Hilfsstützungen,
Kranaufstellflächen, Arbeitsebenen etc.

Liefern digital im dgn- und pdf-Format.
Menge: 1,000 Psch

**01.01.0180 Statische Berechnungen aufstellen Baubehelfe**
*** Pauschalposition
Statische Berechnungen (Standsicherheitsnachweise)
gemäß Eurocode und ZTV-ING prüffähig erstellen und
liefern.

Statische Berechnungen nach Inhalt, Umfang und Form
gemäß Baubeschreibung sowie Materialauszüge,
Stahllisten, Stücklisten usw., die für die
Baudurchführung erforderlich sind, aufstellen.

Standsicherheitsnachweis und Bemessung für sämtliche
vom AN benötigter Baubehelfe.

Lieferung digital.
Menge: 1,000 Psch

**01.01.0190 Montagekonzept für das Bauwerk**
*** Pauschalposition
Montagekonzept für das Bauwerk mit allen erforderlichen
Ausführungszeichnungen, Erläuterungen und
Standsicherheitsnachweisen nach ZTV-ING anfertigen und
eventuell erforderliche örtliche vermessungstechnische
Aufnahmen durchführen.

Der AG stellt Unterlagen gemäß Baubeschreibung zur
Verfügung. Die Prüfung der Unterlagen erfolgt durch den
AG.

Lieferung des Montagekonzeptes einschließlich aller
Zeichnungen, Berechnungen und Erläuterungen digital als
pdf-Datei.
Menge: 1,000 Psch

**01.01.0200 Werkstatt- und Montageplanung Stahlbau**
*** Pauschalposition
Erstellung der Werkstatt- und Montageplanung sowie der
Montageanweisung nach ZTV-ING auf der Grundlage der
durch den AG zur Verfügung gestellten Entwurfsplanung
bzw. durch den AN erstellten und durch AG freigegebenen
Ausführungsplanung anfertigen und liefern, insbesondere
für:
- den Brückenüberbau aus Stahl,
- sämtliche Geländer,
etc. .

Erarbeiten und Aufstellen von Stücklisten.
Aktualisierung der Ausführungsplanung des AN im
Ergebnis der Werkstattplanung.

Die Prüfung der Unterlagen erfolgt durch den AG.
Erforderliche Prüfzeit des AG ist zu beachten.

Lieferung der Werkstattplanung digital als pdf-Datei.
Menge: 1,000 Psch

**01.01.0210 Anstrichflächen- und Gewichtsberechnung Stahlbau**
*** Pauschalposition
Anstrichflächen- und Gewichtsberechnung Stahlbau liefern
Anstrichflächenberechnung getrennt nach
Korrosionsschutzsystem aufstellen.
Original dem AG übergeben, geht in Eigentum des  AG
über.
Prüfauflagen sind einzuarbeiten und die Gleichstellung
ist digital zu liefern.
Lieferung digital, Prüfdatei in Abstimmung mit dem AG liefern.
Menge: 1,000 Psch

**01.01.0220 Verkehrsrechtliche Anordnung bauzeitl. Verkehrskonzept**
*** Pauschalposition
Erstellen der Unterlagen zur Beantragung der
Verkehrsrechtlichen Anordnungen entsprechend dem
Bauvertrag.

Einreichung zur Genehmigung bei der Verkehrsbehörde und
Einholen der verkehrsrechtlichen Anordnung.

Für bauzeitliche Verkehrsführungszustände (bauzeitl.
Verkehrskonzept).

Gebühren für Genehmigungen einschließlich Ergänzungen,
Änderungen und Überarbeitungen sind mit der Pauschale abgegolten.

Zusätzliche Aufwendungen infolge von durch den AN
veranlassten Abweichungen im Bauablauf werden nicht
gesondert vergütet.

Erstellung und Einreichung von genehmigungsfähigen
Verkehrssicherungsplänen (Absperrung, Beschilderung und
Markierung) unter Beachtung sämtlicher örtlichen
Gegebenheiten auf Grundlage der vorliegenden
Entwurfsplanung.

Verkehrssicherung entsprechend ZTV SA und RSA.
Koordinierung/ Abstimmung der Leistungen für die
Verkehrssicherung mit anderen Auftragnehmern, sowie der
zuständigen Verkehrsbehörde, dem zuständigen
Straßenverkehrsamt und der Polizeidienststelle.
Menge: 1,000 Psch

**01.01.0230 Verkehrsrechtliche Anordnung Endzustand**
*** Pauschalposition
Erstellen der Unterlagen zur Beantragung der
Verkehrsrechtlichen Anordnungen entsprechend dem
Bauvertrag.

Einreichung zur Genehmigung bei der Verkehrsbehörde und
Einholen der verkehrsrechtlichen Anordnung.

Für Endzustand nach Baufertigstellung.

Gebühren für Genehmigungen einschließlich Ergänzungen,
Änderungen und Überarbeitungen sind mit der
Pauschale abgegolten.

Erstellung und Einreichung von genehmigungsfähigen
Verkehrssicherungsplänen (Beschilderung und Markierung)
unter Beachtung sämtlicher örtlichen Gegebenheiten.
Menge: 1,000 Psch

**01.01.0240 Strom- und schifffahrtspolizeiliche Zustimmung**
Strom- und schifffahrtspolizeiliche Zustimmungen (SSZ)
einholen.

Mehrmalig, mind. für:
- allgem. Arbeiten,
- Rückbau Brücke,
- Montage Brücke,
- Ausschalen Fahrbahnplatte  und
- Montage Leitungen.

Diese Pauschale umfasst das Aufstellen und Einreichen
der vollständigen Antragsunterlagen.

Weiterhin ist in diese Pauschale der Aufwand für alle
Abstimmungen vor Ort einzurechnen. Anpassungen und
Ergänzungen der Antragsunterlagen werden nicht
gesondert vergütet. Der Zeitraum zur Zustimmung ist im
Bauablauf- bzw. Bauzeitenplan mit acht Wochen zu
berücksichtigen.

Das Informationsblatt des WSA Spree-Havel für "Arbeiten
an Brücken über Wasserstraßen" ist hierfür zu
berücksichtigen.

Bei der Beantragung ist darauf zu hinzuweisen, dass es
sich um eine Baumaßnahme des WSV handelt (keine
Veranschlagung von Gebühren).
Menge: 5,000 St

**01.01.0250 Bauzeitenplan erstellen Balkenplan**
*** Pauschalposition
Bauzeitenplan mit einer Aufgliederung in die
wesentlichen Leistungen gemäß Baubeschreibung als
Balkenplan inkl. Zeichnungsverzeichnis für alle Teile
der Gesamtausschreibung inkl. Leitungsarbeiten
aufstellen.

In den Bauablauf eingreifende Arbeiten Dritter (u.a.
Leitungsbetreiber) bzw. Gewerke, die vom Auftraggeber
gesondert vergeben werden, sind gemäß Koordinations-
und Abstimmungsverantwortung des  AN im Bauzeitenplan
aufzunehmen.

Lieferung digital als mpp-Datei (MS-Projekt) und pdf.
Menge: 1,000 Psch

**01.01.0260 Bauzeitenplan fortschreiben Balkenplan**
Bauzeitenplan für alle Teile der Gesamtausschreibung
inkl. Leitungsarbeiten entsprechend Bauablauf bei
Bedarf fortschreiben und zur Überprüfung und Sichtung AG
überreichen.

Lieferung digital als mpp-Datei (MS-Projekt) und pdf.
Menge: 10,000 St

**01.01.0270 Baustelleneinrichtungsplan erstellen**
*** Pauschalposition
Erstellung und Lieferung eines
Baustelleneinrichtungsplanes für alle Teile der
Gesamtausschreibung inkl. Leitungsarbeiten.

Der Baustelleneinrichtungsplan muss im Wesentlichen
enthalten:
- bauzeitliche Zuwegungen,
- Büro- und Lagerflächen,
- Standorte von Großgeräten,
- Auflistung der wesentlichen auf der Baustelle
vorhandenen Geräte und Hilfsmittel  und
- Verkehrssicherung im Bereich der Baustelle.

Liefern digital im pdf-Format.
Menge: 1,000 Psch

**01.01.0280 Baustelleneinrichtungsplan fortschreiben**
Fortschreibung und Lieferung eines
Baustelleneinrichtungsplanes für alle Teile der
Gesamtausschreibung inkl. Leitungsarbeiten.

Der Baustelleneinrichtungsplan muss im Wesentlichen
enthalten:
- bauzeitliche Zuwegungen,
- Büro- und Lagerflächen,
- Standorte von Großgeräten,
- Auflistung der wesentlichen auf der Baustelle
vorhandenen Geräte und Hilfsmittel  und
- Verkehrssicherung im Bereich der Baustelle.

Bei wesentlichen Änderungen ist der
Baustelleneinrichtungsplan fortzuschreiben.

Liefern digital im pdf-Format.
Menge: 5,000 St

**Ausführungsbeschreibung 4 Havarie-/ Notfallplans**
*Havarie-/ Notfallplans*
Der Havarie- und Notfallplan hat mindestens folgende Inhalte zu umfassen:

Havarie- und Umweltrisiken
- Ermittlung der aus den vorgesehenen Bauverfahren resultierenden Havarie- und Umweltrisiken.
- Bewertung möglicher Auswirkungen auf Gewässer, Boden, Vegetation, Bauwerke und technische Anlagen.
- Betrachtung von Risiken aus dem Einsatz von Maschinen, Geräten, Fahrzeugen, Betriebsstoffen und Gefahrstoffen.
Notfallmaßnahmen
- Festlegung von Sofortmaßnahmen bei Austritt wassergefährdender Stoffe.
- Maßnahmen zur Eindämmung und Beseitigung von Verunreinigungen.
- Vorgehensweise bei Bränden mit Umweltgefährdung.
- Maßnahmen bei Havarien von Fahrzeugen, Geräten, schwimmenden Geräten oder technischen Anlagen.
- Maßnahmen bei Hochwasser, Starkregen oder sonstigen außergewöhnlichen Ereignissen mit Auswirkungen auf die Bauausführung.
Melde- und Informationswege
- Festlegung der projektbezogenen Alarmierungs- und Meldewege.
- Benennung verantwortlicher Ansprechpartner des Auftragnehmers.
- Regelungen zur unverzüglichen Information des Auftraggebers und zuständiger Behörden bei umweltrelevanten Ereignissen.
Notfallausrüstung
- Festlegung der erforderlichen Havarieausrüstung.
- Vorhaltung geeigneter Bindemittel, Auffangvorrichtungen, Abdichtungsmaterialien und sonstiger Einrichtungen zur Schadensbegrenzung.
- Regelung der Verfügbarkeit und Einsatzbereitschaft der Ausrüstung.
Dokumentation und Nachbereitung
- Dokumentation von Havarien, Umweltvorfällen und Beinahe-Ereignissen.
- Analyse der Ursachen.
- Festlegung und Nachverfolgung von Korrektur- und Vorbeugemaßnahmen.
Besondere Anforderungen bei Arbeiten an Gewässern
- Maßnahmen zur Verhinderung von Stoffeinträgen in Gewässer.
- Verfahren zur sofortigen Sicherung von Schadstellen.
- Besondere Vorkehrungen für den Einsatz wassergefährdender Stoffe.
- Vorhaltung geeigneter Gewässerschutzausrüstung.

Der Havarie- und Notfallplan ist bei Änderungen der Bauverfahren, der Baustellenorganisation oder der Risikosituation unverzüglich anzupassen.

**01.01.0290 Havarie-/ Notfallplan**
*** Pauschalposition
*** gemäß Ausführungsbeschreibung 4
Havarie-/ Notfallplan nach ISO 14001, Kapitel 8.2 "Notfallvorsorge und Gefahrenabwehr" zu nachteilige Umweltauswirkungen für die gesamte Baumaßnahme inkl. Leitungsbetreiber erstellen, fortschreiben und während der gesamten Bauzeit vorhalten.

Die erstellten Notfallpläne so hinterlegen, dass jeder Mitarbeiter anhand der Angaben die richtigen Schritte einleiten kann, um auf Umweltschädigungen schnellstmöglich reagieren zu können.

Die Maßnahmen zur Notfallvorsorge und Gefahrenabwehr werden vom AG auf Aktualität überprüft.

Liefern digital im pdf-Format.
Menge: 1,000 Psch

**01.01.0300 Wasserhaltungskonzept erstellen**
*** Pauschalposition
Wasserhaltungskonzept erstellen für die gesamte
Baumaßnahme.
Insbesondere für:
- Baugruben Widerlager Nord und Süd

Erstellung eines Konzeptes einschl. der dazu
erforderlichen zeichnerischen Darstellungen für alle im
Rahmen der Baumaßnahme erforderlichen
Wasserhaltungsmaßnahmen.
Das Konzept hat unter Zugrundelegung des vom AN
konzipierten Bauablaufs, seiner Bautechnologie sowie
der Baugrundverhältnisse, Wasserstände und
geometrischen Verhältnisse/ Abmessungen im Wesentlichen
folgende Angaben zu enthalten:
- Bemessung der technischen Ausrüstung für die
Wasserhaltungsanlagen
- Festlegung der Standorte und Anordnung der Pumpen,
Leitungen, Lanzen etc.
- Angaben über die Dauer der Wasserhaltung
- Auflistung aller Geräte und Betriebsmittel mit Angabe
der Parameter
- Beschreibung der Funktion der Wasserhaltungsanlagen
- Angabe von Förderhöhen und Gesamtdurchfluss
- Wahl eines geeigneten Vorfluters
- Definition der Absenkziele
- Zeichnerische Darstellung der Wasserhaltung

Liefern digital im dgn- und pdf-Format zur Freigabe
durch den Auftraggeber.
Menge: 1,000 Psch

**01.01.0310 ZTV-ING-Koordinator**
*** Pauschalposition
Von AN ist ein ZTV-ING-Koordinator für die Erstellung
und Koordinierung der Ausführungsunterlagen gemäß
Baubeschreibung in schriftlicher Form zu benennen und
die Koordination auszuführen. Alle Originale der Unterlagen müssen die Unterschrift des Koordinators tragen.

Sämtliche hierfür erforderliche Aufwendungen sind in
diese Position einzurechnen.
Menge: 1,000 Psch

**01.01.0320 Durchführung des Behördenmanagements**
*** Pauschalposition
Durchführung des notwendigen Behördenmanagements
Kontaktaufnahme und Abstimmungen mit den entsprechenden
Behörden durchführen (Behördenmanagement), soweit kein
gesonderter Ansatz im Leistungsverzeichnis enthalten ist.

Sowie Einholen aller notwendigen Genehmigungen und Übergabe von Information an entsprechende Behörden.
Erhobene Gebühren für die Einholung öffentlich rechtlicher Genehmigungen und Erlaubnisse nach VOB/B § 4, welche im Zuge der Bauausführung erforderlich sind, z. B. Einleiterlaubnis, Sondernutzung für öffentlichen Verkehrsraum, Genehmigungen vom WNA, Kosten für Entnahme- bzw. Einleitungsgebühren für
Wasserhaltungsmaßnahmen etc. .

Anzeige des Beginns der Baumaßnahme bei allen betroffenen Behörden.

Einschl. Teilnahme an Koordinierungsberatungen und Einarbeitung der Ergebnisse in Ablaufpläne, sämtliche Abstimmung mit den anderen Vorhabenbeteiligten u. dgl..

Dies ist keine Ingenieurleistung im Sinne einer auftragsübergreifenden Projektsteuerung.

Die Vergütung der Pauschale erfolgt anteilig zum Baufortschritt.
Menge: 1,000 Psch

**01.01.0330 Koordinator Baustelle inkl. Leitungsbetreiber**
*** Pauschalposition
Koordinator Baustelle benennen und Koordination ausführen.
Der AN hat seine Leistungen mit allen betroffenen Versorgungsträgern eigenständig, unter Einbeziehung des AG, abzustimmen und in seinem Bauablauf zu berücksichtigen und einzuplanen.

Entsprechende Genehmigungen bzw. Abstimmungen bei den Leitungsträgern einholen.
Die Pauschale gilt für alle Leistungen, die die Koordination der Leitungsumverlegungen sowie Rück- und Neubau dieser und die entsprechenden Abstimmungen mit den betroffenen Versorgungsträgern betreffen.

Das Ergebnis ist je Bauphase dem AG zu übergeben.
Menge: 1,000 Psch

**01.01.0340 Fotodokumentation Baugeschehen**
*** Pauschalposition
Fotodokumentation in Reihenfolge des Bauablaufs über
das Baugeschehen der gesamten Baumaßnahme (Abbruch und
Neubau) anfertigen und liefern.

Lichtbilder über den wesentlichen Bauablauf des
Bauwerkes in digitalisierter Form (Auflösung mindestens
1600 x 1200 Pixel, 16,7 Millionen Farben) mit
Digitalkamera in JPG-Format.

Übergabe der Daten digital.
Das Komprimierungsverhältnis bzw. die Bildqualität ist
so zu wählen, dass durch die Komprimierung keine für
den Sachverhalt wesentlichen Bildinformationen verloren
gehen.
Format = JPEG; max. 500 kB/Bilddatei.

Der Dateiname muss folgende Informationen in folgender
Reihenfolge enthalten:
- Datum der Aufnahme (Format jj.mm.tt)
- Beschreibung des Bildinhaltes
- laufende Bildnummer (3-stellig, mit führenden Nullen)
Beispiel: 26.12.31-Baugrube-001
Lieferung digital an den AG, einschl.
Inhaltsverzeichnis/ Übersichtsliste in Tabellenform.
Anzahl der Fotos ca. 200 Stück
Menge: 1,000 Psch

**01.01.0350 Bauausführung dokumentieren**
*** Pauschalposition
Dokumentation für die Gesamtmaßnahme inkl. Leitungsbau
erstellen und liefern. Die Unterlagen umfassen
sämtliche verbauten Teile und Materialien.

Sie muss übersichtlich nach den einzelnen Bauteilen
gegliedert sein und folgendes enthalten:
- Formblätter nach ZTV-ING (z.B. ÜKO, Lager Protokoll
etc.)
- Gütezeugnisse/ Zertifikate/ Zulassungsbescheide
- Eignungsnachweis
- Herstellungsnachweis/ Fachunternehmererklärung aller
NU
- Prüfbescheinigungen
- Wäge- und Lieferscheine
- BII-Akte
- Ergebnisse Eigenüberwachungen und Fremdüberwachungen
- Wartungs- und Pflegeanweisungen
- Bauwerksinspektionsakte nach VV-WSV 2101
- Tagesberichte AN

Lieferung digital. Form und Ausstattung ist mit dem AG
abzustimmen.
Menge: 1,000 Psch

**01.01.0360 Bestandspläne BPL herst. u. liefern**
*** Pauschalposition
Anfertigen und Liefern von Bestandsplänen (BPL) gemäß
Ri-DaLi (Richtlinie für Datenlieferung) und ZTV-ING,
Teil 1 durch Berichtigung der Originale der mit einem
CAD-System erstellten Ausführungszeichnungen oder ggf.
durch Anfertigen besonderer Zeichnungen (CAD).

Der AN übergibt dem AG die Unterlagen digital für einen
Prüfungsdurchlauf. Der AG reicht ein Exemplar mit
seinem Prüfvermerk an den AN zurück.

Einarbeitung der Prüfeintragungen und Lieferung an den
AG.
Lieferung in digitaler Form als Rasterdatei
(TIFF-Format).

Lieferung in digitaler Form als CAD- Austauschdatei
(DGN-Format) und HPGL2/RTL-Datei.

Lieferung eines Bestandsplanverzeichnisses.

Die Daten sind dem AG digital zu übergeben. Lieferung
mit Fertigstellungsanzeige. Ausnahmen sind schriftlich
zu vereinbaren.
Menge: 1,000 Psch

**01.01.0370 Bestandsübersichtszeichnungen BÜZ**
*** Pauschalposition
Anfertigen und Liefern von
Bestandsübersichtszeichnungen (BÜZ) des Bauwerkes
mittels CAD-System nach Ri-DaLi (Richtlinie für
Datenlieferung) und ZTV-ING, Teil 1,  Abschnitt 2, Nr.
4.1, unter Einbeziehung unmittelbar bauseitig
anzugebener Nebenanlagen.

Der AN übergibt dem AG die Daten digital. Der AG reicht
seine Prüfvermerk digital an den AN zurück.

Einarbeitung der Prüfeintragungen und Lieferung an den
AG Lieferung in digitaler Form als Rasterdatei
(TIFF-Format).
Lieferung in digitaler Form als CAD- Austauschdatei
(DGN-Format) und HPGL2/RTL-Datei.

Lieferung eines
Bestandsübersichtszeichnungenverzeichnis.
Die Daten sind dem AG digital zu übergeben.
Lieferung mit Fertigstellungsanzeige. Ausnahmen sind
schriftlich zu vereinbaren.
Menge: 1,000 Psch

**01.01.0380 Anfertigen und Liefern von Bauwerksskizzen (BWSK)**
*** Pauschalposition
Anfertigen und Liefern von Bauwerksskizzen (BWSK) für
das Bauwerksbuch nach DIN 1076, Seite 5.
Lieferung digital und als Rasterdatei von den
Zeichnungen.
Menge: 1,000 Psch

**01.01.0390 Bauwerksbuch herstellen**
*** Pauschalposition
Bauwerksbuch herstellen.
Mit dem Erfassungsprogramm "SIB-Bauwerke" in der
jeweils aktuellen Version, entsprechend der "ASB
-Bauwerksdaten".
Vorhandene digitalisierte Zeichnungen, Bilder und
Dokumente sind mit zu erfassen.

Liefern des Bauwerksbuches in digitaler Form als
Rasterdateien auf Datenträger gemäß den Angaben in der
Baubeschreibung.
Herstellung, Art und Umfang des Bauwerksbuches gemäß
DIN 1076 (einschl. aller Anlagen) zur Prüfung durch den
AG zur Abnahme des Bauwerkes. Ausnahmen sind
schriftlich zu vereinbaren.

Vor Durchführung der 1. Hauptprüfung und vor
VOB-Abnahme übergibt der Auftragnehmer die
Konstruktionsdaten im CAB-Format auf einem Datenträger
und ein Ausdruck des  Bauwerksbuches an den
Auftraggeber.

Nach Rückgabe des geprüften Bauwerksbuches einschl. des
Datensatzes an den Auftragnehmer, erfolgt durch diesen
die abschließende Bearbeitung der Konstruktionsdaten
und des Bauwerksbuches.

Ein vollständiger Bauwerksbuch und die Daten im
CAB-Format des Programmsystems SIB-Bauwerke sind dem AG gemeinsam mit dem letzten Prüfexemplar zu übergeben.
Menge: 1,000 Psch

**01.01.0400 Anhebeanweisung zum Lagerwechsel**
*** Pauschalposition
Anhebeanweisung aufstellen und liefern für Lagerwechsel
einschl. Aus-/ Einbau Futterplatten gem. ZTV-ING.
Lieferung der Anhebeanweisung digital als pdf-Datei.
Menge: 1,000 Psch

**01.01.0410 Berechnung. Ing.-Bauwerke aufstell.*alle Nachw.**
*** Pauschalposition
StL-Nr. 1420210391000900
Berechnungen für Ingenieurbauwerke des Hoch-, Tief-,
und Wasserbaus mit allen für die Prüfung, Fertigung,
Montage, Instandhaltung und den Betrieb erforderlichen
Nachweisen aufstellen
für '´bauzeitliche Kranstandsfläche'

Art der Berechnungen = Nachweise der Standsicherheit, Tragfähigkeit, Gebrauchstauglichkeit und
Dauerhaftigkeit
Lieferung 'digital'
Menge: 1,000 Psch
Leistungsbereichkatalog: 202

**01.01.0420 BBQ-Koordinator**
*** Pauschalposition
BBQ-Koordinator benennen und Erbringung der Leistungen nach DIN 1045.
Menge: 1,000 Psch

**01.01.0430 Bestandsleitungsplan herst. u. liefern**
*** Pauschalposition
Herstellung und Lieferung eines Bestandsleitungsplans
nach Abschluss aller Leitungsverlegearbeiten im
Bauwerksbereich. Darstellung aller verlegten und
umverlegten Leitungen und Medien in einem maßstäblichen
Lageplan entsprechend dem tatsächlichen
Ausführungsstand. Übergabe digital (pdf).
Menge: 1,000 Psch

**01.01.0440 Schachtscheine beantragen**
*** Pauschalposition
Beantragen der erforderlichen Schachtscheine bei den
zuständigen Versorgungsträgern vor Aufnahme der
Erdarbeiten. Einholung der Freigaben und
Schutzanweisungen aller betroffenen Leitungsbetreiber
im Baufeld.
Menge: 1,000 Psch

**01.01.0450 Beweissicherungskonzept erstellen**
*** Pauschalposition
Beweissicherungskonzept für die verankerten
Bohrpfahlwände im Bereich der Techowbrücke erstellen.
Zu berücksichtigen sind eine bautechnische
Beweissicherung, geodätische Erfassung sowie die
kontinuierliche Erfassung der Ankerkräfte.
Menge: 1,000 Psch

**Ausführungsbeschreibung 18 Digitales Planmanagement**
*Digitales Planmanagement*
Für Freigabe- oder Genehmigungsprozesse ist ein digitales Planmanagement einzurichten und zu nutzen.

Für u.U. notwendige Schulungen sind ca. 2-3 Stunden pro Personen einzuplanen.

Für den Auftraggeber sind 8 Plätze bzw. Rollen zuzuweisen/ einzurichten.

**01.01.0460 Bereitstellung und Einrichtung eines digitalen Planmanagementsystems**
*** Pauschalposition
*** gemäß Ausführungsbeschreibung 18
Bereitstellung und Einrichtung einer webbasierten, digitalen Planmanagementplattform zur zentralen Verwaltung, Verteilung, Prüfung, Freigabe und Dokumentation von Planunterlagen und projektrelevanten Dokumenten.

Die Leistung umfasst insbesondere:
- Bereitstellung der erforderlichen digitalen Planmanagementumgebung für die Projektlaufzeit,
- Einrichtung des Projekts einschließlich der erforderlichen Projekt- und Dokumentenstrukturen,
- Einrichtung von Benutzerkonten, Rollen und Zugriffsberechtigungen nach Vorgabe des Auftraggebers,
- Einrichtung einer geeigneten Ordner-, Plan- und Dokumentenstruktur,
- Konfiguration der für das Projekt erforderlichen Plan- und Dokumentenprozesse,
- Einrichtung von Funktionen zur Versionierung und Nachverfolgung von Planständen,
- Einrichtung von Prüf-, Freigabe- und Verteilprozessen, soweit für das Projekt erforderlich,
- Möglichkeit zur revisionssicheren bzw. nachvollziehbaren Dokumentation von Änderungen, Bearbeitungsständen und Freigaben,
- Einrichtung geeigneter Such-, Filter- und Auswertungsmöglichkeiten,
- Unterstützung beim erstmaligen Einrichten und Strukturieren der projektrelevanten Daten,
- Einweisung der vom Auftraggeber benannten Anwender in die grundlegende Nutzung des Systems.

Personal:
Für die Einrichtung ist qualifiziertes und mit dem eingesetzten Planmanagementsystem vertrautes Personal vorzuhalten. Die erforderlichen Abstimmungen mit dem Auftraggeber sowie die technische und organisatorische Einrichtung sind Bestandteil dieser Position.

Abrechnung:
Pauschale für die vollständige Bereitstellung, Einrichtung und betriebsbereite Übergabe des digitalen Planmanagementsystems einschließlich des hierfür erforderlichen Personaleinsatzes.
Menge: 1,000 Psch

**01.01.0470 Laufende Betreuung und Administration des digitalen Planmanagementsystems**
*** gemäß Ausführungsbeschreibung 18
Laufende Betreuung und Administration der für das Projekt bereitgestellten webbasierten, digitalen Planmanagementplattform einschließlich des hierfür erforderlichen Personaleinsatzes.

Die Leistung umfasst insbesondere:
- laufende technische und organisatorische Betreuung der Planmanagementumgebung,
- Administration von Benutzern, Rollen und Zugriffsberechtigungen,
- Pflege und Anpassung der Projekt-, Ordner-, Plan- und Dokumentenstrukturen nach Vorgabe des Auftraggebers,
- Unterstützung bei der Einstellung, Aktualisierung, Versionierung und Verteilung von Planunterlagen und Dokumenten,
- Unterstützung bei Prüf-, Freigabe- und Verteilprozessen,
- Überwachung und Sicherstellung einer nachvollziehbaren Dokumentation der Plan- und Bearbeitungsstände,
- Unterstützung der Projektbeteiligten bei der Nutzung des Systems,
- Bearbeitung von Anwenderfragen und technischen bzw. organisatorischen Störungen,
- Durchführung erforderlicher administrativer Anpassungen,
- regelmäßige Abstimmung mit dem Auftraggeber zu Betrieb, Nutzung und erforderlichen Anpassungen,
- Sicherstellung der ordnungsgemäßen Datenhaltung und Verfügbarkeit im Rahmen der vertraglich vereinbarten Systemleistungen.

Personal:
Für die laufende Betreuung ist während der Vertragslaufzeit qualifiziertes Personal in ausreichendem Umfang vorzuhalten. Der Personaleinsatz umfasst insbesondere Administration, Anwenderunterstützung und die laufende Abstimmung mit dem Auftraggeber.

Abrechnung:
Monatliche Pauschale für die laufende Betreuung und Administration des digitalen Planmanagementsystems einschließlich des hierfür erforderlichen Personaleinsatzes.
Menge: 29,000 Mt

#### Abschnitt 01.02 Leistungen gem. Baustellenverordnung

**Ausführungsbeschreibung 1 Leistungen gem. Baustellenverordnung**
*Leistungen gem. Baustellenverordnung*
Die Leistung ist für alle Teile der Gesamtausschreibung inkl. Leitungsarbeiten einzukalkulieren.

Vorankündigung
Die Vorankündigung umfasst zwei Dokumente:
- Die Anzeige/ Vorankündigung an die UV Bund und Bahn ist vorzubereiten bzw. auszufüllen und durch den AG schlusszuzeichnen,
- die Anzeige/ Vorankündigung an das LaGetSi ist auszufüllen und muss der AN unterzeichnen.

Der AN übermittelt der zuständigen Behörde spätestens 2
Wochen vor Einrichtung der Baustelle die beiden Vorankündigungen im Sinne des § 2 Abs. 2 Baustellenverordnung, die mindestens die Angaben nach Anhang I dieser Verordnung enthält. Eine Ausfertigung der Vorankündigung ist dem AG auszuhändigen.

Die Vorankündigung ist vom AN bei erheblichen Änderungen
anzupassen.
SiGe-Planung und Koordination der Baustelle
Die Erarbeitung des Sicherheits- und Gesundheitsschutzplanes ist Sache des AN. Ebenso ist die Koordinierung gemäß §3 der BaustellV durch den AN zu erbringen. Den SiGeKo stellt der AN.
Aus der BaustellV § 5 ergeben sich für den AN Pflichten, die er in sein Angebot und die spätere Ausführung einzukalkulieren hat.

Weiterhin hat der AN gemäß ArbSchG die Erfüllung der §§ 3 bis 14 sicherzustellen. Insbesondere gehört gem. § 5 und § 6 ArbSchG die Beurteilung der Arbeitsbedingungen die vom AN zur Umsetzung der Baumaßnahmen vorgesehenen Beschäftigten dazu.

**01.02.0010 Vorankündigung erstellen**
*** Pauschalposition
*** gemäß Ausführungsbeschreibung 1
StL-Nr. 19101508
Vorankündigung gemäß Baustellenverordnung erstellen und
spätestens zwei Wochen vor Einrichten der Baustelle der
zuständigen Behörde übermitteln. Vorankündigung sichtbar und witterungsgeschützt auf der Baustelle aushängen. Bei erheblichen Änderungen während der Bauzeit
anpassen.
Menge: 1,000 Psch

**01.02.0020 SiGe-Plan erstellen**
*** Pauschalposition
*** gemäß Ausführungsbeschreibung 1
StL-Nr. 19101513
Sicherheits- und Gesundheitsschutzplan (SiGe-Plan) nach
RAB 31 erstellen und mit dem Sicherheits- und Gesundheitsschutzkoordinator dieser und weiterer berührter
Baustellen abstimmen. Bei erheblichen Änderungen in der
Ausführung des Bauvorhabens anpassen. Den SiGe-Plan für
jeden Beschäftigten einsehbar auf der Baustelle vorhalten.
Menge: 1,000 Psch

**01.02.0030 SiGe-Plan des AG fortschreiben**
*** Pauschalposition
*** gemäß Ausführungsbeschreibung 1
StL-Nr. 19101518
Sicherheits- und Gesundheitsschutzplan (SiGe-Plan) nach
RAB 31 fortschreiben und mit dem Sicherheits- und Ge-
sundheitsschutzkoordinator dieser und weiterer
berührter Baustellen abstimmen. Bei erheblichen Änderungen in der Ausführung des Bauvorhabens anpassen. Den
SiGe-Plan für jeden Beschäftigten einsehbar auf der
Baustelle vorhalten.
Menge: 1,000 Psch

**01.02.0040 SiGe-Koordinator benennen und stellen**
*** gemäß Ausführungsbeschreibung 1
Sicherheits- und Gesundheitsschutzkoordinator benennen und während der Ausführung des Bauvorhabens nach RAB 30 stellen bzw. erforderliche Tätigkeiten ausführen.
Teilnahme an Baubesprechungen einmal im Monat.
Menge: 28,000 Mt

#### Abschnitt 01.03 Baustelleneinrichtung

**01.03.0010 Einm. GkdB, BE gesondert**
*** Pauschalposition
Einmalige und zeitunabhängige Gemeinkosten der Baustelle ausweisen.

Sofern nicht in gesonderten Positionen erfasst, umfasst die Pauschale die Vergütung aller einmaligen und zeitunabhängigen Gemeinkosten der Baustelle für das Unterhalten, Betreiben und Vorhalten der Baustelle, wie z.B., Technische Bearbeitung, Verkehrskosten der Baustelle, Abrechnung und Vermessung,
Baustellenversicherungen, sonstige einmalige Gemeinkosten.

Baustelle einrichten und Baustelle räumen werden gesondert vergütet.

Abschläge auf die Pauschale werden nach Leistungsstand
vergütet.
Menge: 1,000 Psch

**01.03.0020 Zeitabh. GkdB, BE gesondert**
Zeitabhängige Gemeinkosten der Baustelle ausweisen.

Sofern nicht in gesonderten Positionen erfasst, umfasst die Position die Vergütung aller zeitabhängigen Gemeinkosten der Baustelle für das Unterhalten, Betreiben und Vorhalten der Baustelle, wie z.B. Geräte, Gerüste und dgl., Baustellengehälter (sofern nicht im Mittellohn enthalten), Allgemeine Hilfslöhne, Betriebsstoffe sowie sonstige zeitabhängige Gemeinkosten.

Baustelle einrichten und Baustelle räumen werden gesondert vergütet.

Außer den vollen Monaten werden Teilzeiten nach Tagen zu 1/30 des Einheitspreises vergütet.
Menge: 28,000 Mt

**Ausführungsbeschreibung 2 Baustelleneinrichtung**
*Baustelleneinrichtung*
Sofern nicht in gesonderten Positionen erfasst, umfasst die Leistung  alle Teile der Gesamtausschreibung inkl. Leitungsarbeiten und ist einzukalkulieren.

**01.03.0030 Baustelle einrichten Sämtl.LV-Abschn.**
*** Pauschalposition
*** gemäß Ausführungsbeschreibung 2
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'über öffentliche Verkehrswege
vorhanden. Die Herstellung von Arbeits- und Lagerflächen innerhalb des Baufeldes wird gesondert vergütet.
Flächen stehen gemäß Baustelleneinrichtungsflächenplan
zur Verfügung, sollten aber auf eine Minimum begrenzt werden.
zusätzlich sind vorzuhalten :
Ölsperren und Ölbindemittel liefern und vorhalten.100 m
Ölsperre für den Teltowkanal und je  200  kg Ölbindemittel für
das Einsatzgebiet Wasser und Land auf der Baustelle
vorhalten.'
Menge: 1,000 Psch

**01.03.0040 Baust.einrichtung vorh.u.betreiben**
*** gemäß Ausführungsbeschreibung 2
Baustelleneinrichtung wie zuvor beschrieben über die Dauer der Baumaßnahme vorhalten, unterhalten und betreiben.

Außer den vollen Monaten werden Teilzeiten nach Tagen zu 1/30 des Einheitspreises vergütet.
Menge: 28,000 Mt

**01.03.0050 Baustelle räumen Sämtl. LV-Abschn.**
*** Pauschalposition
*** gemäß Ausführungsbeschreibung 2
StL-Nr. 1910111201
Baustelle von allen Geräten, Anlagen, Einrichtungen und
dgl. räumen. Benutzte Flächen und Wege entsprechend dem
ursprünglichen Zustand herrichten. Soweit nicht für
bestimmte Leistungen für das Räumen der Baustelle gesonderte Positionen im Leistungsverzeichnis enthalten
sind, gilt die Pauschale
für alle Leistungen sämtlicher Abschnitte des Leistungsverzeichnisses.
Menge: 1,000 Psch

*Hinweis: Bauschild*
Das Bauschild hat eine Größe von 4,00 x 3,00 m.
Die Vorgaben des AG für das Baustellenschild gemäß Anlage "WSV Vorlage Baustellenschild 4x3m" sind zu beachten und einzurechnen.

**01.03.0060 Baustellenschild anfert. und aufst.**
StL-Nr. 1910140700
Baustelleninformationsschild einschließlich Aufstellvorrichtung nach Unterlagen des AG anfertigen und beschriften, zur Baustelle anfahren und standsicher aufstellen. Notwendige Erdarbeiten ausführen, Fundamente
herstellen. Statischen Nachweis erbringen. Bauschild
während der Bauzeit unterhalten und säubern.
Menge: 2,000 St

**01.03.0070 Baustellenschild abbauen Schild 4,0/3,0 m*Verwerten**
StL-Nr. 1910141711
Baustelleninformationsschild und Aufstellvorrichtung
abbauen, Fundamente abbrechen. Abbruchgut nach Wahl des
AN verwerten. Benutzte Fläche entsprechend dem ursprünglichen Zustand herrichten.
Größe = 4,00/3,00 m.
Baustelleninformationsschild und Aufstellvorrichtung
nach Wahl des AN verwerten.
Menge: 2,000 St

**Ausführungsbeschreibung 3 Bauzaun teilw. auf Böschung**
*Bauzaun teilw. auf Böschung*
Der Bauzaun ist teilw. auf Böschungen mit Neigung bis zu 1:1,5 zu errichten.

**01.03.0080 Bauzaun aufstellen und entfernen Zaunhöhe 2,0 m*Stahlgitter-FT**
*** gemäß Ausführungsbeschreibung 3
StL-Nr. 1910120733
Bauzaun nach Unterlagen des AG einschl. der erforderlichen Tore und Pfosten standsicher aufstellen, während
der Bauzeit vorhalten und unterhalten sowie nach Beendigung der Bauzeit entfernen. 70 v.H. des Preises werden nach Aufstellen, der Rest nach Entfernen des Bauzaunes vergütet.
Zaunhöhe = 2,00 m.
Zaun aus Stahlgitter-Fertigteilen.
Menge: 300,000 m

**01.03.0090 Baubüro für AG auf-/abbauen**
Doppelwandiges Baubüro, Container mit geeigneten Klimagerät, abschließbar, für den AG mit mind. einem Fenster je Arbeitsplatz antransportieren, nach Leistungsbeschreibung im Baustellenbereich aufbauen, nach Abschluss der Baumaßnahme abbauen und abtransportieren.

Standplatz anlegen und herrichten. Ver- und Entsorgungsanschlüsse herstellen, anschließen und nach Abschluss der Baumaßnahme wieder abbauen.

Bürofläche ca. 25 m2, 2 Arbeitsplätze.

Einen separat abschließbaren Aktenschrank aus Stahlblech mit hitzedämmender Auskleidung, Feuerfestigkeitsklasse F 30 aufstellen.
Breite min. 0,8 m, Höhe min. 1,8 m.
Toilettenanlage mit Handwaschbecken sowie Seifen- und
Handtuchspender einrichten.
Folgende Ausstattungen bzw. Arbeitsmaterialien (neuwertig, einschl. Kabel) sind durch den AN bereitzustellen:
- Grundausstattung mit Geschirr und Besteck
        - 1 Kaffeemaschine
        - 1 digitales Temperaturmessgerät
        - 1 Mikrowelle
        - 1 betriebsbereiter Internetanschluss
        - 1 Kopierer, 1 Laserdrucker,1 Scanner (AIO-Gerät )
Jeden Arbeitsplatz mit Schreibtisch, Stuhl, Aktenbock, Papierkorb und Schreibtischlampe, zusätzlich mit Ablagetisch, zwei weiteren Stühlen und verschließbarem Akten Kleiderschrank.

Raum- und Arbeitsplatzbeleuchtung entsprechend den Vorschriften für die Beleuchtung von Arbeitsplätzen herstellen.

Mit Heizung, elektrischer Beleuchtung, Wasch- und Kochgelegenheit mit fließend kaltem und warmen Wasser,
(Trinkwasserqualität) Kühlschrank sowie Toilettenanlage einrichten, für Abwasserbeseitigung sorgen.

Das Baubüro ausstatten mit Feuerlöscher, einem Aushang zum Verhalten im Brandfall, Kennzeichnungen der Fluchtwege, Türen von Notausgängen die in Fluchtrichtung öffnen, einem zweiten Rettungsweg, einem Aushang mit Anleitung zur 1. Hilfe und 1. Hilfe-Material (Ausstattung gem. Technischen Regeln für Arbeitsstätten ASR A2.2 und A2.3).

Zufahrtswege und Platzbefestigungen nach Leistungsbeschreibung werden nicht gesondert vergütet. Standplatz nach Abtransport Baubüro entsprechend dem ursprünglichen Zustand wieder herrichten.

70 v.H. des Einheitspreises werden nach Übernahme des Baubüros durch den AG, der Rest nach Erfüllung der Leistung vergütet.

Vorhalten, Unterhalten und Betreiben des Baubüros werden gesondert vergütet.
Menge: 1,000 St

**01.03.0100 Baubüro für AG vorhalten**
Für die Dauer der Bauzeit Baubüro für den AG mit allen Einrichtungen vorhalten, unterhalten und betreiben, wie z.B. mit Strom und Trinkwasser versorgen und heizen.
Ver- und Entsorgung sicherstellen. 1 mal wöchentlich reinigen. Internetkosten sind mit einzurechnen.
Zufahrt und befestigte Flächen unterhalten.
Teilzeiten werden nach Tagen zu 1/30 des Einheitspreises vergütet.
Menge: 28,000 Mt

**01.03.0110 Handkahn (ohne Motor) mit Ruderkellen für AG bereitst.**
Handkahn (ohne Motor) mit Ruderkellen für AG bereitstellen, vorhalten, unterhalten und nach der Baumaßnahme von der Baustelle entfernen.
Handkahn aus Stahlblech.
Befestigung für Boot sowie Zuwegung am linken und rechten Ufern herstellen.
Diebstahlgesichert.
Menge: 25,000 Mt

#### Abschnitt 01.04 Vermessungsleistungen

**01.04.0010 Sicherung vorhandener Höhen- und Lagefestpunkte**
*** Pauschalposition
Sicherung vorhandener Höhen- und Lagefestpunkt im Baufeld.
Höhen- und Lagefestpunkte auffinden, kennzeichnen, einmessen und dokumentieren.

Punkte gegen Verlust und jegliche Veränderung sichern.
Ausführung der Sicherung nach Wahl des AN.

Die Beschaffung von Katasterunterlagen wird nicht gesondert vergütet.
Menge: 1,000 Psch

**01.04.0020 Messprogramm inkl. Messbolzenplan aufstellen**
*** Pauschalposition
Erstellen und Konkretisieren von Messprogrammen für Ingenieurbauwerke gemäß der ZTV-ING, Teil 1 in Verbindung mit der ZTV Verm-StB 01 inklusive der Konzeption eines Sondernetzes für Setzungs- und Verformungsvermessung des Bauwerkes.

Das Messprogramm ist vor Beginn der Vermessungsarbeiten zur Freigabe vorzulegen.

Übergeben folgender Daten an den AG:
- des Messprogramms PDF/A-Datei
- der Kalibrierungsbescheinigungen der verwendeten
Messgeräte analog oder PDF-Datei
- Qualifizierungsnachweis des eingesetzten
Vermessungspersonals
Menge: 1,000 Psch

**01.04.0030 Örtliche Geländeaufmaße**
*** Pauschalposition
Durchführung sämtlicher örtlicher Geländeaufmaß, die zur vertragsgemäßen Ausführung der Arbeiten notwendig sind. Als Grundlage für die Ausführungsplanung des gesamten Bauvorhabens (sämtliche Lose des LVs) einschließlich Anschlussbereiche.
Menge: 1,000 Psch

**01.04.0040 Baubegleitende Vermessung**
*** Pauschalposition
Durchführung der baubegleitenden Vermessung für die
Herstellung des Bauwerks mit Dokumentation nach ZTV-ING, Teil 1, Abschnitt 2 und RAS-Verm. Für die Dauer der Bauarbeiten.

Häufigkeit der Einsätze entsprechend Erfordernis und
Notwendigkeit in Abstimmung mit dem Bauablauf des AN.

In diese Pauschale sind insbesondere folgende Vermessungsarbeiten einzurechnen:
- Durchführung sämtlicher Absteckarbeiten auf der Grundlage der Ausführungsplanung
- Verdichtung des Abstecknetzes entsprechend eigener Belange (Bautechnologie) des AN
- Durchführung örtlicher Aufmaße von relevanten Bauteilen, Baubehelfen, Bauabschnitten etc. und nachvollziehbare Darstellung in Grundriss und Schnitten
- Ebenheitsmessungen

Sicherung der Absteckung ist Sache des AN und wird nicht gesondert vergütet.
Menge: 1,000 Psch

**01.04.0050 Nullvermessung**
*** Pauschalposition
Anfertigung und Dokumentation der Bauwerksschlussvermessung/ Nullvermessung durch einen
zugelassenen Vermessungsingenieur gem. ZTV-ING - Teil 1,
Allgemeines - Abschnitt 2, Technische Bearbeitung.
Erstellung eines Messprotokolls.
Höhensystem: DHHN2016

Sämtliche Planungen beruhen auf DHHN 92 (tlw. NN1950) und sind entsprechend auf DHHN 2016 anzupassen.

Die Aufnahme aller Punkte erfolgt lage- und höhenmäßig vor Bauabnahme.
Lieferung digital im dgn-Format.
Ebenenbelegung nach Vorgabe AG.
Menge: 1,000 Psch

**01.04.0060 Setzungs- und Verformungsmessungen**
*** Pauschalposition
Setzungs- und Verformungsmessungen für das Bauwerk nach
ZTV-ING, Teil 1, Abschnitt 2 Nr. 3, der ZTV Verm-StB 2001 und der "Anweisung für Vermessungsarbeiten an Brückenbauwerken" sowie unter sinngemäßer Anwendung der
DIN 1076 und DIN EN ISO 18674 von Baubeginn bis zur Bauwerksabnahme durchführen.

In der Position sind alle Kosten für Vermessungsarbeiten einschl. Aufstellen und Einhaltung des Messprogramms einzurechnen.

Das Messprogramm und die Ergebnisse der vermessungstechnischen Arbeiten sind digital einzureichen. Zusätzlich zum Messprogramm sind alle Höhenmessungen in ein gesondertes Formular einzutragen.

Das Messprogramm vor Baubeginn zur Genehmigung beim AG
einzureichen.

Messbolzen/ -nieten für Höhenkontrollen während des Bauens nach Messprogramm anordnen.

Einschl. der Berücksichtigung des Fortschrittes bei der Bauwerkshinterfüllung sowie vor und nach Lastwechselzuständen.
Menge: 1,000 Psch

**01.04.0070 Netznivellement Straßenbeläge**
*** Pauschalposition
Netznivellement für sämtliche hergestellte Straßenbeläge im Raster 2,5 x 2,5 m zum Nachweis der höhenrichtigen Ausführung herstellen, dokumentieren und dem AG übergeben.
Menge: 1,000 Psch

**01.04.0080 Messung Brückendurchfahrtshöhe durchführen**
*** Pauschalposition
Messung Brückendurchfahrtshöhe durchführen, dokumentieren und dem AG übergeben.
Menge: 1,000 Psch

#### Abschnitt 01.05 Verkehrssicherung Straße

**01.05.0010 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'mit elektronischem
Erfassungsgerät.'
Menge: 660,000 d
Leistungsbereichkatalog: 105

**01.05.0020 Verkehrssicherung läng.Dauer durchf Arbeitsstelle*Verk.konze In/außer Kraft*Kontr.ges.vergüt. Wdl Nord**
*** Pauschalposition
Verkehrssicherung an Arbeitsstellen von längerer Dauer aufstellen, beseitigen, vorhalten, warten und betreiben.

Vorhaltung über die Dauer der Baumaßnahme.

Vorübergehende Sicherungsmaßnahmen durchführen.
Vorübergehende Markierung, bauliches Leitelement und
transportable Schutzeinrichtung werden nicht gesondert vergütet und sind einzurechnen.

70 v.H. der Pauschale werden nach betriebsfertigem Aufstellen, der Rest nach Beseitigen vergütet.

Verkehrssicherung an Arbeitsstelle.
Nach Verkehrskonzept des AN (Pos. "Verkehrsrechtliche Anordnung bauzeitl. Verkehrskonzept"). Vorhandene Verkehrsschilder außer Kraft und wieder in Kraft setzen.

Kontrolle gem. ZTV-SA für die gesamte Arbeitstellensicherung wird gesondert vergütet.

Verkehrssicherung für Sperrung der Brückenzufahrtsstraße am nördlichen Widerlager.
Menge: 1,000 Psch

**01.05.0030 Verkehrssicherung läng.Dauer durchf Arbeitsstelle*Verk.konze In/außer Kraft*Kontr.ges.vergüt. Wdl Süd**
*** Pauschalposition
Verkehrssicherung an Arbeitsstellen von längerer Dauer
aufstellen, beseitigen, vorhalten, warten und betreiben.

Vorhaltung über die Dauer der Baumaßnahme.

Vorübergehende Sicherungsmaßnahmen durchführen.
Vorübergehende Markierung, bauliches Leitelement und
transportable Schutzeinrichtung werden nicht gesondert
vergütet und sind einzurechnen.

70 v.H. der Pauschale werden nach betriebsfertigem
Aufstellen, der Rest nach Beseitigen vergütet.

Verkehrssicherung an Arbeitsstelle.
Nach Verkehrskonzept des AN (Pos. "Verkehrsrechtliche
Anordnung bauzeitl. Verkehrskonzept"). Vorhandene
Verkehrsschilder außer Kraft und wieder in Kraft
setzen.
Kontrolle gem. ZTV-SA für die gesamte Arbeitstellensicherung wird gesondert vergütet.

Verkehrssicherung für Sperrung der Brückenzufahrtsstraße am südlichen Widerlager.
Menge: 1,000 Psch

**01.05.0040 Umleitungsbeschilderung herstellen Retroreflkt.Typ 1 Aufstv. Wahl AN*Aufstellh. 2 m**
*** Pauschalposition
Umleitungsbeschilderungen aufstellen und beseitigen, für die Dauer der Bauzeit vorhalten und warten.

Vorhaltung bis zur Verkehrsfreigabe des neuen Brückenbauwerkes. Aufstellvorrichtung nach stat. Erfordernissen. Vorübergehende Sicherungsmaßnahmen durchführen.

70 v.H. des Preises werden nach Aufstellen, der Rest nach Beseitigen vergütet.

Verkehrsschilder nach Verkehrskonzept des AN (Pos.
"Verkehrsrechtliche Anordnung bauzeitl. Verkehrskonzept").
Aufstellvorrichtung nach Wahl des AN aufstellen.
Aufstellhöhe = mind. 2,00 m.
Beschilderung für Umleitungsstrecke.
Menge: 1,000 Psch

**01.05.0050 Baustellenzufahrten**
*** Pauschalposition
Die beiden Einmündungen zu den BE-Flächen auf die öffentlichen Verkehrswege entsprechend als Baustellenzufahrten kennzeichnen und mit den notwendigen Verkehrssicherungsmaßnahmen sichern.

Vorhaltung, Wartung und Instandsetzung bei Beschädigungen aller  Art bis zum vorgesehenen Abbau vornehmen und Abbau durchführen.
Menge: 1,000 Psch

#### Abschnitt 01.06 Umleitung

**01.06.0010 Verkehrszeichenpläne**
*** Pauschalposition
Verkehrszeichenpläne für die erforderlichen Verkehrsführungen im untergeordneten Netz für die Sperrung der Straße im Bereich der Brücke anfertigen und der zuständigen Verkehrsbehörde zur Prüfung, Anhörung (Abstimmung zum nachgeordneten Netz) und Anordnung einreichen.

Maßstäbliche Ausführungszeichnungen für die großflächige Beschilderung herstellen.

Die Unterlagen sind der Verkehrsbehörde 4 Wochen vor Baubeginn zur Anhörung und Prüfung in 2-facher Ausfertigung einzureichen.

Nach Einarbeitung der Prüf- und Anhörungsauflagen sind die Pläne der Verkehrsbehörde zur Anordnung in 5-facher Ausfertigung zu übergeben.

Die Pläne sind in farbiger Ausfertigung dem AG digital zu übergeben.

Die für die Erteilung der verkehrsrechtlichen Anordnung fälligen Gebühren für alle verkehrsrechtlichen Anordnungen und Änderungen sind mit der Pauschale abgegolten.
Menge: 1,000 Psch

**01.06.0020 Verkehrsschild aufbauen u. abbauen*Größe 2 Typ RA2, C Höhe 2,00 m**
StL-Nr. 21105203924093
Verkehrsschild aufbauen und abbauen. Vorhalten, Kontrolle, Wartung und Instandsetzung werden gesondert
vergütet. Aufstellvorrichtung nach statischen Erfordernissen. Vorübergehende Verkehrssicherungsmaßnahmen
durchführen. 70 v. H. des Preises werden nach Aufbau,
der Rest nach Abbau vergütet.
Verkehrsschild 'Z357 StVO mit 2 Zusatzschildern'

Größe 2.
Retroreflektierend mit Folie Klasse RA2, Aufbau C.
Aufstellvorrichtung 'nach Wahl des AN'

Aufstellhöhe über der Verkehrsfläche = 2,00 m.
Menge: 2,000 St
Leistungsbereichkatalog: 105

**01.06.0030 Verkehrsschild aufbauen u. abbauen*Größe 2 Typ RA2, C Höhe 2,00 m**
StL-Nr. 21105203924093
Verkehrsschild aufbauen und abbauen. Vorhalten, Kontrolle, Wartung und Instandsetzung werden gesondert
vergütet. Aufstellvorrichtung nach statischen Erfordernissen. Vorübergehende Verkehrssicherungsmaßnahmen
durchführen. 70 v. H. des Preises werden nach Aufbau,
der Rest nach Abbau vergütet.
Verkehrsschild 'Z455 StVO (links, rechts bzw. geradeaus
weisend)'

Größe 2.
Retroreflektierend mit Folie Klasse RA2, Aufbau C.
Aufstellvorrichtung 'nach Wahl des AN'

Aufstellhöhe über der Verkehrsfläche = 2,00 m.
Menge: 7,000 St
Leistungsbereichkatalog: 105

**01.06.0040 Verkehrsschild aufbauen u. abbauen*Größe 2 Typ RA2, C Höhe 2,00 m**
StL-Nr. 21105203924093
Verkehrsschild aufbauen und abbauen. Vorhalten, Kontrolle, Wartung und Instandsetzung werden gesondert
vergütet. Aufstellvorrichtung nach statischen Erfordernissen. Vorübergehende Verkehrssicherungsmaßnahmen
durchführen. 70 v. H. des Preises werden nach Aufbau,
der Rest nach Abbau vergütet.
Verkehrsschild 'Z457 StVO .1 und .2)'

Größe 2.
Retroreflektierend mit Folie Klasse RA2, Aufbau C.
Aufstellvorrichtung 'nach Wahl des AN'

Aufstellhöhe über der Verkehrsfläche = 2,00 m.
Menge: 7,000 St
Leistungsbereichkatalog: 105

**01.06.0050 Absp.g.,Warneinr. aufb. u. abb. Abspsch. 250x2000*Typ RA2**
StL-Nr. 21105405052000
Absperrgerät oder Warneinrichtung betriebsfertig aufbauen und abbauen. Vorhalten, Kontrolle, Wartung, In-
standsetzung und Betreiben werden gesondert vergütet.
Vorübergehende Verkehrssicherungsmaßnahmen durchführen.
70 v. H. des Preises werden nach betriebsfertigem Aufbau, der Rest nach Abbau vergütet.
Absperrschranke Größe 250 x 2000 mm mit Aufstellvorrichtung.
Mit retroreflektierender Folie Klasse RA2.
Menge: 2,000 St
Leistungsbereichkatalog: 105

**01.06.0060 Verkehrstafel aufb., abb., vorh. Planskizze Z.458*Tafel über 2-4 m2 Typ RA3, C Höhe 2,00 m**
StL-Nr. 2110524512509299
Verkehrstafel aufbauen, vorhalten, warten, instand setzen und abbauen. Aufstellvorrichtung nach statischen
und konstruktiven Erfordernissen. Vorübergehende Verkehrssicherungsmaßnahmen durchführen. Die Kontrolle
wird gesondert vergütet.
Verkehrstafel = Planskizze Zeichen 458 nach Unterlagen
des AG.
Größe über 2,00 bis 4,00 m2 nach Unterlagen des AG.
Retroreflektierend mit Folie Klasse RA3, Aufbau C.
Aufstellvorrichtung 'nach Wahl des AN'

Aufstellhöhe über der Verkehrsfläche = 2,00 m.
Einsatzzeit '610 d'
Menge: 4,000 St
Leistungsbereichkatalog: 105

**01.06.0070 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'mit elektronischem
Erfassungsgerät.'
Menge: 660,000 d
Leistungsbereichkatalog: 105

#### Abschnitt 01.07 Verkehrssicherung Wasser

**01.07.0010 Hinweisschild f. Wasserstr.**
Hinweisschild für den Schiffsverkehr zum Beginn der Baumaßnahme herstellen, liefern, standsicher aufbauen, vorhalten und nach Beendigung der Baumaßnahme abbauen.

Material von der Baustelle entfernen und der fachgerechten Verwertung zuführen.

Zur Warnung für die Benutzer der Wasserstraße sind vor
Beginn der Bauarbeiten oberhalb und unterhalb der Baumaßnahme Schilder mit dem Text
"Achtung
Baustelle
Brückenersatzneubau km 22,040
Techowbrücke
UKW 10"
aufzustellen.
Lage ist mit AG abzustimmen.

Abmessung ca. 2,0/3,0 m, weißer Untergrund mit 100 mm breiten roten umlaufenden Rand, schwarze Schrift h = 200 mm.

Hinweisschilder sind bei Dunkelheit und unsichtigem Wetter blendfrei zu beleuchten.

Auf- und Abbau der elektrischen Anlage einschl. erforderl. Anschlüsse und Energiekosten werden nicht gesondert vergütet und sind einzurechnen. Erdarbeiten und sonstige Nebenkosten sind ebenfalls einzukalkulieren.
Menge: 2,000 St

**01.07.0020 Zusatzschild Hinweis Sperrung TeK**
Zusatzschild einschließlich Aufstellvorrichtung gemäß SSZ anfertigen und beschriften, zur Baustelle anfahren und standsicher aufstellen (ca. 3 Wochen vor der Sperrung).
Notwendige Erdarbeiten ausführen, Fundamente herstellen.
Aushub aus Erdarbeiten seitlich lagern.

Zusatzschild während der Standzeit unterhalten und säubern.

Inhalt: Ankündigung einer Sperrung der Wasserstraße.
Größe: 1m x 3m, schwarze Schrift h = 200 mm.

Nach der Sperrung wieder abbauen und abtransportieren.

Zusatzschild und Aufstellvorrichtung abbauen, Fundamente abbrechen. Abbruchgut nach Wahl des AN verwerten.
Benutzte Fläche entsprechend dem ursprünglichen Zustand
herrichten.

Aushub wieder einbauen und verdichten. Zusatzschild und Aufstellvorrichtung nach Wahl des AN verwerten.
Menge: 4,000 St

**01.07.0030 Wahrschauerdienst**
Wahrschauer mit Funkverbindung zur Baustelle stellen.
Anzahl = 2 Wahrschauer
Einsatz während der Abbrucharbeiten, Arbeiten zur Herstellung und auf Trag- sowie Hängegerüsten, Schweiß- Korrosionsschutzarbeiten oder andere Tätigkeiten die den Verkehr der Wasserstraße beeinflussen.
Einsatzort = ca. 500 m vor und hinter dem Bauwerk.
Menge: 540,000 h

**01.07.0040 Sperrtonnen abholen**
Sperrtonnen vom Lagerplatz abholen und zur Baustelle transportieren.
Lagerplatz:
Wasserstraßen- und Schifffahrtsamt Spree-Havel
Außenbezirk Neukölln
Sieversufer 24
12359 Berlin
Transportentfernung bis 10 km.
Menge: 8,000 St

**01.07.0050 Sperrtonnen zurückbringen**
Sperrtonnen transportieren und zum Lagerplatz zurückbringen.
Lagerplatz:
Wasserstraßen- und Schifffahrtsamt Spree-Havel
Außenbezirk Neukölln
Sieversufer 24
12359 Berlin
Transportentfernung bis 10 km.
Menge: 8,000 St

**01.07.0060 Temporäre Vollsperrung Wasserstraße herstellen Abbruch**
*** Pauschalposition
Maßnahmen für temporäre Vollsperrung der Wasserstraße während der Rückbauarbeiten des Überbaus entsprechend Disposition des AN sowie Auflagen der SSZ des WSA anfertigen, liefern und aufstellen.

Erforderliche Beschilderungen anfertigen und beschriften, zur Baustelle anfahren, standsicher aufstellen einschl. aller notwendigen Erd-, Neben- und Hilfsarbeiten.

Maßnahmen zur temporären Sperrung vorhalten und unterhalten.

Das Einbringen und Entfernen von Tonnen hat mittels Kran zu erfolgen.

Dauer der Vorhaltung = während Überbaudemontage.

Oberflächen wetter-, licht- und UV- beständig. Inhalt/ Text von Beschilderungen ist mit dem WSA abzustimmen bzw. wird vorgegeben.

Nach Beendigung der Arbeiten temporäre Absperrmaßnahmen
sowie Beschilderung abbauen und von der Baustelle entfernen.
Verwendung von Schifffahrtszeichen gem. der Binnenschifffahrtsstraßen-Ordnung.
Menge: 1,000 Psch

**01.07.0070 Temporäre Vollsperrung Wasserstraße herstellen Neubau**
*** Pauschalposition
Maßnahmen für temporäre Vollsperrung der Wasserstraße während der Montage des Überbaus entsprechend Disposition des AN sowie Auflagen der SSZ des WSA anfertigen, liefern und aufstellen.

Erforderliche Beschilderungen anfertigen und beschriften, zur Baustelle anfahren, standsicher aufstellen einschl. aller notwendigen Erd-, Neben- und Hilfsarbeiten.

Maßnahmen zur temporären Sperrung vorhalten und unterhalten.

Das Einbringen und Entfernen von Tonnen hat mittels Kran zu erfolgen.

Dauer der Vorhaltung = während Überbaumontage.
Oberflächen wetter-, licht- und UV- beständig.
Inhalt / Text von Beschilderungen ist mit dem WSA abzustimmen bzw. wird vorgegeben.

Nach Beendigung der Arbeiten temporäre Absperrmaßnahmen
sowie Beschilderung abbauen und von der Baustelle entfernen.

Verwendung von Schifffahrtszeichen gem. der Binnenschifffahrtsstraßen-Ordnung.
Menge: 1,000 Psch

**01.07.0080 Halbseitige Sperrung Wasserstraße herstellen**
*** Pauschalposition
Maßnahmen für bauzeitliche halbseitige Sperrung der Wasserstraße entsprechend Disposition des AN sowie Auflagen der SSZ des WSA anfertigen, liefern und aufstellen.

Erforderliche Beschilderungen und Absperrvorrichtungen
anfertigen und beschriften, zur Baustelle anfahren,
standsicher aufstellen einschl. aller notwendigen
Montage-, Erd-, Neben- und Hilfsarbeiten.

Maßnahmen zur halbseitigen Sperrung während der Bauzeit

Oberflächen wetter-, licht- und UV- beständig.
Inhalt / Text von Beschilderungen ist mit dem WSA
abzustimmen bzw. wird vorgegeben.

Nach Beendigung der Arbeiten Absperr- und
Sicherungsmaßnahmen sowie Beschilderung abbauen und von
der Baustelle entfernen.

Verwendung von Schifffahrtszeichen gem. der
Binnenschifffahrtsstraßen-Ordnung.
Anwendung z.B. bei Korrosionsschutzarbeiten, Leitungsbau
Menge: 1,000 Psch

**01.07.0090 Verkehrssicherung umsetzen und ggf. austauschen**
*** Pauschalposition
Vor beschiebene Verkehrssicherungsmaßnahmen für halbseite Sperrung des Teltowkanal innerhalb des Baufeldes umsetzen und ggf. austauschen.

Das Umsetzen von Tonnen hat mittels Kran zu erfolgen (kein Schleifen der Tonnen zulässig).
Menge: 1,000 Psch

**01.07.0100 Schifffahrtszeichen nach BinSchStrO**
Schifffahrtszeichen nach BinSchStrO für den Schiffsverkehr herstellen, zum vorgesehenen Standort anfahren, dauerhaft standsicher aufstellen, umsetzen, vorhalten und nach Beendigung der Baumaßnahme rückstandlos einschließlich Aufstellvorrichtung abbauen, Fundamente bzw. Gründung abbrechen.

Sämtliches anfallendes Abbruchgut der Verwertung nach
Wahl des AN zuführen.

Anfallende Entsorgungs- oder Verwertungsgebühren sind
in den Einheitspreis dieser Position einzurechnen.

Erforderliche Erdarbeiten ausführen.

Schifffahrtszeichen während der Dauer der erforderlichen Standzeit unterhalten, betreiben und regelmäßig säubern. Schifffahrtszeichen:
- "Begegnungsverbot" und
- "Aufhebung Begegnungsverbot"
Unterkonstruktion: nach Wahl des AN
Aufstellhöhe: UK liegt 2,50 m über MW des Kanals

Schifffahrtszeichen tageslichtabhängig elektrisch beleuchten.
Auf- und Abbau der elektrischen Anlage einschl. erforderlicher Anschlüsse und Energiekosten werden nicht gesondert vergütet. (Fester Stromanschluss, kein Akkubetrieb)
Standort und Anordnung des Schifffahrtszeichen in Absprache mit dem Außenbezirk Neukölln des WSA Spree-Havel festlegen.
Menge: 4,000 St

#### Abschnitt 01.08 Lagerflächen

**01.08.0010 Planum herstellen**
StL-Nr. 2410625099
Planum herstellen nach Unterlagen des AG.
Verformungsmodul 'Ev2 = 45 MPa.
Für Lager- und Arbeitsflächen'
Menge: 1100,000 m2
Leistungsbereichkatalog: 106

**01.08.0020 Schottertragschicht herstellen**
Herstellen einer Schottertragschicht für Lager- und Arbeitsflächen im Bereich der Baustelleneinrichtung.
Einbau von Schottermaterial 0/32 in einer Schichtdicke von 20 cm zur Gewährleistung der Tragfähigkeit und Befahrbarkeit. Trennung zwischen Planum und Schottertragschicht durch ein geeignetes Geotextil.

Mindestanforderungen an die Verdichtung:

- Verdichtungsgrad: DPr = 103 %
- Verformungsmodul: EV2 = 120 MN/m²

Nach Abschluss der Baumaßnahme Rückbau der Schottertragschicht und des Geotextils sowie ordnungsgemäße Entsorgung des Materials.
Menge: 1100,000 m2

**01.08.0030 Lager- und Arbeitsflächen vor- und unterhalten**
Lager- und Arbeitsflächen für die Dauer der Baumaßnahme
vorhalten, unterhalten und instandhalten. Sicherung des
ordnungsgemäßen Zustandes während der Inanspruchnahme.
Menge: 28,000 Mt

**01.08.0040 Aufstellflächen Großgeräte herstellen Nord**
*** Pauschalposition
Aufstellflächen sowie Arbeitsebenen für Großgeräte nach
statischen und konstruktiven Erfordernissen nach Wahl
des AN unter Berücksichtigung der Baugrundverhältnisse
gemäß Baugrundgutachten herstellen, für die Dauer der
eigenen Inanspruchnahme vorhalten und rückbauen.

Erforderliche Erdarbeiten, einschl. ggf. erforderlicher
Befestigung, lastverteilender Maßnahmen etc. sind
einzukalkulieren.

Aufstellflächen, Rammtrassen u. ä. im gesamten Baufeld
nach Disposition und Technologie des AN mit höheren
Ansprüchen als die hergestellten Baustraßen, Lager- und
Arbeitsflächen.
Zufahrten/ Rampen herstellen und beseitigen.

Ausführung in Teilflächen im Bereich der Widerlager
Nord.

Einschl. Lieferung aller erforderlichen Materialien.

Nach Abschluss der Arbeiten Flächen rückbauen und in
Ausgangszustand herrichten.

Sämtliches Rückbaumaterial der fachgerechten Verwertung
nach Wahl des AN zuführen.
Menge: 1,000 Psch

**01.08.0050 Aufstellflächen Großgeräte herstellen Süd**
*** Pauschalposition
Aufstellflächen sowie Arbeitsebenen für Großgeräte nach
statischen und konstruktiven Erfordernissen nach Wahl
des AN unter Berücksichtigung der Baugrundverhältnisse
gemäß Baugrundgutachten herstellen, für die Dauer der
eigenen Inanspruchnahme vorhalten und rückbauen.

Erforderliche Erdarbeiten, einschl. ggf. erforderlicher
Befestigung, lastverteilender Maßnahmen etc. sind
einzukalkulieren.

Aufstellflächen, Rammtrassen u. ä. im gesamten Baufeld
nach Disposition und Technologie des AN mit höheren
Ansprüchen als die hergestellten Baustraßen, Lager- und
Arbeitsflächen.
Zufahrten/ Rampen herstellen und beseitigen.

Ausführung in Teilflächen im Bereich der Widerlager
Süd.

Einschl. Lieferung aller erforderlichen Materialien.

Nach Abschluss der Arbeiten Flächen rückbauen und in
Ausgangszustand herrichten.

Sämtliches Rückbaumaterial der fachgerechten Verwertung
nach Wahl des AN zuführen.
Menge: 1,000 Psch

**01.08.0060 Böschungssicherung der nördlichen BE-Fläche**
Sicherung der Böschung der nördlichen Baustelleneinrichtungsfläche gegen Abgleiten und Abrutschen infolge des vorhandenen Höhenunterschiedes zwischen den Geländeebenen. Aufbringen von Holzbohlen auf der Böschungsoberfläche, einschließlich lagegesicherten Verlegens, erforderlicher Befestigungsmittel sowie aller Nebenleistungen. Einschließlich Vorhalten für die Dauer der Baustelle, Rückbau und Entsorgung nach Abschluss der Maßnahme.
Menge: 110,000 m2

#### Abschnitt 01.09 Prüfung

**01.09.0010 Mobiles Brückenbesichtigungsgerät einsetzen*abbauen**
*** Pauschalposition
Mobiles Brückenbesichtigungsgerät für die Durchführung der ersten Brückenhauptprüfung nach DIN 1076 anfahren, aufstellen, abbauen und abfahren.

Vorhalten, unterhalten, bedienen und umsetzen im Bauwerksbereich wird gesondert vergütet.

Auswahl des Brückenbesichtigungsgerätes nach sicherheits- und gesundheitsschutztechnischen Erfordernissen unter Berücksichtigung der Bauwerksabmessungen und Gestalt der Tragkonstruktion.

Die Größe des Gerätes ist so zu wählen, dass sämtliche Flächen des Bauwerkes erreichbar sind, d.h. sämtliche Flächen des Bauwerkes mit einem Hammer abgeklopft werden können und der Einsatz von Messinstrumenten, wie z. B.  Betondeckungsmesser, Rissweitenmesser etc. ohne Probleme möglich ist (handnahe Prüfung).

Einschließlich des erforderlichen Fahr- und Bedienungspersonals.

Die Durchführung der Prüfung erfolgt durch den Bauwerksprüfer des AG.

Ausführung vor Abnahme.

Einschließlich ggf. erforderlicher mehrmaliger An- und Abfahrten.
Menge: 1,000 Psch

**01.09.0020 Mobiles Brückenbesichtigungsgerät vorhalten, unterhalten, betreiben/ bedienen**
Vor genanntes mobiles Brückenbesichtigungsgerät für die Durchführung der ersten Brückenhauptprüfung nach DIN 1076 betriebsbereit vorhalten, unterhalten, betreiben/ bedienen und im Bauwerksbereich mehrfach umsetzen.

Einschließlich des erforderlichen Bedienungspersonals.
Einsatzdauer je Tag 10 Stunden. Zus. Stunden werden zu 1/24 des Tagessatzes vergütet.
Menge: 2,000 d

**01.09.0030 Reinigen zur Bauwerksabnahme**
*** Pauschalposition
Straßen-, Betriebsweg- und Gehwegfläche vor der Bauwerksabnahme nach Aufforderung des AG reinigen.

Säubern/ Freispülen der Einläufe, Brückenentwässerung und Üko-Profil. Graffiti entfernen.

Kehrgut etc. in Eigentum des AN übernehmen und von der
Baustelle entfernen.
Ort: Brücke und Straße

Erforderliche Verkehrssicherungsmaßnahmen durchführen.
Menge: 1,000 Psch

#### Abschnitt 01.10 Hilfsleistungen

**01.10.0010 Plattendruckversuch durchführen Planum**
Plattendruckversuch gem. DIN 18134 für Kontrollpüfung Planum durchführen.

Ermittelte Ergebnisse AG digital zuleiten.
Menge: 2,000 St

**01.10.0020 Plattendruckversuch durchführen DIN 18134 für Kontrollpüfung STS**
Plattendruckversuch gem. DIN 18134 für Kontrollpüfung STS durchführen.

Ermittelte Ergebnisse AG digital zuleiten.
Menge: 2,000 St

**01.10.0030 Belastungsfahrzeug bereitstellen**
StL-Nr. 19101707
Belastungsfahrzeug als Gegengewicht (z.B. ausreichend
beladener Lkw) für Plattendruckversuch bei Kontrollprüfungen bereitstellen.
Menge: 3,000 h

**01.10.0040 Probegefäß liefern 10-l-Blecheimer**
StL-Nr. 1910171210
Probegefäß zur Aufnahme von Baustoffproben, für Kontrollprüfungen und für Rückstellproben des AG liefern.
Probegefäß = sauberer 10-l-Blecheimer mit dicht schließendem Deckel.
Menge: 1,000 St

#### Abschnitt 01.11 Winterbau

**01.11.0010 Schutzmaßnahmen für Winterbau**
Schutzmaßnahmen, die zur vertragsgemäßen Durchführung der Bauarbeiten in den Wintermonaten erforderlich sind, nach Wahl des AN unter Berücksichtigung der technischen Vorschriften aus- bzw. durchführen.

Je nach aktuellen Baufortschritt z.B. für Betonbauarbeiten:
Witterungsbedingte Schutzeinrichtungen (z. B. Einhausung) entsprechend statisch-konstruktiven, sicherheits-, ausrüstungs- und umwelttechnischen Erfordernissen anfahren, betriebsbereit aufstellen, vorhalten, unterhalten, betreiben, entsprechend dem
Arbeitsgang umsetzen, abbauen und abfahren. Einschl. der erforderlichen Anlagen, Einrichtungen, Geräte, Werkzeuge u. ä., z. B. für Beleuchtung, Beheizung. Einschl. aller Betriebsstoffe.

Alle erforderlichen Aufwendungen zur Einhaltung der Betontemperaturen bei Herstellung und Lieferung, Förderung und Einbau sowie Ausschalen, Nachbehandlung und Schutz bis zur Gefrierbeständigkeit.

Ausführung nur nach vorheriger Abstimmung mit dem AG.
Position gilt für zwei Winterperioden von jeweils 2 Monaten.
Menge: 4,000 Mt

**01.11.0020 Schnee- und Eisfreiheit gewährleisten**
Die Schnee- und Eisfreiheit der Baustelle sowie der Zufahrt ist je nach Einsatzzweck der benutzten Flächen zu gewährleisten.

Flächen ohne Einsatz von Tausalzen beräumen und abstumpfen.
Position gilt für zwei Winterperioden von jeweils 2 Monaten.
Menge: 4,000 Mt

**01.11.0030 Schutzeinrichtung bereitstellen*Fläche 250 m2 Beleucht./Heizng**
*** Pauschalposition
StL-Nr. 241249219430
Witterungsbedingte Schutzeinrichtung entsprechend statischen, konstruktiven, sicherheitstechnischen, ausrüstungstechnischen und umwelttechnischen Erfordernissen
nach Unterlagen des AG bereitstellen. Zur Baustelle anfahren, abladen, wieder aufladen und von der Baustelle
abfahren.
Schutzeinrichtung bei Nichteinsatz vorhalten, einsetzen, vorhalten, unterhalten und betreiben wird gesondert vergütet.
Bauteil '= Widerlager Süd'

Grundfläche mind. 250,00 m2.
Schutzeinrichtung mit Beleuchtung und Heizung.
Menge: 1,000 Psch

**01.11.0040 Schutzeinrichtung bereitstellen*Fläche 250 m2 Beleucht./Heizng**
*** Pauschalposition
StL-Nr. 241249219430
Witterungsbedingte Schutzeinrichtung entsprechend statischen, konstruktiven, sicherheitstechnischen, ausrüstungstechnischen und umwelttechnischen Erfordernissen
nach Unterlagen des AG bereitstellen. Zur Baustelle anfahren, abladen, wieder aufladen und von der Baustelle
abfahren.
Schutzeinrichtung bei Nichteinsatz vorhalten, einsetzen, vorhalten, unterhalten und betreiben wird gesondert vergütet.
Bauteil '= Widerlager Nord'

Grundfläche mind. 250,00 m2.
Schutzeinrichtung mit Beleuchtung und Heizung.
Menge: 1,000 Psch

**01.11.0050 Schutzeinr. b. Nichteinsatz vorhal.**
StL-Nr. 24124923
Witterungsbedingte Schutzeinrichtung bei Nichteinsatz
auf der Baustelle gemäß zeitlichen Vorgaben nach Unterlagen des AG vorhalten. Außer den vollen Monaten werden
Teilzeiten nach Tagen zu 1/30 des Einheitspreises vergütet.
Menge: 4,000 Mt

**01.11.0060 Schutzeinr. vorh.,unterh.,betreib.**
StL-Nr. 24124928
Schutzeinrichtung betriebsbereit vorhalten, unterhalten
und betreiben nach Unterlagen des AG. Außer den vollen
Monaten werden Teilzeiten nach Tagen zu 1/30 des Einheitspreises vergütet.
Menge: 4,000 Mt

### Bereich 02 Vorarbeiten

*Hinweis: LV Abs. 02.01*
Die nachfolgenden Positionen umfassen das gesamte Baufeld einschl. Lager- und Arbeitsflächen bis 20 m3 Abraum verwerten ist einzukalkulieren. Neigungen z.B. durch Böschungen im Baufeld sind zu beachten.

#### Abschnitt 02.01 Baufeldfreimachung

**02.01.0010 Fläche abräumen Aufwuchs*Wurzelstöcke Astwerk*Steine/Mauer/Zaun Wst. Verwert. AN*S.Abr.Verwert.AN übr.Räumg.Verw.AN**
*** Pauschalposition
StL-Nr. 2410600311110111
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Übriges Räumgut nach Wahl des AN verwerten.
Menge: 1,000 Psch
Leistungsbereichkatalog: 106

**02.01.0020 Wurzelstöcke roden DU über 0,3-0,5 m Wst.Verw. AN**
StL-Nr. 241060202901
Wurzelstöcke roden. Gemessen wird der Durchmesser der
Schnittstelle des Wurzelstocks vor dem Roden.
Durchmesser über 0,30 bis 0,50 m.
Neigung der Rodungsfläche 'teilw. Neigung 1:1,5'

Wurzelstöcke nach Wahl des AN verwerten.
Menge: 1,000 St
Leistungsbereichkatalog: 106

**02.01.0030 Wurzelstöcke roden DU über 0,5-0,75m Wst.Verw. AN**
StL-Nr. 241060203901
Wurzelstöcke roden. Gemessen wird der Durchmesser der
Schnittstelle des Wurzelstocks vor dem Roden.
Durchmesser über 0,50 bis 0,75 m.
Neigung der Rodungsfläche 'teilw. Neigung 1:1,5'

Wurzelstöcke nach Wahl des AN verwerten.
Menge: 1,000 St
Leistungsbereichkatalog: 106

**02.01.0040 Wurzelstöcke roden DU über 0,75-1 m Wst.Verw. AN**
StL-Nr. 241060204901
Wurzelstöcke roden. Gemessen wird der Durchmesser der
Schnittstelle des Wurzelstocks vor dem Roden.
Durchmesser über 0,75 bis 1,00 m.
Neigung der Rodungsfläche 'teilw. Neigung 1:1,5'

Wurzelstöcke nach Wahl des AN verwerten.
Menge: 10,000 St
Leistungsbereichkatalog: 106

**02.01.0050 Wurzelstöcke roden Wst.Verw. AN**
StL-Nr. 241060209901
Wurzelstöcke roden. Gemessen wird der Durchmesser der
Schnittstelle des Wurzelstocks vor dem Roden.
Durchmesser 'über 1,00 bis 1,25 m'

Neigung der Rodungsfläche 'teilw. Neigung 1:1,5'

Wurzelstöcke nach Wahl des AN verwerten.
Menge: 3,000 St
Leistungsbereichkatalog: 106

**02.01.0060 Wurzelstöcke roden Wst.Verw. AN**
StL-Nr. 241060209901
Wurzelstöcke roden. Gemessen wird der Durchmesser der
Schnittstelle des Wurzelstocks vor dem Roden.
Durchmesser 'über 1,25 bis 1,50 m'

Neigung der Rodungsfläche 'teilw. Neigung 1:1,5'

Wurzelstöcke nach Wahl des AN verwerten.
Menge: 5,000 St
Leistungsbereichkatalog: 106

**02.01.0070 Wurzelstöcke roden Wst.Verw. AN**
StL-Nr. 241060209901
Wurzelstöcke roden. Gemessen wird der Durchmesser der
Schnittstelle des Wurzelstocks vor dem Roden.
Durchmesser 'über 1,50 bis 1,75 m'

Neigung der Rodungsfläche 'teilw. Neigung 1:1,5'

Wurzelstöcke nach Wahl des AN verwerten.
Menge: 3,000 St
Leistungsbereichkatalog: 106

**02.01.0080 Wurzelstöcke roden Wst.Verw. AN**
StL-Nr. 241060209901
Wurzelstöcke roden. Gemessen wird der Durchmesser der
Schnittstelle des Wurzelstocks vor dem Roden.
Durchmesser 'über 1,75 bis 2,00 m'

Neigung der Rodungsfläche 'teilw. Neigung 1:1,5'

Wurzelstöcke nach Wahl des AN verwerten.
Menge: 1,000 St
Leistungsbereichkatalog: 106

#### Abschnitt 02.02 Schutzmaßnahmen

**02.02.0010 Schutz für Beschilderung**
Schutz für vorhandene Beschilderung vor Anfahrung,
Verschmutzung u. Beschädigung herstellen.
Beschilderung südlich des Baufeldes.
Beschilderung bestehend aus
- 1x Straßennamen Beschilderung mit Rohrpfosten
- 1x Einbahnstraße (Pfeil) mit Rohrpfosten
Schutzmaßnahmen nach Wahl des AN anbringen, vorhalten,
unterhalten und nach Abschluss der Baumaßnahme rückbauen und verwerten.
Menge: 2,000 St

**02.02.0020 Schutz für Straßenbeleuchtung**
Schutz für vorhandene Straßenbeleuchtung vor Anfahrung,
Verschmutzung u. Beschädigung herstellen.
Straßenbeleuchtung nördlich und südlich des Baufeldes.
Straßenbeleuchtung bestehend aus
- 2x Peitschenmast
Schutzmaßnahmen nach Wahl des AN anbringen, vorhalten,
unterhalten und nach Abschluss der Baumaßnahme rückbauen und verwerten.
Menge: 2,000 St

**02.02.0030 Schutz für Baumstamm herstellen StU ü. 50-100 cm*Polst.flex.Drai.*Höhe mind. 2,00m Schutz Verwert.AN**
StL-Nr. 21107004219101
Schutz für Baumstamm durch Mantel mit Polsterung herstellen und während der Bauzeit vor- und unterhalten.
Der Mantel darf den Baumstamm und die Wurzelanläufe
nicht berühren.
Stammumfang über 50 bis 100 cm.
Polsterung des Stammes mit flexiblen Kunststoff-
Drainrohren.
Mantel 'für Baum BA-Nr. 33/Pkt.Nr. 72, BA-Nr. 330/Pkt.Nr. 39  aus Brettern, 24 mm dick, lückenlos befestigen'

Mantelhöhe mindestens 2,00 m.
Schutz nach Beendigung der Bauarbeiten abbauen und nach
Wahl des AN verwerten.
Menge: 2,000 St
Leistungsbereichkatalog: 107

*Hinweis: Suchschachtungen*
Im Bereich der Baugruben vor und hinter dem Bauwerk in der Gersdorfstraße liegen eine Vielzahl von Bestandsleitungen, die lokalisiert werden müssen.

#### Abschnitt 02.03 Suchgräben

**02.03.0010 Suchgraben herstellen*Tiefe bis 1,25 m mitMasch.unterst.**
StL-Nr. 23808912912000
Suchgraben nach Unterlagen des AG einschließlich Handschachtung herstellen. Aushub zur Wiederverwendung
seitlich lagern. Beschreibung der Homogenbereiche nach
Unterlagen des AG. Abgerechnet wird nach Abtragsprofilen.
Homogenbereiche '= 2a/2b Aufschüttung/Hinterfüllung'

Grabentiefe bis 1,25 m.
Handschachtung mit Maschinenunterstützung.
Menge: 18,000 m3

**02.03.0020 Suchgraben herstellen*Tiefe >1,25-1,75m mitMasch.unterst.**
StL-Nr. 23808912922090
Suchgraben nach Unterlagen des AG einschließlich Handschachtung herstellen. Aushub zur Wiederverwendung
seitlich lagern. Beschreibung der Homogenbereiche nach
Unterlagen des AG. Abgerechnet wird nach Abtragsprofilen.
Homogenbereiche '= 3 - Geschiebelehm'

Grabentiefe über 1,25 bis 1,75 m.
Handschachtung mit Maschinenunterstützung.
Verbau 'ist einzurechnen'
Menge: 10,250 m3

**02.03.0030 Suchgraben herstellen mitMasch.unterst.**
StL-Nr. 23808912992090
Suchgraben nach Unterlagen des AG einschließlich Handschachtung herstellen. Aushub zur Wiederverwendung
seitlich lagern. Beschreibung der Homogenbereiche nach
Unterlagen des AG. Abgerechnet wird nach Abtragsprofilen.
Homogenbereiche '=3 -Geschiebelehm und =4 -obere Sande'

Grabentiefe 'über 1,75 bis 4,5 m'

Handschachtung mit Maschinenunterstützung.
Verbau 'ist einzurechnen'
Menge: 10,500 m3

#### Abschnitt 02.04 Kampfmittelsondierung/-beräumung

**02.04.0010 Gefährdungsbeurteilung**
*** Pauschalposition
Durchführung der Grundlagenermittlung nach BFR KMR für alle durchzuführenden Kampfmittelsondier- und Räumarbeiten.

Alle für die Durchführung der Kampfmittelsondier- und Räumarbeiten erforderlichen behördlichen Anmeldungen sowie bei Unterbrechungen die Ab- und Wiederanmeldungen durchführen.
Menge: 1,000 Psch

**02.04.0020 Vermessung**
*** Pauschalposition
Ein-/ Vormessen der Kampfmittelsondier- und Räumflächen sowie Sondierbohrungon nach Koordinaten.

Sämtliche Leistungen, die zur geordneten Durchführung, Auswertung, Kontrolle, georeferenzierten (Lage und Höhe)
Dokumentation und Darstellung der Maßnahmen zur Kampfmitteisondierung und -räumung erforderlich sind, sind in diese Position einzurechnen.

Referenzsystem EPSG:25833/ETRS89/UTM-Zone 33 Abstecken der geräumten und nicht geräumten Flächen mit
Holzplöcken.

Erstellen und Fortschreiben von Bohrplänen zur Durchführung von Tiefensondierbohrungen.

Alle Zeichnungen sind CAD gestützt zu erstellen und als DXF- bzw. DWG-Datei sowie im DGN-Format als Plot- und PDF-Datei an den AG zu übergeben.
Menge: 1,000 Psch

**02.04.0030 Geeignete und leistungsfähige geophysikalische Erkundungsmaßnahme Böschung**
Geeignete und leistungsfähige geophysikalische Erkundungsmaßnahme nach Wahl des AN zur Detektion kampfmittel- und munitionsverdächtigen Störkörper und Anomalien durchführen.

Die Richtlinie BMR KMR A-9 ist zu beachten. Angewandte Verfahren, sowie verwendete Geräte und Technik auf qualitativ höchstem Niveau, so dass bei den detektierten Störkörpern und Anomalien anhand der charakteristischen Bilder sehr genau zwischen Kampfmittelverdacht und metallischem Schrott und
dergleichen unterschieden werden kann.

Auf Verlangen des Auftraggebers hat der AN die Leistungsfähigkeit des gewählten Verfahrens, sowie der verwendeten Geräte und Technik nachzuweisen.

Ort = Böschung Bereich Bauwerk

Es sind alle Leistungen, die zur Erfüllung der Aufgabe erforderlich sind, in den Einheitspreis einzurechnen, einschließlich der erforderlichen Leistungen zur
Baustelleneinrichtung, sowie zum erforderlichen Geräte-
und Technikeinsatz nach Wahl des Auftragnehmers, auch
mehrmalig.
Ausführung in Teiflächen
Einholung erforderlicher Genehmigungen.
Abgerechnet wird nach untersuchte Fläche
bis zu einer Tiefe von +32.00 DHHN an Land.
Menge: 600,000 m2

**02.04.0040 Geeignete und leistungsfähige geophysikalische Erkundungsmaßnahme Ebene**
Geeignete und leistungsfähige geophysikalische Erkundungsmaßnahme nach Wahl des AN zur Detektion
kampfmittel- und munitionsverdächtigen Störkörper und
Anomalien durchführen.

Die Richtlinie BMR KMR A-9 ist zu beachten. Angewandte
Verfahren, sowie verwendete Geräte und Technik auf qualitativ höchstem Niveau, so dass bei den detektierten Störkörpern und Anomalien anhand der charakteristischen Bilder sehr genau zwischen Kampfmittelverdacht und metallischem Schrott und
dergleichen unterschieden werden kann.

Auf Verlangen des Auftraggebers hat der AN die
Leistungsfähigkeit des gewählten Verfahrens, sowie der
verwendeten Geräte und Technik nachzuweisen.

Ort = ebene Fläche Bereich Bauwerk/ Baugrube/ Anschlussbereich Straße

Es sind alle Leistungen, die zur Erfüllung der Aufgabe
erforderlich sind, in den Einheitspreis einzurechnen,
einschließlich der erforderlichen Leistungen zur
Baustelleneinrichtung, sowie zum erforderlichen Geräte-
und Technikeinsatz nach Wahl des Auftragnehmers, auch
mehrmalig.

Ausführung in Teiflächen
Einholung erforderlicher Genehmigungen.
Abgerechnet wird nach untersuchte Fläche
bis zu einer Tiefe von +32.00 DHHN an Land.
Menge: 600,000 m2

**02.04.0050 Tiefensondierungen Erkundungsmaßnahme Spundwand**
Niederbringen von vertikalen Sondierbohrungen in Bereich Spundwandtrasse Baugrubenverbau Achse 10 und 40 an Land im Schneckenbohrverfahren inkl. Hilfsverrohrung und Sondierung bis 6,00 m Tiefe unter GOK gemäß Baubeschreibung und BFR KMR.

Einschl. Umsetzen des Gerätes zum Einbringen der Bohrlöcher von Ansatzpunkt zu Ansatzpunkt. Das Umsetzen des Bohrgerätes innerhalb der Baustelle von Uferseite zu Uferseite ist  zu berücksichtigen.

Die erstellten Sondierbohrungen sind mit passenden Kunststoffrohren für die Sondierungen auszusteifen und ggf. mit einer Endkappe zu verschließen.

Innerhalb der Verrohrung ist die Sondierung gemäß Baubeschreibung und BFR KMR durchzuführen. Die Verrohrungen hat bis zur abschließenden Entscheidung über die Freigabe im Bohrloch zu verbleiben. Nach Freigabe ist das Aussteifungsrohr zu ziehen und das Bohrloch mittels gefördertem Bohrgut wieder zu verfüllen. Überschüssiges Bohrgut ist nach Wahl des AN zu verwerten.

Die Wasser-/ Grundwasserstände bei der Wahl des Schneckenbohrverfahrens hat der AN im Einheitspreis zu berücksichtigen.

Bohrpunkte teilw. auf Böschung 1:1,5.

Die Auswertung und Interpretation mit Freigabe und Bericht wird mit gesonderter Position abgerechnet.
Bereiche der Baugruben Achse 10 u. A 40 (Spundwandtrasse, im Bereich der Verbauträger)

Der AN hat vor Durchführung von Tiefensondierungen die Zustimmung des AG einzuholen.

Die Abrechnung erfolgt auf Basis der Tiefenangaben der Sondierdiagramme je Bohrmeter.
Menge: 980,000 m

**02.04.0060 Ergebnisse der Kampfmittel- und Munitionserkundung dokumentieren**
*** Pauschalposition
Ergebnisse der Kampfmittel- und Munitionserkundung dokumentieren, auswerten und als prüfbare Unterlage liefern.
Auswertung für Erkundungen der vorherigen Position ausführen.

Der Auftragnehmer wertet die Ergebnisse der Erkundung, insbesondere die detektierten Störwerte und Anomalien mit Angabe des Modellgewichtes, des magnetischen Momentes, der Koordinaten und der Höhenlage in DHHN und dergleichen detailliert und fundiert aus.

Die Auswertung schließt die grafische Darstellung sämtlicher Messdaten und Erkundungsergebnisse mit ein.

Die örtlichen Randbedingungen sind mit einzubeziehen.

Störkörper und Anomalien, welche als charakteristisch für einen Kampfmittel- bzw. Munitionsverdacht eingestuft werden müssen, sind gewichtet und gereiht nach Verdachtswahrscheinlichkeit darzustellen.

Dokumentation der Auswertung erstellen und dem Auftraggeber digital zu übergeben.

Für die Bauablaufplanung berücksichtigt der Auftragnehmer die Angaben zu Prüfzeiten für den Auftraggeber, Entscheidungen oder dergleichen gem. u.a BB.
Menge: 1,000 Psch

**02.04.0070 Bericht und Dokumentation**
*** Pauschalposition
Erstellung der Dokumentation gemäß Baubeschreibung, BFR
KMR und KMV.

Die Dokumentation ist arbeitstäglich zu führen und beinhaltet unter anderem die Führung der Objektlisten, der Fotodokumentation, Munitionsübergabebelege, tägliche Arbeitsberichte etc.

Auf Grundlage der Dokumentation ist die Berichtsführung gemäß Baubeschreihung, BFR KMR und KMV zu erstellen und
beinhaltet Teilberichte der Sondier- und Räumkampagnen sowie den Abschlussbericht mit Erstellung der Kampfmittelfreiheitsbescheinigung.

Berichte sind in 2- facher Ausfertigung (schriftlich
und digital) dem AG zu übergeben.
Menge: 1,000 Psch

**02.04.0080 Geborgenen Schrott entsorgen**
Geborgenen Schrott aus der Kampfmittelsondierung
sortieren, lagern, laden, transportieren und entsorgen.

Geräumter Schrott ist ordnungsgemäß und schadlos zu
entsorgen.

Der AN hat dem AG die Wiegescheine und
Entsorgungsnachweise zu übergeben.

Die Abrechnung erfolgt je Kilogramm gemäß der vorgelegten
Wiegescheine des Entsorgungsunternehmens.
Menge: 50,000 kg

#### Abschnitt 02.05 Rasterfeldbeprobung

**02.05.0010 Rasterfeldbeprobung nach Berliner Merkblatt 7 (Stand 07/2023)**
Planung, Einrichtung und Durchführung einer simulierten Haufwerksuntersuchung (Rasterfeldbeprobung) zur Abfalldeklaration von mineralischem Aushubmaterial je Rasterfeld = 500 m³ in Anlehnung an das Fachmodul Abfall und gemäß Berliner Merkblatt 7 inkl. Auswertung und Abfalleinstufung.

Konzept, Abstimmung Erstellung Anzeige
Erstellen eines Beprobungskonzeptes nach Mustergliederung (Gem. Berliner Merkblatt 7, Anlage 2 durch ein fachkundiges Ingenieurbüro) inkl. Begründung für RF-Untersuchung, Lage der Raster, Tiefe/Horizonte, Untersuchungsumfang.

Vorab-Abstimmung mit Abfallwirtschaftsbehörde;
Berücksichtigung Ergebnis Bodenbelastungskataster und
Abstimmung mit zuständiger Bodenschutzbehörde.
Signierreifes Erstellen der Anzeige gem. Berliner
Merkblatt 7, Anlage 1 (Bauherr-Erklärung).

Raster anlegen
Raster so anlegen, dass je RF max. 500 m³ Aushub
repräsentiert werden; bei bis 500 m² Rasterfläche mind.
3 Schürfe/RF (größere Flächen entsprechend anpassen).
Schurffläche mind. 1,0 × 2,0 m, max. Tiefe 4 m u. GOK;
Kennzeichnung und Vermessung aller RF vor Probenahme.
(Gem. Berliner Merkblatt 7)

Probenahme (in-situ, oberhalb GW-führender Schichten)
Je RF 2 Mischproben (MP) aus je = 18 Einzelproben (EP),
gebildet aus gleichanteiligem Material aller Schürfe (z. B. bei 3 Schürfen: je 6 EP/Schurf pro MP).
Sensorisch auffällige Bereiche separieren, als Sonderproben gesondert beproben und einmessen.
Vermeidung der Vermischung unterschiedlicher
Bodenschichten bei Rückverfüllung. Probenahme nur durch
geeignete, akkreditierte Stellen (DIN EN ISO/IEC 17025)
Entsorger/ausführende Firmen/Transporteure sind
ausgeschlossen. Probenahmeprotokoll inkl. prozentualer
Zusammensetzung, Gesamtmenge, Lageskizze, Fotodoku.
(Gem. Berliner Merkblatt 7)

Untersuchungsumfang & Bewertung
Analysen gemäß Vollzugshinweisen Anlage V Tabelle 1 (Stand 18.11.2022); bei Hinweisen zusätzliche Parameter einbeziehen.
Für gewachsenen Boden ggf. reduziertes Untersuchungsprogramm nach Freigabe der Behörde
(Feststoff: TOC, EOX, MKW, PAK16, PCB7, As, Pb, Cd, Cr
ges., Cu, Ni, Zn, Hg, Tl; Eluat DIN 19529 2:1: LF,
Sulfat, As, Pb, Cd, Cr ges., Cu, Ni, Zn, Hg, Tl, PAK15,
PCB7). (Gem. Berliner Merkblatt 7)

Auswertung & Abfalleinstufung
Aufbereitung der Prüfberichte, tabellarische Ergebnisübersicht aller Parameter, Abfalleinstufung durch das fachkundige Ingenieurbüro und Vorlage bei der Abfallwirtschaftsbehörde.
Einweisung der Aushub-/Entsorgungsfirma vor Ort;
Übergabe des bestätigten Konzepts und der Einstufungen.
(Gem. Berliner Merkblatt 7)

Abgrenzung
Laboranalytik (Untersuchungen/Prüfgebühren) separat vergüten. Etwaige behördliche Gebühren, zusätzliche Sondierungen unterhalb GW-Schichten, RF in
Altlastenbereichen (grundsätzlich unzulässig) sind nicht enthalten. (Gem. Berliner Merkblatt 7)

Nebenleistungen
Baustelleneinrichtung für Probenahme, Verkehrssicherung, Wiederherstellung der Schurfstellen.
Bereitstellung sämtlicher Geräte/Behälter,
Probenkennzeichnung, Chain-of-Custody-Dokumente.

Qualitätssicherung
Probenahme/Auswertung durch DIN EN ISO/IEC 17025-akkreditierte bzw. vertraglich an akkreditiertes Labor gebundene Stellen; Nachweis der Akkreditierung beilegen. (Gem. Berliner Merkblatt 7)

Abrechnungseinheit
Stück (St) je vollständig konzipiertem, eingerichtetem, beprobtem und ausgewertetem Rasterfeld = 500 m³ inkl.
Dokumentation und Abfalleinstufung.
Menge: 72,000 St

**02.05.0020 Sonderprobe**
Sonderprobe sensorisch auffälliger Bereich, St./Probe,
inkl. separater Kennzeichnung und Dokumentation. (Gem.
Berliner Merkblatt 7)
Inkl. Laboranalytik, Auswertung, behördliche Abstimmung
und Freigabeverfahren (Gem. Berliner Merkblatt 7).

Abrechnungseinheit Stück (St) je Sonderprobe.
Menge: 20,000 St

### Bereich 03 Gerüste, Baubehelfe

#### Abschnitt 03.01 Gerüste, Einhausungen

**03.01.0010 Traggerüst herstellen Rückbau Überbau Grdg. beseitigen**
*** Pauschalposition
Traggerüst für gesamtes Bauwerk nach statischen, konstruktiven und sicherheitstechnischen Erfordernissen herstellen, vorhalten, unterhalten und beseitigen.

Gerüst für den Rückbau des Überbaus entsprechend Erfordernis und Rückbautechnologie/ Abbruchkonzept des AN.

Pos. umfasst die gesamte Hilfskonstruktion für den Abbruchvorgang einschl. Schwerlaststützen, Pressen, Rüstträger, Querträger und Gerüstplatten.

Vor den Pfeilern sind Rüststützen (Joche) zu gründen und herzustellen, auf welchen die Rüstträger aufgelagert werden. Die Stützenjochreihe ist seitlich über den eigentlichen Überbaubereich hinaus zu verlängern, sodass die Rüstträger von der Seite  in ihre Endlage eingeschoben werden können. Auf der Jochreihe sind PTFE-Schienen zu befestigen, die den reibungsarmen seitlichen Einschub der Rüstträger ermöglichen. Sämtliche hierfür erforderlichen Konstruktionselemente, einschließlich Jochverlängerung, PTFE-Schienen, Führungs- und Sicherungselemente sowie erforderlicher Horizontalaussteifung, sind Bestandteil dieser Position.

Gerüst mit wasserdichter Abdeckung im Verkehrsbereich (Schifffahrtsstraße).
Die technische Bearbeitung wird im Abschnitt Technische Bearbeitung Baubehelfe gesondert vergütet.

Mehraufwendungen infolge des Arbeitens über Wasser sind
einzukalkulieren.

Gründung herstellen und beseitigen.

Es ist eine Grundfläche von über 300 bis 350 m2
vorzusehen.
Menge: 1,000 Psch

**03.01.0020 Traggerüst herstellen Öffnungen n. U. Grdg. beseitigen**
*** Pauschalposition
StL-Nr. 22116106190300
Traggerüst der Bemessungsklasse B für gesamtes Bauwerk
nach statischen, konstruktiven und sicherheitstechnischen Erfordernissen herstellen, vorhalten, unterhalten
und beseitigen.
Öffnungen nach Unterlagen des AG freihalten.
Gerüst 'für gesamtes Brückenbauwerk entsprechend Erfordernis und Bautechnologie des AN.
Gerüst für Herstellung des Überbaus inkl. Schalung.
Gerüst mit wasserdichter Abdeckung im Verkehrsbereich
(Schifffahrtsstraße).
Die technische Bearbeitung wird im Abschnitt "Technische
Bearbeitung" gesondert vergütet.
Mehraufwendungen infolge des Arbeitens über Wasser
sowie erschwerte Befestigungs-/Aufstellmöglichkeiten
sind einzukalkulieren.'

Gründung herstellen und beseitigen.
Menge: 1,000 Psch

**03.01.0030 Arbeitsgerüst herstellen**
*** Pauschalposition
StL-Nr. 2211630699000000
Arbeitsgerüste, einschließlich ggf. erforderlicher
Gründung sowie ggf. erforderlicher Treppentürme und
weiterer Leitergänge, nach statischen, konstruktiven
und sicherheitstechnischen Erfordernissen herstellen
und beseitigen, für den Zeitraum der eigenen Leistung
vorhalten und unterhalten.
Einsatzort 'in den Baugruben, zur Herstellung der
Zugänglichkeiti. Ggf. Ausführung in Teilabschnitten
nach Disposition des  AN.'

Tragsystem 'nach Wahl des AN. Vorhaltung nach
Disposition und Erfordernis des AN, max. für die Dauer
der vertraglichen Bauzeit ist einzurechnen.'
Menge: 1,000 Psch

**03.01.0040 Einrüstung herstellen*Bauwerk*vorh.unterh.betr.**
*** Pauschalposition
StL-Nr. 22122813910901
Einrüstung entsprechend statischen, konstruktiven, sicherheits-, ausrüstungs- und umwelttechnischen Erfordernissen nach Unterlagen des AG herstellen, entsprechend dem Arbeitsfortschritt umsetzen, rückbauen und
von der Baustelle entfernen.
Einrüstung 'inkl. Einhausung für sämtliche örtliche
Schweißarbeiten und Korrosionsschutzmaßnahmen am
Bauwerk nach Wahl des AN'

Bauteil = Bauwerk.
Einrüstung 'mit Ausstattung nach Erfordernis des AN.
Technische Bearbeitung ist bei den Baubehelfen
einzurechnen'

Einrüstung für den Zeitraum der eigenen Leistung vorhalten, unterhalten und technische Anlagen betreiben.
Menge: 1,000 Psch
Leistungsbereichkatalog: 122

**03.01.0050 Arbeitsgerüst herstellen**
*** Pauschalposition
Arbeitsgerüste als Hängegerüst, einschließlich ggf. erforderlicher weiterer Leitergänge, nach statischen, konstruktiven und sicherheitstechnischen Erfordernissen herstellen und beseitigen, für den Zeitraum der eigenen Leistung vorhalten und unterhalten.

Einsatzort unter Überbau z.B. für Ein- und Ausschalen
Fahrbahnplatte, Korrosionsschutz sowie Montage der Leitungen. Ggf. Ausführung in Teilabschnitten nach Disposition des AN.

Tragsystem nach Wahl des AN. Vorhaltung nach Disposition und Erfordernis des  AN, max. für die Dauer der vertraglichen Bauzeit ist einzurechnen.
Menge: 1,000 Psch

**03.01.0060 Traggerüst von Betonbruch räumen**
*** Pauschalposition
Kontinuierliches Räumen des Traggerüsts von anfallendem Abbruchmaterial (Betonbruch, Bewehrungsstahl, Schutt) während der laufenden Abbrucharbeiten am Überbau. Das Abbruchmaterial ist  nach dem Anfallen aufzunehmen und geordnet von der Rüstkonstruktion zu entfernen, sodass zu keinem Zeitpunkt eine unzulässige Anhäufung von Abbruchmaterial auf dem Traggerüst entsteht.

Die Räumarbeiten sind in enger Abstimmung mit dem Abbruchvorgang so zu organisieren, dass die zulässigen Lastannahmen der Rüstträgerkonstruktion, gemäß statischem Nachweis, zu keinem Zeitpunkt überschritten werden.

Das geräumte Abbruchmaterial ist auf der Baustelleneinrichtungsfläche in Haufwerken zwischenzulagern. Die Haufwerke sind so anzulegen, dass eine spätere sortenreine Trennung, Verwiegung und Entsorgung bzw. Verwertung des Materials gewährleistet ist.

 Erforderliche Hebemittel, Kleingeräte sowie Personal für diese Räumleistung sind vorzuhalten und im laufenden Abbruchbetrieb einzusetzen.
Menge: 1,000 Psch

### Bereich 04 Abbruch, Demontage, Entsorgung

#### Abschnitt 04.01 Vorbereitung der Entsorgung von Bauabfällen

**04.01.0010 Abfallverantwortlicher**
*** Pauschalposition
Gestellung eines Abfallverantwortlichen auf der Baustelle für  alle Teile der Gesamtmaßnahme inkl. Leitungsbau mit
folgenden Qualifikationen:
- mind. 1 Jahr Praxiserfahrung KrWG
- Sachkundenachweis für Probenahme fester Abfälle gemäß
LAGA PN98

und folgenden Aufgaben:
- Ansprechpartner für den AG zu allen Fragen des Abfallmanagement und der ErsatzbaustoffVO
- Steuerung des Abfallmanagements des AN auf der Baustelle
(inkl. bedarfsweiser Teilnahme an Baubesprechungen, Begehungen, Abklären von Entsorgungswegen) gemäß Baubeschreibung
- Koordinierung der Umsetzung des vom AG frei gegebenen Entsorgungskonzeptes des AN
- Koordinierung von Aushub, Rückbau, Getrennthaltung, Aufhaldung und Beprobung von Bodenaushub und Bauabfällen
- Mitwirkung bei der Deklaration der anfallenden Abfälle
- Koordinierung des Einbaus von Material (Wiedereinbau oder Fremdlieferung) nach BBodSchV und ErsatzbaustoffVO einschließlich Dokumentation
- Mitwirken bei der bauvertraglich geschuldeten Nachweisführung und Dokumentation vor Ort
- eigener Zugang zum eANV-System ZEDAL
Menge: 1,000 Psch

**04.01.0020 Entsorgungskonzept AN**
*** Pauschalposition
Entsorgungskonzept des Auftragnehmers Bau (AN) für alle Teile der Gesamtmaßnahme inkl. Leitungsbau erarbeiten, regelmäßige Fortschreibung/ Ergänzung gemäß Baufortschritt, inklusive der beauftragten Rückbau- und Abbrucharbeiten und der Vorbereitung/ Mitwirkung bei der Nachweisführung gemäß
Vorbemerkungen.

Das Vorliegen eines vom AG bestätigten Entsorgungskonzeptes ist Voraussetzung für den Beginn von Aushub- oder Rückbaumaßnahmen mit der Entstehung von Abfall.
Menge: 1,000 Psch

**04.01.0030 Materialuntersuchung Unterbau und Treppen vor Abbruch**
*** Pauschalposition
Die Analyseergebnisse sind hinsichtlich der Verwertbarkeit als mineralischer Ersatzbaustoff gemäß Ersatzbaustoffverordnung zu bewerten und den entsprechenden Materialklassen zuzuordnen. Die Beprobung und Analytik hat die Anforderungen der EBV zu erfüllen. Die Entsorgungseignung ist parallel gemäß DepV zu bewerten.

Das Ergebnis ist dem AG digital zu übermitteln.
Menge: 1,000 Psch

#### Abschnitt 04.02 Elektronische Nachweisführung

**04.02.0010 Elektronische Nachweisführung**
*** Pauschalposition
Die Nachweisführung über die Entsorgung aller gefährlichen
und nicht gefährlichen Bauabfälle hat mittels des elektronischen
Abfallnachweisverfahrens (eANV) zu erfolgen.

Der AN und die von ihm beauftragten Abfallentsorger und Abfallbeförderer haben grundsätzlich aktiv bei der Vorbereitung und Erstellung der erforderlichen Nachweisunterlagen für die Vorab- und Verbleibskontrolle im eANV mitzuwirken.
Menge: 1,000 Psch

**04.02.0020 Technische Ausstattung eANV**
*** Pauschalposition
Zur Abwicklung der elektronischen Nachweisführung sind folgende Zugänge und anwendungsbereite Geräteausstattungen für den Abfallverantwortlichen des AN und
die Beförderer auf der Baustelle zur Verfügung zu stellen. Die
Ausstattung und die Zugänge sind im Entsorgungskonzept des
AN zu dokumentieren:
- Gebräuchliche Computerhardware inkl. DSL-Verbindung (Internet) oder gleichwertig
- Abfallerfassungssoftware inklusive eigenständigem Zugang,
kompatibel zur Zentralen Koordinierungsstelle der Länder (ZKS), Empfehlung: Anmeldung bei der ZEDAL-Provider-Lösung, einschl. Signaturarbeitsplatz
- optional: Kartenlesegeräte incl. Treibersoftware mit Zulassung
der Bundesnetzagentur zur qualifizierten Signatur abfallrechtlicher Dokumente durch Bauüberwachung und Beförderer.
Menge: 1,000 Psch

**04.02.0030 Voranzeige und Einbaudokumentation gemäß EBV**
*** Pauschalposition
Voranzeige und Einbaudokumentation gem. § 22+25 EBV

Der Auftragnehmer wird vom AG als Verwender der mineralischen Ersatzbaustoffe (MEB) festgelegt, die er im Auftrag des AG in technische Bauwerke / Bauweisen gem. Anlage 2 + 3 EBV einbaut. Der AN hat daher eine vollständige
elektronische Einbaudokumentation für alle von ihm in technische Bauwerke eingebauten MEB im System ZEDAL zu erstellen, unabhängig davon, ob die MEB von ihm geliefert oder
vom AG beigestellt wurden.

Nach der vom AG gem. Baubeschreibung erteilten Freigabe des AG zum MEB-Einbau legt der AG eine elektronische Akte in ZEDAL an und gibt die Akte dem AN frei.

Der AN erstellt in der vom AG angelegten und frei gegebenen
elektronischen Akte eigenständig das elektronische Deckblatt
bzw. die elektronische Voranzeige im ZEDAL. Im Dokumentenkopf ist das Kürzel der als Bauherr bzw. AG sowie die Bezeichnung des Bauvorhabens einzutragen. Aus dem Deckblatt/ Voranzeige erstellt der AN ein Lieferscheinmuster, aus dem er die benötigte Anzahl an Lieferscheinen generiert, diese Abfolge ist zwingend.

Für jeden per LKW angelieferten MEB ist dabei ein elektronischer Lieferschein zu erstellen, alle Lieferscheine eines
unter gleichbleibenden Bedingungen eingebauten MEB sind über die o.g. Erstellung dabei einem elektronischen Deckblatt oder einer Voranzeige zuzuordnen. Bei jedem Wechsel des MEB, der technischen Bauweise, der Beschaffenheit der Grundwasserdeckschicht, des Grundwasserflurabstandes oder der Kategorie des wasserrechtlichen Schutzgebietes ist ein neues Deckblatt (bzw. Voranzeige) zu erstellen.

In folgenden Fällen ist durch den AN anstelle des Deckblatts eine elektronische Vor- und Abschlussanzeige gemäß Anlage 8 EBV im System ZEDAL zu erstellen:
1. Es soll Bodenmaterial mindestens BM-F0*, Baggergut mind. BG-F0*, aufbereiteter Gleisschotter mind. GS-1 oder aufbereitete RC-Baustoffe mind. RC-1 oder jeweils höherer
Materialklassen in Wasser- oder Heilquellenschutzgebiete der Zone III oder höherer Zonen eingebaut werden oder
2. Es soll Bodenmaterial, Baggergut oder RC-Baustoffe der Klasse 3 (BM-F3, BG-F3 oder RC-3) mit einer geplanten Einbaumenge = 250 m³ eingebaut werden. In diesen Fällen hat der AN den Einbau 4 Wochen vor Beginn mittels der Übermittlung der elektronischen Voranzeige als Mail/ pdf-Export aus dem ZEDAL bei der zuständigen Bodenschutzbehörde elektronisch anzuzeigen, und spätestens 2 Wochen nach Einbauende die Abschlussanzeige nebst aller Lieferscheine auf
gleichem Wege zu übermitteln.

Der AN erstellt anschließend aus den Deckblättern die jew. Muster-Lieferscheine, generiert daraus die benötigten Lieferscheine und vervollständigt und signiert diese elektronisch. Bei Notwendigkeit einer Voranzeige ist der Ablauf  identisch, zusätzlich ist nach Abschluss der Baumaßnahme eine
elektronische Abschlussanzeige zu erstellen.

Nach Abschluss des Einbaus ist die vollständige Dokumentation dem von AG zu übergeben.
Menge: 1,000 Psch

#### Abschnitt 04.03 Beprobung/Dekl.analytik - Betonbruch/Bauschutt

*Hinweis: Untersuchung Aushub- und Abbruchmassen*
Die anfallenden Aushub- und Abbruchmassen sind über Haufwerksbeprobungen in Anlehnung an die LAGA PN 98 sowie entsprechend den landesrechtlichen Anforderungen zu beproben und zu untersuchen. Ausführung von Probenahme,
Untersuchung und Bewertung nur durch ein für diese Tätigkeiten nach DIN EN ISO / IEC 17025 akkreditiertes Labor.

Die Probenahmen sind vom AN 5 Werktage vor Ausführung bei der Bauüberwachung anzumelden.

Für jede Analytik bzw. jedes Haufwerk ist ein Umwelttechnischer Bericht (UTB) mit folgenden Inhalten zu erstellen:
- aussagefähiges Probenahmeprotokoll mit
Herkunftsangabe, Lageskizze und Fotodokumentation der
Haufwerke sowie bei Bodenaushub Angabe der
Bodenarten-Hauptgruppen
- Prüfbericht bzw. Untersuchungsergebnisse der chemischen Analytik
- Bewertung der Untersuchungsergebnisse (d.h. Zuweisung
jedes einzelnen Untersuchungswertes wie auch der Gesamtprobe zu einem Zuordnungswert nach LAGA bzw.
landesrechtlich vorgegebenen Grenzwert);
- abfallrechtlicher Einstufung gemäß AVV bzw. landesrechtlichen Vorgaben

Notwendige Anzahl an Probenahmen und Analysen zur Deklaration von '(> x<)' m³ Aushubmaterial (2 Analysen je 500
m³) gemäß der am Anfallort geltenden behördlichen Vorgaben.

Überschlagsrechnung zur Ermittlung der Analysenanzahl:
Gesamtabfallmenge dividiert durch 500 m³; 1 Deklarationsanalytik (DA) je 500 m³ umfasst 9 Laborproben
insgesamt, jede Laborproben besteht aus je 4 Einzelproben, d.h. es sind max. 36 Einzelproben je 500 m³ zu nehmen.
Von den 9 Laborproben sind 2 Laborproben zu analysierende, die übrigen 7 Laborproben werden nicht analysiert und als Rückstellproben aufbewahrt.

**04.03.0010 DA Betonbruch Bauschutt EBV**
Beprobung und Analytik zur Deklaration von Beton (-bruch), Bauschutt und sonstigem RC-Ausgangsmaterial über Haufwerke mit einer Kubatur von 500 m³, je Haufwerk sind 9 Misch- und Laborproben aus je 4 Einzelproben zu erstellen (max. 36 EP je Haufwerk), davon sind 2 Laborproben zu analysieren, 7 LP sind Rückstellproben.

Analytikumfang gemäß Ersatzbaustoffverordnung -
Materialwerte Anlage 1 Tab. 1 EBV, Anlage 4 Tab. 2.2 EBV,  zusätzlich folgende Eluatparameter der Anlage 1 Tab. 3 + 4 EBV: Cl, As, Pb, Cd, Ni, Hg, Zn, Mo, Sb, Phenole.
Alle Eluatwerte sind im Schüttelversuch gemäß DIN 19529 bei einem Wasser-Feststoffverhältnis 2:1 zu ermitteln.
Menge: 10,000 St

#### Abschnitt 04.04 Beprobung/Dekl.analytik - Asphalt/Straßenaufbau

**04.04.0010 Asphalt, Straßenaufbruch**
Beprobung und Analysen zur Deklaration von Asphalt und
Straßenaufbruch mit einer Kubatur von 500 m³, je
Haufwerk sind 9 Misch- und Laborproben aus je 4
Einzelproben zu erstellen (max. 36 EP je Haufwerk),
davon sind 2 Laborproben zu analysieren, 7 LP sind
Rückstellproben.
Analyseumfang gemäß landesrechtlichen Vorgaben und
RuVAStB 01-2005
Menge: 3,000 St

*Hinweis: Entsorgung*
Vom AN sind die jeweils gültigen behördlichen Genehmigungen und Zertifizierungen der Entsorgungsanlagen zusammen mit dem Entsorgungskonzept bzw. bei Beantragung von Entsorgungsnachweisen vorzulegen.

Aushub und Abbruchmaterialien sind sortenrein auf den Bereitstellungsflächen zwischenzulagern. Quertransporte sowie alle für den Transport erforderlichen Aufwendungen sind in den Einheitspreis einzurechnen.

Abrechnungsgrundlage der Transportleistungen sind die Originale der Lieferscheine/ Wiegenoten der Entsorgungsanlage, oder - nach Vereinbarung mit dem AG
- die Aufmaße.

Die Kosten für die Verwiegung auf geeichten Waagen und
die Erstellung der o.g. Unterlagen sind in den Einheitspreis einzurechnen.

#### Abschnitt 04.05 Entsorg. u. Transp. v. Boden

**04.05.0010 Transport nicht gefährlicher Boden**
Laden und Transport von nicht gefährlichem Boden, AVV
17 05 04, von der Anfallstelle/ Bereitstellungsfläche zur Entsorgungsanlage einschließlich fachgerechter Sicherung der
Abfälle.
Transport bis 100 km Entfernung ist einzukalulieren.
Menge: 5800,000 t

**04.05.0020 Entsorgung Boden BM F 1-3**
Entsorgung Bodenmaterial BM-F 1-3 Anlage 1 Tab 3 EBV,
AVV 170504,  mineral. Fremdbestandteile bis 50 Vol-%,
inklusive Verwiegung.
Menge: 3100,000 t

**04.05.0030 Entsorgung Boden BM F 1-3**
Entsorgung Bodenmaterial BM-F 1-3 Anlage 1 Tab 3 EBV,
AVV 170504,  mineral. Fremdbestandteile bis 50 Vol-%,
inklusive Verwiegung.
Menge: 2700,000 t

#### Abschnitt 04.06 Entsorg. u. Transp. v. Betonbruch

**04.06.0010 Entsorgung Beton RC-3**
Entsorgung Beton/ Betonbruch RC-3, das Material kann zusätzlich u.g. Belastungsparameter enthalten, AVV 170101, Beton/ Betonbruch kann neben den Materialwerten RC-3 gem. Anlage 1 Tab. 1  EBV folgende weitere Belastungsparameter  enthalten:
   • Die Feststoffwerte für As, Pb, Cr, Cd, Cu, Hg, Ni, Zn gemäß
  Anlage 1 Tab. 3 EBV und
   • Die Eluatwerte für As, Pb, Cr, Cd, Cu, Hg, Ni, Zn
und Phenole gemäß Anlage 1 Tab. 3 + 4 EBV.
Menge: 540,000 t

**04.06.0030 Transport nicht gefährlicher Beton**
Transport nicht gefährlicher Beton, Laden und Transport von Beton AVV 170101 von der Anfallstelle/ Bereitstellungsfläche zur Entsorgungsanlage einschließlich fachgerechter Sicherung der Abfälle.
Menge: 540,000 t

**04.06.0040 Transport gefährlicher Beton**
Laden und Transport von Gemischen oder getrennte Fraktionen
von gefährlichem Beton, Ziegeln, Fliesen und Keramik, AVV 170106*, von der Anfallstelle/ Bereitstellungsfläche zur Entsorgungsanlage einschließlich fachgerechter Sicherung der Abfälle
Transportentfernung = bis 100 km
Menge: 740,000 t

#### Abschnitt 04.07 Entsorg. u. Transp. v. Bauschutt

**04.07.0010 Entsorgung Bauschutt RC-3**
Entsorgung Bauschutt RC-3, das Material kann zusätzlich u.g. Belastungsparameter enthalten, AVV 170101, Bauschutt kann neben den Materialwerten RC-3 gem. Anlage 1 Tab. 1 EBV folgende weitere Belastungsparameter enthalten:
   • Die Feststoffwerte für As, Pb, Cr, Cd, Cu, Hg, Ni, Zn gemäß
  Anlage 1 Tab. 3 EBV und
   • Die Eluatwerte für As, Pb, Cr, Cd, Cu, Hg, Ni, Zn und  Phenole gemäß Anlage 1 Tab. 3 + 4 EBV.
Menge: 117,000 t

**04.07.0020 Transport nicht gefährlicher Beton**
Laden und Transport von gemischtem Bauschutt, AVV 170107,
von der Anfallstelle / Bereitstellungsfläche zur Entsorgungsanlage, einschließlich fachgerechter Sicherung der
Abfälle.
Menge: 117,000 t

#### Abschnitt 04.08 Entsorg. u. Transp. v. Straßenaufbruch

**04.08.0010 Transport nicht gefährlicher Straßenaufbruch**
Laden und Transport von nicht gefährlichen Straßenaufbruch,
AVV 170302, von der Anfallstelle/ Bereitstellungsfläche zur
Entsorgungsanlage, inklus. fachgerechter Sicherung der Abfälle.
Menge: 34,000 t

**04.08.0020 Transport nicht gefährlicher Straßenaufbruch**
Laden und Transport von nicht gefährlichen Straßenaufbruch,
AVV 170302, von der Anfallstelle/ Bereitstellungsfläche zur Entsorgungsanlage, inklus. fachgerechter Sicherung der Abfälle.
Menge: 209,000 t

**04.08.0030 Entsorgung Ausbauasphalt PAK = 10 mg/kg**
Entsorgung Ausbauasphalt PAK = 10 mg/kg, Ausbauasphalt, AVV 170302 Bitumengemische, inklus. Verwiegung.
Menge: 209,000 t

**04.08.0040 Entsorgung teerhaltiger Straßenaufbruch**
Entsorgung teerhaltiger Straßenaufbruch PAK >25 mg/kg und <1.000 mg/kg und/oder <50mg/kg Benzo(a)pyren, AVV 170302 Bitumengemische, inklus. Verwiegung.
Menge: 34,000 t

#### Abschnitt 04.09 Entsorg. u. Transp. v. Rückschnitt und Unrat

**04.09.0010 Entsorgung Wurzeln und Bäume**
Entsorgung Wurzeln und Bäume.
Menge: 20,000 t

**04.09.0020 Transport Wurzeln und Bäume**
Laden und Transport von Wurzeln, Baumstümpfen und Astwerk, AVV 20 02 01 biologisch abbaubare Abfälle, von der Anfallstelle/ Bereitstellungsfläche zur Entsorgungsanlage, inkl. fachgerechter Sicherung der Abfälle.
Menge: 20,000 t

**04.09.0030 Entsorgung Unrat**
Entsorgung von Unrat/ wildem Müll, AVV 20 03 01 gemischte Siedlungsabfälle, inklusive Verwiegung.
Menge: 2,000 t

**04.09.0040 Transport Unrat**
Laden und Transport von Unrat/ wildem Müll, AVV 20 03 01
gemischte Siedlungsabfälle, von der Anfallstelle/ Bereitstellungsfläche zur Entsorgungsanlage, inkl. fachgerechter Sicherung der Abfälle.
Menge: 2,000 t

#### Abschnitt 04.10 Entsorgung asbesthaltige Baustoffe

**04.10.0010 Transport von asbesthaltigen Baustoffen**
Laden und Transport asbesthaltiger Baustoffe, AVV 17 06 05*,
gefährlicher Abfall, Verladung und Beförderung von asbesthaltigen Baustoffen von der Anfallstelle/ Bereitstellungsfläche zur Entsorgungsanlage, inkl. fachgerechter Sicherung der Abfälle.
Transportentfernung bis 400 km ist einzukalkulieren!
Menge: 25,500 t

#### Abschnitt 04.11 Abbruch Bauwerk

**Ausführungsbeschreibung 6 Bordsteine**
*Bordsteine*
Bordsteine aufnehmen betrifft die Bordsteine auf dem Brückenbauwerk.

**04.11.0010 Bordstein aufnehmen.*Fund. Abm. Unt.AG alles Verw. AN**
*** gemäß Ausführungsbeschreibung 6
StL-Nr. 23115031930200
Bordstein aufnehmen.
Bordstein 'Granitbordstein'

Fundament und Rückenstütze aus Beton aufbrechen. Abmessungen nach Unterlagen des AG.
Sämtliche Steine und übriges Aufbruchgut nach Wahl des
AN verwerten.
Menge: 120,000 m
Leistungsbereichkatalog: 115

**04.11.0020 Beton abbrechen*Ger.bewehrt.Beton C20/25 bis C35/45 Entsorgung ges.**
StL-Nr. 22118013923903
Beton nach Unterlagen des AG abbrechen.
Bauteil 'Pressbetonpfähle'

Material = Beton, mit geringer Bewehrung.
Druckfestigkeitsklasse über C20/25 bis C35/45.
Abbruch 'erschütterungsarm.
Abbruch Pressbetonpfähle für Herstellung der Baugrube.
Die Probenahme und Beprobung des Ausbaumaterials ist
einzurechnen.'

Abbruchgut entsorgen. Entsorgung wird gesondert
vergütet.
Menge: 15,000 m3
Leistungsbereichkatalog: 118

**04.11.0030 Fuge ausräumen**
Bestehende Fuge ausräumen.
Ausbaustoffe der Verwertung nach Wahl des AN zuführen.
Längs- und Querfuge auf dem Überbau einschließlich der
Gehwege.
Fugen in der Asphaltschicht.
(AVV 170605*, asbesthaltige Baustoffe).
In Big Bags sammeln und in Deckelcontainer lagern.
Transport zur Entsorgungsstelle und Entsorgung werden nicht gesondert vergütet.
Erschwernisse für alle Arbeiten im unmittelbaren Bereich von Einbauteilen werden nicht gesondert vergütet. Fugenmaterial in Big Bags verpacken.
Leistungen gem. Gefahrstoffverordnung und TRGS sind einzukalkuieren!
Menge: 180,000 m
Leistungsbereichkatalog: 113

**04.11.0040 Deckelcontainer für den Transport von gef. Abfall**
Deckelcontainer zur Baustelle liefern, vorhalten und zur Entsorgungsanlage transportieren.
Für den Transport von gefährlichen  Abfall (AVV 170605, asbesthaltige Baustoffe).
Deckelcontainer (Rauminhalt min. 20 m3, verschließbar) zur Baustelle transportieren, vorhalten(6 Wochen) und zur Entsorgungsanlage (einfache Entfernung 400 km)  transportieren. Entsorgungkosten zahlt der AG.
Menge: 1,000 St

**Ausführungsbeschreibung 15 Beschichtung Geländer bleihaltig**
*Beschichtung Geländer bleihaltig*
Die Kosten für das gewähltes Verfahren nach TRGS und Gefahrstoffverordnung sind in Position einzukalkulieren.

**04.11.0050 Geländer abbauen Brücke H = 1100 mm*Pfosten abschrb.**
StL-Nr. 241213031921
Geländer nach Unterlagen des AG abbauen und nach Wahl
des AN verwerten.
Abrechnung nach Länge des Handlaufs zwischen den
Achsen der Endpfosten bzw. Endstäbe.
Geländer für Brücke.
Baustoff '= Stahl, Beschichtung bleihaltig'

Höhe des Geländers 1100 mm.
Pfosten abschrauben.
Menge: 114,000 m
Leistungsbereichkatalog: 121

**04.11.0060 Asphalt fräsen*Tiefe ü.6-8 cm Bauwerk*Fahrbahn**
StL-Nr. 2311300590511990
Asphalt fräsen und Fräsgut aufnehmen. Anschlusskante
geradlinig auf Frästiefe herstellen. Der Schnittlinienabstand darf maximal 15 mm betragen.
Asphalt 'Befestigung aus Betonunterlage zwischen den Geländern, Fahrbahn und  Gehwege.
Zulässige Belastung Gehwege max .2 t.'

Frästiefe über 6 bis 8 cm.
Auf Bauwerk.
Fläche = Fahrbahn.
Breite 'der Fläche über 2m'

Fräsasphalt 'Abbruchgut entsorgen. Entsorgung wird
gesondert vergütet. Die Probenahme des Ausbaumaterials
ist einzurechnen'
Menge: 730,000 m2
Leistungsbereichkatalog: 113

**Ausführungsbeschreibung 7 Abdichtung asbesthaltig**
*Abdichtung asbesthaltig*
Die Kosten für das gewähltes Verfahren nach TRGS und Gefahrstoffverordnung sind in Position einzukalkulieren.

U.a. vorzusehen:
- Anzeige an die Behörde inkl. Betriebsanweisung.
- BE inkl. Absperrung Bereich herstellen, vor- und unterhalten sowie rückbauen.
- Im Raster 1,5 x 1,5 m  (Überbau - Fahrbahn u. Gehwege)  Kopflöcher zur Feststellung Höhenlage der Abdichtung.
- Abdichtung feinfräsen, in Big Bags sammeln und in Deckelcontianer lagern (ausreichende Anzahl ist einzukalkulieren).
- Abdichtung auf Kappen mechanisch abtragen inkl. n Big Bags sammeln und in Deckelcontianer lagern.

**04.11.0070 Abdichtung aufnehmen*Schweißbahn Schutzl.+Verstär.*Entsorgen**
*** gemäß Ausführungsbeschreibung 7
StL-Nr. 2412300391100003
Abdichtung nach Unterlagen des AG aufnehmen. Erforderliche Trennschnitte herstellen.
Abdichtung auf 'Überbau, separat zurückbauen, weil
asbesthaltig
Bausteil: Gehwege und Fahrbahn
Zulässige Belastung Gehwege max .2 t'

Dichtungsschicht = Bitumen-Schweißbahn 1-lagig.
Schutzlage aus Bitumendachbahn einschl. Verstärkungsstreifen.
Ausgebaute Stoffe entsorgen. Entsorgung wird gesondert
vergütet.
Menge: 730,000 m2

**04.11.0080 Abdichtung im Handabbau aufnehmen**
Abdichtung nach Zeichnung in Handarbeit aufnehmen und in Big Bags sammeln.
Abdichtung auf Überbau z.B. im Bordbereich
Abdichtung = aluminiumkaschierte Bitumenklebebahn mit Gußasphaltschutzschicht und Beton ca. 2 cm, mechanisch abtragen, (AVV 170605*, asbesthaltige Baustoffe).
Material als gefährlicher Abfall eingestuft.

Arbeitsschutz entsprechend Gefahrstoffverordnung
beachten.Fläche mit Spezialsaugerabsaugen.
Ausführung in Teilflächen.
Menge: 45,000 m2

**04.11.0090 Demontage Klemmschiene im Gehwegbereich**
Klemmschiene gemäß Bestandsplan "Querschnitt Gehweg entfernen.
Verschraubung alle 20 cm.
Schienen aus den Beton herausstemmen.
Arbeiten im Schwarzbereich.
zulässige Belastung der Gehwege auf dem Überbau max. 2 t
Transport zur Entsorgungsstelle
und Entsorgung werden gesondert vergütet.
Menge: 110,000 m

**Ausführungsbeschreibung 17 Bewehrung**
*Bewehrung*
Das separieren der Bewehrung ist einzukalkulieren.

**04.11.0100 Beton abbrechen*Stahlbeton C20/25 bis C35/45 Verwerten**
*** gemäß Ausführungsbeschreibung 17
StL-Nr. 22118013933901
Beton nach Unterlagen des AG abbrechen.
Bauteil 'Kappen'

Material = Stahlbeton.
Druckfestigkeitsklasse über C20/25 bis C35/45.
Abbruch 'erschütterungsarm.
Abbruch der Kappen zum Leichtern des Überbaus vor
Auflagerung auf. Die Probenahme und Beprobung des
Ausbaumaterials ist einzurechnen'

Abbruchgut nach Wahl des AN verwerten.
Menge: 70,000 m3
Leistungsbereichkatalog: 118

**04.11.0110 Beton abbrechen*Spannbeton Verwerten**
*** gemäß Ausführungsbeschreibung 17
StL-Nr. 22118013949901
Beton nach Unterlagen des AG abbrechen.
Bauteil 'Überbau einschl. Tropftüllen.'

Material = Spannbeton.
Druckfestigkeitsklasse 'gern. Baustoffgutachten und
Bestandsunterlagen über C20/25 bis C30/37. Spannstahl St 145/160'

Abbruch 'erschütterungsarm. Abbruch in Teilabschnitten.Mehraufwendungen aufgrund des Arbeitens auf
Rüstträgern (Traggerüst für Rückbau) sowie das mehrmalige Verlassen des Gerüstes von den Arbeitskräften aufgrund von durchquerenden Schiffen (Wahrschauer) bis zu zweimal täglich sind einzurechnen.
Beton mit dem Zuordnungswert Z 1.2 nach BTR RC-StB. Die Probenahme und Beprobung des Ausbaumaterials auf Haufwerken ist einzurechnen'

Abbruchgut nach Wahl des AN verwerten.
Menge: 180,000 m3
Leistungsbereichkatalog: 118

**04.11.0120 Beton abbrechen*Stahlbeton**
*** gemäß Ausführungsbeschreibung 17
StL-Nr. 22118013939909
Beton nach Unterlagen des AG abbrechen.
Bauteil 'Widerlager, Flügel, Auflagerbank/Lagersockel
Widerlager Achse 40, Süd'

Material = Stahlbeton.
Druckfestigkeitsklasse 'gem. Baustoffgutachten und
Bestandsunterlagen über C20/25 bis C 55/67'

Abbruch 'erschütterungsarm. Beton mit bituminösen
Anhaftungen. Einschl. Rohrdurchführungen.Beton mit dem
Zuordnungswert > Z 2 nach BTR RC-StB'

Abbruchgut 'laden und transportieren.
Transportentfernung = bis 100 km.
Entsorgungskosten trägt der AG. Die Probenahme und
Beprobung des Ausbaumaterials auf Haufwerken ist einzurechnen'
Menge: 31,000 m3
Leistungsbereichkatalog: 118

**04.11.0130 Beton abbrechen*Stahlbeton Verw. u. Nachweis**
*** gemäß Ausführungsbeschreibung 17
StL-Nr. 22118013939902
Beton nach Unterlagen des AG abbrechen.
Bauteil '= Widerlager, Flügel, Auflagerbank/ Lagersockel
Widerlager Achse 10, Nord.'

Material = Stahlbeton.
Druckfestigkeitsklasse 'gem. Baustoffgutachten und
Bestandsunterlagen über C20/25 bis C 35/45.'

Abbruch 'erschütterungsarm.Beton mit bituminösen
Anhaftungen.Einschl. Rohrdurchführungen.
Beton mit dem Zuordnungswert Z 1.2 nach BTR RC-StB.'

Abbruchgut nach Wahl des AN verwerten.
Für nicht gefährlichen Abfall Nachweis nach Unterlagen
des AG führen.
Menge: 31,000 m3
Leistungsbereichkatalog: 118

**04.11.0140 Beton abbrechen*Stahlbeton**
*** gemäß Ausführungsbeschreibung 17
StL-Nr. 22118013939909
Beton nach Unterlagen des AG abbrechen.
Bauteil 'Fundamente/Gründungskörper Widerlager Achse
10, Nord'

Material = Stahlbeton.
Druckfestigkeitsklasse 'gem. Baustoffgutachten und
Bestandsunterlagen über C20/25 bis C35/45.'

Abbruch 'erschütterungsarm.'

Abbruchgut 'auf im Baustellebereich Haufwerk legen
Transport und Entsorgung wird gesondert vergütet.'
Menge: 16,000 m3
Leistungsbereichkatalog: 118

**04.11.0150 Beton abbrechen*Stahlbeton**
*** gemäß Ausführungsbeschreibung 17
StL-Nr. 22118013939909
Beton nach Unterlagen des AG abbrechen.
Bauteil 'Fundamente/Gründungskörper Widerlager Achse
40, Süd'

Material = Stahlbeton.
Druckfestigkeitsklasse 'gem. Baustoffgutachten und
Bestandsunterlagen über C20/25 bis C55/67'

Abbruch 'erschütterungsarm.'

Abbruchgut 'auf im Baustellebereich Haufwerk legen
Transport und Entsorgung wird gesondert vergütet.'
Menge: 16,000 m3
Leistungsbereichkatalog: 118

**04.11.0160 erdseitigen Dichtung WL aufn.**
Abdichtung nach Unterlagen des AG aufnehmen.
Erdseitige Abdichtung der Widerlager Achse 10 u.  40abfräsen.
Material = Dichtung erseitig Isolierheißanstrich aus
Bitumenklebemasse
Materialqualität: gefährlicher Abfall > Z2
(AVV-Nr.17 03 03* Kohlenteer und teerhaltige Produkte)
Fräsgut auffangen, aufnehmen, laden, in geeigneten, sicher verschließbaren
und gekennzeichneten Behältnis verpacken und aufladen
Ausführung in Teilflächen.
Fräsbereich absperren,
Transport zur Entsorgungsstelle
und Entsorgung werden gesondert vergütet
Menge: 42,000 m2

**04.11.0170 Beton abbrechen*Ger.bewehrt.Beton C20/25 bis C35/45*O.Erschütterung Verwerten**
*** gemäß Ausführungsbeschreibung 17
StL-Nr. 22118013923201
Beton nach Unterlagen des AG abbrechen.
Bauteil 'Schleppplatte im Hinterfüllbereich.
Ausführung in Teilabschnitten, Widerlager Achse 10 und
40. Die Probenahme und Beprobung des Ausbaumaterials
auf Haufwerken ist einzurechnen'

Material = Beton, mit geringer Bewehrung.
Druckfestigkeitsklasse über C20/25 bis C35/45.
Abbruch ohne Erschütterungen.
Abbruchgut nach Wahl des AN verwerten.
Menge: 45,000 m3
Leistungsbereichkatalog: 118

**04.11.0180 Beton abbrechen Pfeiler*Ger.bewehrt.Beton*O.Erschütterung Verwerten**
*** gemäß Ausführungsbeschreibung 17
StL-Nr. 22118013329201
Beton nach Unterlagen des AG abbrechen.
Bauteil = Pfeiler.
Material = Beton, mit geringer Bewehrung.
Druckfestigkeitsklasse 'Südpfeiler C 55/67'

Abbruch ohne Erschütterungen.
Abbruchgut nach Wahl des AN verwerten.
Menge: 61,000 m3
Leistungsbereichkatalog: 118

**04.11.0190 Beton abbrechen Pfeiler*Ger.bewehrt.Beton*O.Erschütterung Verwerten**
*** gemäß Ausführungsbeschreibung 17
StL-Nr. 22118013329201
Beton nach Unterlagen des AG abbrechen.
Bauteil = Pfeiler.
Material = Beton, mit geringer Bewehrung.
Druckfestigkeitsklasse 'Nordpfeiler C 45/55'

Abbruch ohne Erschütterungen.
Abbruchgut nach Wahl des AN verwerten.
Menge: 61,000 m3
Leistungsbereichkatalog: 118

**04.11.0200 Vorlage -Dekontamination für Trennschnitte**
Entfernung der bleihaltigen Beschichtung mittels Satiniermaschine mit Absaugtechnik (Auffangen in Schürre) und Nachschleifen mittels Lamellenflächenschleifgerät.
Bauteil = beschichteten Bauteile des Stahlüberbaus.
Kosten für Leistung nach TRGS einkalkulieren.
Persönliche Schutzausrüstung für das Personal (Anzüge) entsprechend der Unfallverhütungsvorschriften für das Zerlegen und den Rückbau aller beschichteten Bauteile des Stahlüberbaus mit bleihaltigen Anstrichen und deren Beseitigung.
Menge: 1,000 St

**04.11.0210 Schwarz-Weiß-Anlage inkl. Absperrungen**
*** Pauschalposition
Gestellung einer Schwarz-Weiß-Anlage einschl. Aufbau, Vorhaltung während der Bauzeit und Abbau. Für den Rückbau aller beschichteten Bauteile des Stahlüberbaus.

Korrosionsschutz schwermetallhaltig.
Wasser und Sanitärcontainer/ Sanitärbauwagen gemäß ASR A4.1. L x B x H = 6,5 x 2,5 x 2,2 m (Stahlbauteile des Überbaus).

Anfahren, Aufstellen und Abfahren eines Sanitärcontainers, eingerichtet mit einer Duschzelle, einer 1 WC-Anlage, einem Urinal und zwei Waschbecken inkl. aller Anschlüsse für Ver- und Entsorgung.

Standort wie Aufenthaltscontainer.
Für Abwässer/Fäkalien besteht keine Einleitungsmöglichkeit in die Kanalisation. Daher ist ein ausreichend dimensionierter
Sammelbehälter inkl. Pumpe bereitzustellen.
Die Kosten hierfür sind in den Einheitspreis einzukalkulieren. Vorhalten des Sanitärcontainers einschließlich Sammelbehälter und Anschlüssen.
Die Kosten für die Entleerung sind in den EP einzurechnen. Absperrung des Schwarz -Weiß Bereiches.
Strom zum Betreiben wird durch den AG nicht gestellt.
Menge: 1,000 Psch

**04.11.0220 Stahlkonstruktion abbrechen*Abr.n.Wiegen**
StL-Nr. 211200129002
Stahlkonstruktion nach Unterlagen des AG abbrechen und
nach Wahl des AN verwerten.
Bauteil 'Stahlkonstruktion am Überbau zwischen den
Längsstegen bestehend aus Längs- und Querträgern einschl. Verbindungsmittel, Befestigungen und Auflagerungen sowie Gitterroste.
Stahlbauteile für Transport nach Wahl des AN trennen.
Mehraufwendungen aufgrund des Arbeitens auf Rüstträgern
sind einzurechnen.'

Abgerechnet wird nach Masse durch Wiegen.
Menge: 129,000 t

**04.11.0230 Mauerwerk abbrechen Pfeiler*Kunststein Entsorgung ges.**
StL-Nr. 15119012410002
Mauerwerk nach Unterlagen des AG abbrechen. Abgerechnet
wird das abgebrochene Mauerwerk, wobei Öffnungen und
Nischen bis zu 0,5 m3 Einzelgröße und Schlitze bis zu
0,1 m3/m übermessen werden.
Bauteil = Pfeiler.
Mauerwerk aus Kunststein.
Sämtliche Steine und übriges Abbruchgut entsorgen, Entsorgung wird gesondert vergütet.
Menge: 65,000 m3

**04.11.0240 Lager ausbauen Pfeiler*Presse Unterbau**
StL-Nr. 24121103219900
Lager ggf. mit Lager- und Futterplatten ausbauen und
nach Wahl des AN verwerten.
Bauwerk, Lagerkonstruktion und Lagerkräfte nach Unterlagen des AG.
Aufgelagertes Bauteil anheben und nach Einbau eines La-
gers wieder ablassen.
Ggf. Mörtelbett beseitigen.
Ausbau auf Pfeiler.
Pressenansatz auf Unterbauten.
Lagerart 'stählernes Linienkipplager (RR200 und F200)'
Menge: 8,000 St
Leistungsbereichkatalog: 121

**04.11.0250 Mantelrohre ausbauen**
Mantelrohre im Bauwerk/ Widerlager ausbauen.
Ausbau im Zuge des Brückenabbruchs.
Mantelrohre aus Stahl.
DN 40 bis 250.
Material der fachgerechten Verwertung nach Wahl des AN
zuführen.
Menge: 56,000 m

**04.11.0260 Entwässerungsleitung ausbauen**
Entwässerungsleitung in Böschung ausbauen.
Ausbau im Zuge des Brückenabbruchs.
Mantelrohre aus Stahl.
DN 150.
Material der fachgerechten Verwertung nach Wahl des AN
zuführen.
Menge: 64,000 m

**04.11.0270 Üko ausbauen**
Übergangskonstruktion ausbauen. Sechskantschrauben
lösen. Blech 20 bis 45 mm ausbauen.
Material der fachgerechten Verwertung nach Wahl des AN
zuführen
Menge: 26,000 m

*Hinweis: Pflasterdecke*
Nachfolgende Pflasterdecke umfasst die Böschungsbefestigung zwischen Widerlager und Pfeiler des Bauwerkes.
Böschungsneigungen sind zu beachten.

**04.11.0280 Pflasterd.m.Granitpfl.-steinen aufn.**
Pflasterplatten 37x50 aus Beton aufnehmen.
Aufnehmen der Tragschicht wird nicht gesondert vergütet und ist einzukalkulieren.
Pflasterplatten mit Dicke bis 5 cm
Mit Fugenfüllung aus Baustoffgemisch mit hydraulischen Bindemitteln.
Bettung aus Beton.Böschungsneigungen 1:1,5
Steine und übriges Aufbruchgut nach Wahl des AN verwerten.
Menge: 410,000 m2

**04.11.0290 Bordstein aufnehmen. Einfassungstein*Fund. b. 10/R-St. alles Verw. AN**
StL-Nr. 23115031540200
Bordstein aufnehmen.
Bordstein = Einfassungsstein aus Beton.
Fundament aus Beton, bis 10 cm dick, und Rückenstütze
aus Beton aufbrechen.
Sämtliche Steine und übriges Aufbruchgut nach Wahl des
AN verwerten.
Menge: 70,000 m
Leistungsbereichkatalog: 115

*Hinweis: Pflasterdecke*
Nachfolgende Pflasterdecke umfasst die Böschungsbefestigung am Ufer. Böschungsneigungen sind zu beachten.

**04.11.0300 Pflasterd.m.Granitpfl.-steinen aufn.**
Pflasterdecke mit Pflastersteinen aus Granit aufnehmen.
Aufnehmen der Tragschicht wird nicht gesondert vergütet und ist einzukalkulieren.
Pflasterstein  mit Dicke bis 15 cm
Mit Fugenfüllung aus Baustoffgemisch mit hydraulischen
Bindemitteln
Bettung aus Beton.
Steine und übriges Aufbruchgut nach Wahl des AN verwerten.
Menge: 105,000 m2

**04.11.0310 Geländer abbauen*Stahl H = 1200 mm*Pfosten ausbauen**
StL-Nr. 241213039133
Geländer nach Unterlagen des AG abbauen und nach Wahl
des AN verwerten.
Abrechnung nach Länge des Handlaufs zwischen den
Achsen der Endpfosten bzw. Endstäbe.
Geländer 'Uferabsperrung und Böschungstreppen'

Baustoff = Stahl.
Höhe des Geländers 1200 mm.
Pfosten ausbauen.
Menge: 46,000 m
Leistungsbereichkatalog: 121

**04.11.0320 Beton abbrechen.*Unbewehrter Beton Bis C12/15 O.Erschütterung*Verwerten**
StL-Nr. 2211801891192001
Beton nach Unterlagen des AG abbrechen.
Bauteil 'Ausgleichschicht'

Material = Unbewehrter Beton.
Druckfestigkeitsklasse bis C12/15.
Abbruchdicke '5 cm'

Abbruch ohne Erschütterungen.
Abbruchgut nach Wahl des AN verwerten.
Menge: 30,000 m2
Leistungsbereichkatalog: 118

**04.11.0330 Beton abbrechen*Stahlbeton C12/15 bis C20/25*O.Erschütterung Verwerten**
*** gemäß Ausführungsbeschreibung 17
StL-Nr. 22118013932201
Beton nach Unterlagen des AG abbrechen.
Bauteil 'Böschungstreppen'

Material = Stahlbeton.
Druckfestigkeitsklasse über C12/15 bis C20/25.
Abbruch ohne Erschütterungen.
Abbruchgut nach Wahl des AN verwerten.
Menge: 3,000 m3
Leistungsbereichkatalog: 118

**04.11.0340 Beton abbrechen*Stahlbeton C12/15 bis C20/25*O.Erschütterung Verwerten**
*** gemäß Ausführungsbeschreibung 17
StL-Nr. 22118013932201
Beton nach Unterlagen des AG abbrechen.
Bauteil 'Ufertreppen'

Material = Stahlbeton.
Druckfestigkeitsklasse über C12/15 bis C20/25.
Abbruch ohne Erschütterungen.
Abbruchgut nach Wahl des AN verwerten.
Menge: 1,000 m3
Leistungsbereichkatalog: 118

**04.11.0350 Beton abbrechen*Ger.bewehrt.Beton C20/25 bis C35/45 Entsorgung ges.**
*** gemäß Ausführungsbeschreibung 17
StL-Nr. 22118013923903
Beton nach Unterlagen des AG abbrechen.
Bauteil 'alte Widerlager'

Material = Beton, mit geringer Bewehrung.
Druckfestigkeitsklasse über C20/25 bis C35/45.
Abbruch 'erschütterungsarm. Abbruch alte Widerlager unter Bestandswiderlager für Herstellung der Baugrube. Die Probenahme und Beprobung des Ausbaumaterials ist
einzurechnen.'

Abbruchgut entsorgen. Entsorgung wird gesondert
vergütet.
Menge: 22,000 m3
Leistungsbereichkatalog: 118

### Bereich 05 Verbau, Wasserhaltung

#### Abschnitt 05.01 Verbau

**05.01.0010 Kolonneneinsatz f. Hindernisbeseit. Spundw. einbr.**
StL-Nr. 2411792504
Kolonne zur Beseitigung von Hindernissen einsetzen.
Vergütet wird ein Verrechnungssatz, der sämtliche Aufwendungen für den Einsatz, insbesondere Gerätevorhalte-
und Betriebsstoffkosten sowie die Kosten für das Bedienungspersonal einschließlich sämtlicher Zuschläge umfasst. Abrechnung nach den tatsächlich geleisteten
Einsatzstunden, ohne Stillstand.
Einsatz beim Einbringen von Spundwänden.
Menge: 10,000 h
Leistungsbereichkatalog: 117

**05.01.0020 Stillstandszeiten infolge Hindernisbeseitigung**
Baustellenstillstand infolge Hindernisbeseitigung.
Unter dieser Position sind alle Stillstandszeiten zu erfassen, die durch die Hindernisbeseitigung verursacht werden. Einzurechnen sind sämtliche Kosten für Personal, Geräte etc.
Menge: 10,000 h

**05.01.0030 Vereinzelte Rammhindernisse beseitigen bis 0,50 m3**
Vereinzelte Rammhindernisse beseitigen.
Volumen = bis 0,50 m3.
Rammhindernisse in Form von Geröll oder festen Gestein.
Mögliche Tiefenlage bis Unterkante Spundwand.
Beseitigung des Rammhindernisses mit geeigneter Technik durch Entfernen oder Zertrümmern nach Wahl des AN.
In den Einheitspreis sind alle Erd-, Hilfs- und Nebenarbeiten einzurechnen.
Bei Entfernung des Hindernisses Bereich wieder mit geeigneten Boden verfüllen.
Menge: 5,000 St

**05.01.0040 Geräteeinsatz für Stahlspundwand*Spundwand herst. Arb.pl herst/bes.**
StL-Nr. 241172059102
Geräte für Stahlspundwand nach Unterlagen des AG einsetzen. Der Einsatz umfasst das Aufstellen und Abbauen
sowie das Umsetzen im Bereich des Bauteils.
Bauteil 'Baugrubenverbau, Widerlager Nord und Süd'

Einsatz für Spundwand herstellen.
Arbeitsplanum herstellen und beseitigen.
Menge: 2,000 St
Leistungsbereichkatalog: 117

**Ausführungsbeschreibung 8 Wahl des Spundwandprofils**
*Wahl des Spundwandprofils*
Wahl des Spundwandprofils unter Beachtung des statischen Widerstandsmoments und der gewählten Presstechnik des AN.

**05.01.0050 Stahlspundwand herstellen*Länge ü. 9-12 m S 240 GP*Spundwand freist. Lockerungsbohrung**
*** gemäß Ausführungsbeschreibung 8
StL-Nr. 2411721094199119
Stahlspundwand entsprechend statischen und konstruktiven Erfordernissen, einschließlich Eck-, Abzweig sowie
Pass- und Keilbohlen nach Unterlagen des AG herstellen.
Abrechnung nach Länge in der Wandachse, horizontal, multipliziert mit der vom AG freigegebenen Bohlenlänge.
Homogenbereiche nach Unterlagen des AG.
Spundwand 'für Baugrubenverbau am Widerlager Achse
10/20. seitliche Spundwände'

Bohlenlänge über 9,00 bis 12,00 m.
Stahlsorte = S 240 GP.
min Wy 'mind. 2455 cm3/m'

Spundwand 'Anschluss an umliegende Spundwände gemäß Baugrubenplan herstellen'

Spundwand freistehend.
Einbringhilfe = Lockerungsbohrung durchführen.
Einbringen 'erschütterungsfrei durch Einpressen'
Menge: 350,000 m2
Leistungsbereichkatalog: 117

**05.01.0060 Stahlspundwand herstellen*Länge ü. 12-15 m S 240 GP*Spundwand freist. Lockerungsbohrung**
*** gemäß Ausführungsbeschreibung 8
StL-Nr. 2411721095199119
Stahlspundwand entsprechend statischen und konstruktiven Erfordernissen, einschließlich Eck-, Abzweig sowie
Pass- und Keilbohlen nach Unterlagen des AG herstellen.
Abrechnung nach Länge in der Wandachse, horizontal, multipliziert mit der vom AG freigegebenen Bohlenlänge.
Homogenbereiche nach Unterlagen des AG.
Spundwand 'für Baugrubenverbau am Widerlager Achse
30/40. seitliche Spundwände'

Bohlenlänge über 12,00 bis 15,00 m.
Stahlsorte = S 240 GP.
min Wy 'mind. 2455 cm3/m'

Spundwand 'Anschluss an umliegende Spundwände gemäß
Baugrubenplan herstellen'

Spundwand freistehend.
Einbringhilfe = Lockerungsbohrung durchführen.
Einbringen 'erschütterungsfrei durch Einpressen'
Menge: 370,000 m2
Leistungsbereichkatalog: 117

**05.01.0070 Austauschbohrung herstellen Stahlspundwand*DU 70 cm Länge ü. 10-15 m*vertikal Bohrgut beseit.*Verfüllung Sand*verrohrt**
StL-Nr. 2411793021412191
Austauschbohrung zum Austausch des vorhandenen Bodens
nach Unterlagen des AG herstellen. Bohrloch verfüllen.
Homogenbereiche nach Unterlagen des AG.
Austauschbohrung für Stahlspundwand.
Bohrdurchmesser = 70 cm.
Länge über 10,00 bis 15,00 m.
Neigung vertikal.
Bohrgut beseitigen. Entsorgung wird gesondert vergütet.
Verfüllung mit Sand.
Bohrung 'Lockerungsborhung sowie vorbohren durch 5 Pressbetonpfähle, Durchmesser 43 cm, im
Abstand von 3,32 m unter Bestandswiderlager'

Bohrung durch verrohrtes Bohren herstellen.
Menge: 120,000 m
Leistungsbereichkatalog: 117

**05.01.0080 Stahlspundwand herstellen*Länge ü. 9-12 m S 240 GP*Spundwand freist. Austauschbohrung**
*** gemäß Ausführungsbeschreibung 8
StL-Nr. 2411721094199139
Stahlspundwand entsprechend statischen und konstruktiven Erfordernissen, einschließlich Eck-, Abzweig sowie
Pass- und Keilbohlen nach Unterlagen des AG herstellen.
Abrechnung nach Länge in der Wandachse, horizontal, multipliziert mit der vom AG freigegebenen Bohlenlänge.
Homogenbereiche nach Unterlagen des AG.
Spundwand 'für Baugrubenverbau am Widerlager Achse 10.
hintere Spundwände, verbleibt dauerhaft im Baugrund'

Bohlenlänge über 9,00 bis 12,00 m.
Stahlsorte = S 240 GP.
min Wy 'mind. 1205 cm3/m'

Spundwand 'Anschluss an umliegende Spundwände gemäß
Baugrubenplan herstellen'

Spundwand freistehend.
Einbringhilfe = Austauschbohrung. Austauschbohrung wird
gesondert vergütet.
Einbringen 'erschütterungsfrei durch Einpressen'
Menge: 185,000 m2
Leistungsbereichkatalog: 117

**05.01.0090 Stahlspundwand herstellen*Länge ü. 9-12 m S 240 GP*Spundwand freist. Austauschbohrung*pressen**
*** gemäß Ausführungsbeschreibung 8
StL-Nr. 2411721094199133
Stahlspundwand entsprechend statischen und konstruktiven Erfordernissen, einschließlich Eck-, Abzweig sowie
Pass- und Keilbohlen nach Unterlagen des AG herstellen.
Abrechnung nach Länge in der Wandachse, horizontal, multipliziert mit der vom AG freigegebenen Bohlenlänge.
Homogenbereiche nach Unterlagen des AG.
Spundwand 'für Baugrubenverbau am Widerlager Achse 40.
hintere Spundwände, verbleibt dauerhaft im Baugrund'

Bohlenlänge über 9,00 bis 12,00 m.
Stahlsorte = S 240 GP.
min Wy 'mind. 1205 cm3/m'

Spundwand 'Anschluss an umliegende Spundwände gemäß
Baugrubenplan herstellen'

Spundwand freistehend.
Einbringhilfe = Austauschbohrung. Austauschbohrung wird
gesondert vergütet.
Einbringen durch Pressen.
Menge: 160,000 m2
Leistungsbereichkatalog: 117

**05.01.0100 Stahlspundwand herstellen*Länge ü. 9-12 m S 240 GP*Spundwand freist. Austauschbohrung*pressen**
*** gemäß Ausführungsbeschreibung 8
StL-Nr. 2411721094199133
Stahlspundwand entsprechend statischen und konstruktiven Erfordernissen, einschließlich Eck-, Abzweig sowie
Pass- und Keilbohlen nach Unterlagen des AG herstellen.
Abrechnung nach Länge in der Wandachse, horizontal, multipliziert mit der vom AG freigegebenen Bohlenlänge.
Homogenbereiche nach Unterlagen des AG.
Spundwand 'für Baugrubenverbau am Widerlager Achse 10
hintere Spundwände'

Bohlenlänge über 9,00 bis 12,00 m.
Stahlsorte = S 240 GP.
min Wy 'mind. 1205 cm3/m'

Spundwand 'Anschluss an umliegende Spundwände gemäß
Baugrubenplan herstellen'

Spundwand freistehend.
Einbringhilfe = Austauschbohrung. Austauschbohrung wird
gesondert vergütet.
Einbringen durch Pressen.
Menge: 120,000 m2
Leistungsbereichkatalog: 117

**05.01.0110 Stahlspundwand herstellen*Länge ü. 9-12 m S 240 GP*Spundwand freist. Austauschbohrung*pressen**
*** gemäß Ausführungsbeschreibung 8
StL-Nr. 2411721094199133
Stahlspundwand entsprechend statischen und konstruktiven Erfordernissen, einschließlich Eck-, Abzweig sowie
Pass- und Keilbohlen nach Unterlagen des AG herstellen.
Abrechnung nach Länge in der Wandachse, horizontal, multipliziert mit der vom AG freigegebenen Bohlenlänge.
Homogenbereiche nach Unterlagen des AG.
Spundwand 'für Baugrubenverbau am Widerlager Achse 40
hintere Spundwände'

Bohlenlänge über 9,00 bis 12,00 m.
Stahlsorte = S 240 GP.
min Wy 'mind. 1205 cm3/m'

Spundwand 'Anschluss an umliegende Spundwände gemäß
Baugrubenplan herstellen'

Spundwand freistehend.
Einbringhilfe = Austauschbohrung. Austauschbohrung wird
gesondert vergütet.
Einbringen durch Pressen.
Menge: 115,000 m2
Leistungsbereichkatalog: 117

**05.01.0120 Stahlspundwand kürzen Baugrubenverbau**
Stahlspundwand nach Unterlagen des AG kürzen. Baustoff
nach Wahl des AN verwerten. Abrechnung nach Spundwandachse.
Spundwand für Baugrubenverbau.
Menge: 100,000 m
Leistungsbereichkatalog: 117

**05.01.0130 Geräteeinsatz für Stahlspundwand*Spundwand ziehen Arb.pl herst/bes.**
StL-Nr. 241172059202
Geräte für Stahlspundwand nach Unterlagen des AG einsetzen. Der Einsatz umfasst das Aufstellen und Abbauen
sowie das Umsetzen im Bereich des Bauteils.
Bauteil 'Baugrubenverbau, Baugrube Nord und Süd,
ausgenommen Spundwand hinter Widerlager Nord und Süd'

Einsatz für Spundwand ziehen.
Arbeitsplanum herstellen und beseitigen.
Menge: 2,000 St
Leistungsbereichkatalog: 117

**05.01.0140 Stahlspundwand ziehen ziehen Wahl d. AN*Länge ü. 12-15 m Bohlen verwerten**
StL-Nr. 241172151501
Stahlspundwand ziehen. Spundwand nach Unterlagen des
AG. Abrechnung nach Länge in der Wandachse, horizontal, multipliziert mit der tatsächlichen Bohlenlänge.
Ziehen nach Wahl des AN.
Bohlenlänge über 12,00 bis 15,00 m.
Bohlen nach Wahl des AN verwerten.
Menge: 700,000 m2
Leistungsbereichkatalog: 117

**05.01.0150 Geräteeinsatz für Trägerbohlwand*Arbeitspl. herst.**
StL-Nr. 2411710091
Geräte für Trägerbohlwand nach Unterlagen des AG einsetzen. Der Einsatz umfasst das Aufstellen und Abbauen
sowie das Umsetzen im Bereich des Bauteils.
Bauteil 'für Weg gem. BE-Flächenplan neben Baugrube
Nord und Süd'

Arbeitsplanum herstellen.
Menge: 2,000 St
Leistungsbereichkatalog: 117

**05.01.0160 Trägerbohlwand herstellen pressen I-Träger*Länge ü. 6-9 m Holzbohlen*freistehend Tr. ausbauen*Ausf. ausbauen**
StL-Nr. 2411710549131111
Trägerbohlwand entsprechend statischen und konstruktiven Erfordernissen nach Unterlagen des AG herstellen.
Abrechnung nach Länge in der Wandachse, horizontal, multipliziert mit der Höhe ab Baugrubensohle.
Durchfahren von Hindernissen wird gesondert vergütet.
Homogenbereiche nach Unterlagen des AG.
Träger einbringen durch pressen.
Einbringhilfe 'Lockerungsbohrung ausführen'

Träger = I-Träger.
Trägerlänge über 6,00 bis 9,00 m.
Ausfachung mit Holzbohlen.
Trägerbohlwand freistehend.
Träger ausbauen und entfernen.
Ausfachung ausbauen und entfernen.
Menge: 80,000 m2
Leistungsbereichkatalog: 117

**05.01.0170 Vereinzelte Rammhindernisse beseitigen bis 0,50 m3**
Vereinzelte Rammhindernisse beseitigen.
Volumen = bis 0,50 m3.
Rammhindernisse in Form von Geröll oder festen Gestein.
Mögliche Tiefenlage bis Unterkante Spundwand.
Beseitigung des Rammhindernisses mit geeigneter Technik durch Entfernen oder Zertrümmern nach Wahl des AN.
In den Einheitspreis sind alle Erd-, Hilfs- und Nebenarbeiten einzurechnen.
Bei Entfernung des Hindernisses Bereich wieder mit geeigneten Boden verfüllen.
Menge: 5,000 St

**05.01.0180 Absturzsicherung herstellen Baugrubenverbau**
Absturzsicherung inkl. Verankerung gem. den geltenden Sicherheitsrichtlinien und -vorschriften für Baugrubenverbau herstellen, unterhalten und rückbauen.
Abgerechnet wird die Länge der hergestellten Absturzsicherung.
Menge: 24,000 m

#### Abschnitt 05.02 Wasserhaltung

**05.02.0010 Wasserh.anl.nach Wahl des AN herst. geschl. Haltung Reserveanlage*15 bis 30 m3/h**
*** Pauschalposition
Wasserhaltungsanlage nach Wahl des AN zum Trockenlegen
und Freihalten der Baugrube von Oberflächenwasser
herstellen. Geologische und hydrologische Verhältnisse
nach Baugrundgutachten. Zweck, Umfang, Absenkziele,
Dauer der Wasserhaltung und Ableitung des Wassers zur
Vorflut nach Wasserhaltungskonzept des AN.

Anlage bemessen, einrichten und abbauen. Erforderliche
Erdarbeiten ausführen.

Vorhalten und Betreiben wird gesondert vergütet.

Baugrube Widerlager A10 und A20.
Anlage für geschlossene Wasserhaltung.
Einschließlich Reserveanlage für Betrieb ohne schädliche Unterbrechung.

Gesamter Förderdurchfluss über 15 bis 30 m3/h.
Ableitung nach Wahl des AN.
Menge: 1,000 Psch

**05.02.0020 Wasserhaltungsanlage vorhalten*geschl. Haltung Reserveanlage**
StL-Nr. 21109117911900
Wasserhaltungsanlage nach Wahl des AN zum Trockenlegen
und Freihalten der Baugrube von Wasser betriebsbereit
vorhalten.
Abgerechnet wird nach Kalendertagen.
Baugrube 'Widerlager A10 und A20.'

Anlage für geschlossene Wasserhaltung.
Einschließlich Reserveanlage für Betrieb ohne
schädliche Unterbrechung.
Ableitung 'nach Wahl des AN.'
Menge: 50,000 d

**05.02.0030 Wasserhaltungsanlage betreiben*geschl. Haltung**
StL-Nr. 21109123919000
Wasserhaltungsanlage nach Wahl des AN zum unterbrechungsfreien Trockenlegen und Freihalten der Baugrube
von Wasser betreiben.
Abgerechnet wird nach Kalendertagen.
Baugrube 'Widerlager A10 und A20.'

Anlage für geschlossene Wasserhaltung.
Ableitung 'nach Wahl des AN.'
Menge: 30,000 d

**05.02.0040 Wasserh.anl.nach Wahl des AN herst. geschl. Haltung Reserveanlage*15 bis 30 m3/h**
*** Pauschalposition
Wasserhaltungsanlage nach Wahl des AN zum Trockenlegen
und Freihalten der Baugrube von Oberflächenwasser herstellen.

Geologische und hydrologische Verhältnisse nach Baugrundgutachten. Zweck, Umfang, Absenkziele, Dauer der Wasserhaltung und Ableitung des Wassers zur Vorflut nach Wasserhaltungskonzept des AN.

Anlage bemessen, einrichten und abbauen. Erforderliche
Erdarbeiten ausführen.

Vorhalten und Betreiben wird gesondert vergütet.
Baugrube als Widerlager A30 und  A40.

Anlage für geschlossene Wasserhaltung.
Einschließlich Reserveanlage für Betrieb ohne schädliche Unterbrechung.

Gesamter Förderdurchfluss über 15 bis 30 m3/h.
Ableitung nach Wahl des AN.
Menge: 1,000 Psch

**05.02.0050 Wasserhaltungsanlage vorhalten*geschl. Haltung Reserveanlage**
StL-Nr. 21109117911900
Wasserhaltungsanlage nach Wahl des AN zum Trockenlegen
und Freihalten der Baugrube von Wasser betriebsbereit
vorhalten.
Abgerechnet wird nach Kalendertagen.
Baugrube 'Widerlager A30 und A40.'

Anlage für geschlossene Wasserhaltung.
Einschließlich Reserveanlage für Betrieb ohne
schädliche Unterbrechung.
Ableitung 'nach Wahl des AN.'
Menge: 50,000 d

**05.02.0060 Wasserhaltungsanlage betreiben*geschl. Haltung**
StL-Nr. 21109123919000
Wasserhaltungsanlage nach Wahl des AN zum unterbrechungsfreien Trockenlegen und Freihalten der Baugrube
von Wasser betreiben.
Abgerechnet wird nach Kalendertagen.
Baugrube 'Widerlager A30 und A40.'

Anlage für geschlossene Wasserhaltung.
Ableitung 'nach Wahl des AN.'
Menge: 30,000 d

### Bereich 06 Erdarbeiten

#### Abschnitt 06.01 Oberbodenarbeiten

**Ausführungsbeschreibung 9 Oberbodenarbeiten**
*Oberbodenarbeiten*
Die Oberbodenarbeiten gelten insbesondere für den Baugrubenbereich, der nördöstlichen BE-Fläche sowie nach Bedarf.

**06.01.0010 Oberboden abtragen und lagern Oberbod.i.lagern*Lagerfl.AN Bauz. Abrechnung Abtrag**
*** gemäß Ausführungsbeschreibung 9
StL-Nr. 24106110099111
Oberboden ggf. einschließlich Vegetationsdecke abtragen
und lagern. Oberboden in regelmäßig geformten Mieten
locker aufsetzen. Ansaat und Mähen einer Decksaat werden gesondert vergütet. Beschreibung der Homogenbereiche nach Unterlagen des AG.
Neigung der Abtragsfläche 'Neigung von teilw. bis 1:1,5
ist zu berücksichtigen.'

Dicke '20 cm'

Oberboden innerhalb der Baustelle lagern.
Lagerflächen während der Bauzeit bereitstellen.
Abrechnung nach Abtragsprofilen.
Menge: 410,000 m3
Leistungsbereichkatalog: 106

**06.01.0020 Oberbodenlager pflegen**
*** gemäß Ausführungsbeschreibung 9
Oberbodenlager während der Lagerzeit längstens bis zur
Abnahme der Arbeiten pflegen, einschl. Ansähen und
Mähen einer Decksaat.
Oberbodenlager für die Decksaat vorbereiten und ansäen.
Das Saatgut einarbeiten und andrücken. Ansaat
unzureichend begrünter Flächen wiederholen.
Saatgut-Menge = 25 g/m2. 50 v.H. einjährige Lupinen
(Div. Lupinus), 30 v.H. Sommerwicke (Vicia sativa), 20
v.H. Weißklee (Trifolium repens).
Aufwuchs auf Oberbodenlager und unmittelbar
angrenzenden Flächen nach Aufforderung durch den AG
mähen.
Mähgut aufnehmen und der Verwertung nach Wahl des AN
zuführen.
Abgerechnet wird nach gepflegter Oberbodenfläche.
Menge: 1125,000 m2

**06.01.0030 Oberboden aufbereiten**
*** gemäß Ausführungsbeschreibung 9
Oberboden aus Oberbodenlager (Flächen des AN) vor
Wiederverwendung zur Andeckung aufbereiten. Hierzu
gehört auflockern, zerkleinern und sieben.
Aussieben der Ansaatpflanzung.
Dicke der Siebschicht = 10 cm.
Siebgut der Verwertung nach Wahl des AN zuführen.
Transport zur Einbaustelle.
Menge: 410,000 m3

**06.01.0040 Oberboden des AG andecken Böschungen Andeck. ü.25-50cm*Boden i. aufnehm. Abrechng.Auftrag**
*** gemäß Ausführungsbeschreibung 9
StL-Nr. 24106150019411
Gelagerten Oberboden des AG profilgerecht andecken. Ho-
mogenbereiche nach Unterlagen des AG.
Andeckung auf Böschungen. Vorhandene Böschung vor Auftrag des Oberbodens aufrauen und mit Rillen versehen.
Einbau 'im gesamten Baufeld einschl. rückgebaute Lager-  und Arbeitsflächen sowie Andeckung im Bereich der Bauwerksböschungen. Teilw. Neigung ca. 1:1,5 berücksichtigen'

Dicke der Andeckung über 25 bis 50 cm.
Oberboden innerhalb der Baustelle aufnehmen.
Abrechnung nach Auftragsprofilen.
Menge: 410,000 m3
Leistungsbereichkatalog: 106

#### Abschnitt 06.02 Erdarbeiten

**Ausführungsbeschreibung 16 Erdarbeiten**
*Erdarbeiten*
Die Mengen der Erdarbeiten am südlichen Ufer im Bereich von Widerlager Achse 40 werden in den Positionen 06.02.0020 sowie 19.03.0010 berücksichtigt. Es sind die Anweisungen zur Herstellung der Baugrube aus Abschnitt 19 "Düsenstrahlverfahren zur Baugrubenverbesserung Ufer Süd" zu beachten.

**06.02.0010 Boden bzw. Fels lösen und verwerten Profilg. lösen*WL A10 Planum gesondert*Verwertung nachw.**
*** gemäß Ausführungsbeschreibung 16
Boden aus Abtragsbereichen lösen, laden und der
Wiederverwendung/ Verwertung nach Wahl des AN zuführen.

Beschreibung der Homogenbereiche nach Baugrundgutachten.
Homogenbereich = 1 - Dammschüttung und 2 - Sande gem.
Baugrundgutachten.

Material = Boden / Sand mit mineralischen Fremdbestandteilen bis 10 Vol.-% mit Zuordnungswert BM-0.

Profilgerecht lösen.

Abtragsbereiche = Dammschüttung, Bauwerkshinterfüllung,
Böschungskegel am Widerlager und sonstige
Bodenabtragbereiche im Bereich Widerlager Achse 10.

Baugrubentiefe =  1,00 bis 6,00 m

Das Herstellen des Planums wird gesondert vergütet.
Verwertung nachweisen.

Die Probenahme und Beprobung der Aushubmateralien auf
Haufwerken sind einzurechnen. Abgerechnet wird nach
Abtragsprofilen.
Menge: 1550,000 m3

**06.02.0020 Boden bzw. Fels lösen und verwerten Profilg. lösen*WL A40 Planum gesondert*Verwertung nachw.**
*** gemäß Ausführungsbeschreibung 16
Boden aus Abtragsbereichen lösen, laden und der
Wiederverwendung/ Verwertung nach Wahl des AN zuführen.

Beschreibung der Homogenbereiche nach Baugrundgutachten.
Homogenbereich = 1 - Dammschüttung und 2 - Sande gem.
Baugrundgutachten.

Material = Boden / Sand mit mineralischen Fremdbestandteilen bis 10 Vol.-% mit Zuordnungswert BM-0.

Profilgerecht lösen.

Abtragsbereiche = Dammschüttung, Bauwerkshinterfüllung,
Böschungskegel am Widerlager und sonstige Bodenabtragbereiche im Bereich Widerlager Achse 40.

Baugrubentiefe =  1,00 bis 6,00 m

Das Herstellen des Planums wird gesondert vergütet.

Verwertung nachweisen.

Die Probenahme und Beprobung der Aushubmateralien auf
Haufwerken sind einzurechnen. Abgerechnet wird nach
Abtragsprofilen.
Menge: 50,000 m3

**06.02.0030 Planum herstellen Ev2 = 45 MPa**
StL-Nr. 2410625001
Planum herstellen nach Unterlagen des AG.
Verformungsmodul Ev2 = 45 MPa.
Menge: 550,000 m2

**06.02.0040 Planum herstellen*Sohle schräg Ev2 = 45 MPa**
Planum herstellen nach Unterlagen des AG.
Verformungsmodul Ev2 = 45 MPa.
Schräge Sohle Kämpferfundament
Menge: 110,000 m2
Leistungsbereichkatalog: 106

**06.02.0050 Planum herstellen**
StL-Nr. 2410625099
Planum herstellen nach Unterlagen des AG.
Verformungsmodul 'Ev2 = 45 MPa.'
Menge: 485,000 m2

**06.02.0060 Planum herstellen*Sohle schräg Ev2 = 45 MPa**
Planum herstellen nach Unterlagen des AG.
Verformungsmodul Ev2 = 45 MPa.
Schräge Sohle Kämpferfundament
Menge: 150,000 m2

**06.02.0070 Baustoff liefern und einbauen Baust.Unterl.AG Planum gesondert*Abrechng. Auftrag**
StL-Nr. 24106243109201
Geeigneten Baustoff liefern, in Auftragsbereichen profilgerecht einbauen und verdichten.
Baustoff nach Unterlagen des AG. Einbaudokumentation
nach Unterlagen des AG übergeben.
Einbaustelle 'Anschüttungen im Bereich der
Brückenwiderlager/ Böschung sowie sonstige
Auftragbereiche im Bereich des Widerlagers Achse 10.
Einbau und Verdichtung lagenweise. Lagen bis max. 30 cm
dick.
BM-0
Die Bauwerkshinterfüllung wird gesondert vergütet.'

Das Herstellen des Planums wird gesondert vergütet.
Abrechnung nach Auftragsprofilen.
Menge: 1150,000 m3
Leistungsbereichkatalog: 106

**06.02.0080 Baustoff liefern und einbauen Baust.Unterl.AG Planum gesondert*Abrechng. Auftrag**
StL-Nr. 24106243109201
Geeigneten Baustoff liefern, in Auftragsbereichen profilgerecht einbauen und verdichten.
Baustoff nach Unterlagen des AG. Einbaudokumentation
nach Unterlagen des AG übergeben.
Einbaustelle 'Anschüttungen im Bereich der
Brückenwiderlager/ Böschung sowie sonstige
Auftragbereiche im Bereich des Widerlagers Achse 40.
Einbau und Verdichtung lagenweise. Lagen bis max. 30 cm
dick.
BM-0
Die Bauwerkshinterfüllung wird gesondert vergütet.'

Das Herstellen des Planums wird gesondert vergütet.
Abrechnung nach Auftragsprofilen.
Menge: 1000,000 m3
Leistungsbereichkatalog: 106

#### Abschnitt 06.03 Bauwerkshinterfüllung

**Ausführungsbeschreibung 10 Bauwerkshinterfüllung**
*Bauwerkshinterfüllung*
Die Hinterfüllung der Widerlager und Flügel ist gemäß
RiZ Was 7 herzustellen. Der Entwässerungsbereich ist
mit einer Breite von 1,0 m auszuführen.

**06.03.0010 Baust. lief. als BW-Hinterfüll.einb Widerl./Flüglwd. gesamter Bereich*Abrechng.Auftrag**
*** gemäß Ausführungsbeschreibung 10
StL-Nr. 24106610190101
Baustoff liefern und als Bauwerkshinterfüllung profilgerecht einbauen und verdichten.
Hinterfüllung für Widerlager und Flügelwand.
Baustoff '= Grobkörniger Boden gemäß ZTV E-StB Abschn.
10.2.3.
Bauwerkshinterfüllung gem. RiZ Was 7.
Einbau und Verdichtung profilgerecht und lagenweise mit
Lagen bis max. 30 cm. Die Verdichtung auf mind. 100 v.
H. Dpr ist nachzuweisen.
Ausführung in Teilabschnitten'

Gesamter Hinterfüllbereich.
Abrechnung nach Auftragsprofilen.
Menge: 126,000 m3
Leistungsbereichkatalog: 106

**06.03.0020 Baust. lief. als BW-Hinterfüll.einb Widerl./Flüglwd. gesamter Bereich*Abrechng.Auftrag**
*** gemäß Ausführungsbeschreibung 10
StL-Nr. 24106610190101
Baustoff liefern und als Bauwerkshinterfüllung profilgerecht einbauen und verdichten.
Hinterfüllung für Widerlager und Flügelwand.
Baustoff '= Boden gemäß ZTV E-StB Abschn. 10.2.4.
Einbau und Verdichtung profilgerecht und lagenweise mit
Lagen bis max. 30 cm. Die Verdichtung auf mind. 100 v.
H. Dpr ist nachzuweisen.
Bauwerkshinterfüllung gem. RiZ Was 7.
Ausführung in Teilabschnitten'

Gesamter Hinterfüllbereich.
Abrechnung nach Auftragsprofilen.
Menge: 616,000 m3
Leistungsbereichkatalog: 106

#### Abschnitt 06.04 Rekultivierung BE-Flächen

**Ausführungsbeschreibung 19 Rekultivierung BE-Flächen**
*Rekultivierung BE-Flächen*
Rekultivierung der BE-Flächen auf den ebenen Flächen am nördlichen und südlichen Ufer, die nicht Teil des Straßenraums sind

**06.04.0010 Verfestigte Bodenfläche aufreißen*Tiefe ca. 60 cm Abstand = 0,5xT*kreuzw. aufreißen**
*** gemäß Ausführungsbeschreibung 19
StL-Nr. 211071029521
Verfestigte Bodenfläche aufreißen.
Bodenfläche 'zurückgebaute BE-Flächen Brückenbau.'

Aufreißtiefe ca. 60 cm.
Max. Abstand der Aufreißspuren = halbe Aufreißtiefe.
Fläche kreuzweise aufreißen.
Menge: 1100,000 m2

### Bereich 07 Rasenansaat

#### Abschnitt 07.01 Rasenansaat

**07.01.0010 Erosionsschutzmatte verlegen**
Erosionsschutzmatte auf Böschungen nach Unterlagen des AG liefern und vollflächig verlegen.
Matte in ungespanntem Zustand auslegen.
Bahnen sind senkrecht zur Böschungsneigung nebeneinander zu verlegen.
Matte aus Jute mit eingewebtem Saatgut für Ostdeutsches Tiefland Ursprungsgebiet 04 ca. 20g/m² mit eingearbeiteten Mulchstoffe und Dünger.
Böschungen =  1:1,5
Vernähung = Naturfaser.
Gewicht = 500 g/m2.
Oberen Rand  15  cm tief eingraben.
Überlappung der Bahnen ca. 10 cm.

Sattgutmatten sind sofort nach Lieferung einzubauen.
Sollte dies nicht möglich sein, sind die Matten kühl, trocken und abgedunkelt zu lagern. Erschwernisse aufgrund der Arbeiten an steilen Böschungen sind einzurechnen und können nicht gesondert geltend gemacht werden.
Menge: 275,000 m2

**07.01.0020 Vegetationsfläche wässern**
Vegetationsfläche wässern. Wassermenge je Wässerungsgang und m2 nach Unterlagen des AG. Wasser liefern. Abgerechnet wird die eingebrachte Wassermenge.

Anzahl der Wässerungsgänge = 5 Stück
Menge: 275,000 m2

### Bereich 08 Beton- u. Stahlbetonarbeiten

*Hinweis: Betonbauteile*
Sämtliche hergestelte Betonbauteile sind mit geeigneten Maßnahmen mind. sieben Tage lang nachzubehandeln. Hierfür anfallende Kosten sind in die nachfolgenden Positionen einzurechnen.

Die Ausführung von Arbeitsfugen ist einzukalkulieren.

Es sind Gesteinskörnungen der Alkaliempfindlichkeitsklassen EI, EI-O, EI-OF, EI-S (ohne Maßnahmen für die  Feuchtigkeitsklassen WO, WF und WA) für die Betone zu verwenden.

#### Abschnitt 08.01 Allgemein

**08.01.0010 Überwachung Betoneinbau, ÜK 2**
*** Pauschalposition
Leistungen zur Überwachung des Betonierens gemäß den Anforderungen der Überwachungsklasse 2, geregelt in der DIN 1045-3, in DIN EN 13670, sowie in der ZTV-ING, Teil 3 Massivbau.

Überwachung durch eine anerkannte Prüfstelle.

Die Pauschale umfasst alle Überwachungsleistungen für
Frischbetone des Haupttitels Beton- und Stahlbetonbauarbeiten
des Brückenbauwerkes.

Die Baustelle ist schriftlich anzumelden, Ergebnisse sind zu dokumentieren und der Überwachungsbericht dem AG zeitnah zu übergeben.
Menge: 1,000 Psch

**08.01.0020 Betonierkonzept und Betonierplan**
*** Pauschalposition
Betonierkonzept und Betonierplan gemäß ZTV-ING erstellen und liefern.

Einschl. der Festlegung von Arbeitsfugen und Ausführungsart, Ausschalfristen, Vorsichtsmaßnahmen zum Schutz bei Frosteinbruch, Größkorn, Konsistenzklassen, Festigkeitsentwicklung etc.

Lieferung der Unterlagen digital im pdf-Format zur Freigabe durch den Auftraggeber.
Menge: 1,000 Psch

#### Abschnitt 08.02 Stahlbeton Bauwerk

**08.02.0010 Beton f. Sauberkeitsschicht herst. C12/15*X0 Dicke min. 10 cm**
StL-Nr. 221183282191
Beton für Sauberkeitsschicht einschließlich ggf. erforderlicher Schalung nach Unterlagen des AG herstellen.
Ggf. erforderliche Schalung vorhalten und beseitigen.
Druckfestigkeitsklasse C12/15.
Expositionsklasse X0.
Zusätzliche Anforderungen 'WA ,Ausführung in Teilabschnitten, nördliches  und südliches Widerlager unter den Kämpferfundamenten.'

Dicke min. 10 cm.
Menge: 280,000 m2

**08.02.0020 Bew. Beton einschl. Schalung herst.*Stahlbeton C30/37**
StL-Nr. 2211831391499999
Bewehrten Beton einschließlich Schalung nach Unterlagen
des AG herstellen. Schalung vorhalten und beseitigen.
Bewehrung und Traggerüst der Bemessungsklasse B werden
gesondert vergütet.
Bauteil '= Fundament Achse 10.'

Art der Verwendung = Stahlbeton.
Druckfestigkeitsklasse C30/37.
Expositionsklasse 'XC4, XD3, XF2, XA1'

Zusätzliche Anforderungen 'WA. Ausführung inTeilabschnitten.
Ausbildung von Gefälle'

Sichtflächenschalung 'Brettstöße verkittet und'

Schalungsverlauf 'geneigt gemäß Detail/Skizze'

Oberfläche 'für Oberfläche der Kämpferfundamente geglättet und sandgestrahlt im Wechsel gemäß Detail/Skizze'
Menge: 368,000 m3

**08.02.0030 Betonstahl einbauen**
StL-Nr. 2211821399
Betonstahl entsprechend statischen und konstruktiven
Erfordernissen einbauen.
Bauteil '= Fundament  Achse 10.'

Stahlsorte 'B 500 B. Einschließlich sämtlicher Anschlussbewehrungen.'
Menge: 48,000 t

**08.02.0040 Bew. Beton einschl. Schalung herst.*Stahlbeton C30/37**
StL-Nr. 2211831391499999
Bewehrten Beton einschließlich Schalung nach Unterlagen
des AG herstellen. Schalung vorhalten und beseitigen.
Bewehrung und Traggerüst der Bemessungsklasse B werden
gesondert vergütet.
Bauteil '= Fundament Achse 40.'

Art der Verwendung = Stahlbeton.
Druckfestigkeitsklasse C30/37.
Expositionsklasse 'XC4, XD3, XF2, XA1'

Zusätzliche Anforderungen 'WA. Ausführung in
Teilabschnitten. Ausbildung von Gefälle'

Sichtflächenschalung 'Brettstöße verkittet und ab'

Schalungsverlauf 'geneigt gemäß Detail/Skizze'

Oberfläche 'für Oberfläche der Kämpferfundamente
geglättet und sandgestrahlt im Wechsel gemäß Detail/Skizze'
Menge: 368,000 m3

**08.02.0050 Betonstahl einbauen**
StL-Nr. 2211821399
Betonstahl entsprechend statischen und konstruktiven
Erfordernissen einbauen.
Bauteil 'Fundament  Achse 20.'

Stahlsorte 'B 500 B. Einschließlich sämtlicher Anschlussbewehrungen'
Menge: 48,000 t

**08.02.0060 Bew. Beton einschl. Schalung herst.*Stahlbeton C30/37*XF2, XC4, XD1 Vertikal**
StL-Nr. 2211831391469920
Bewehrten Beton einschließlich Schalung nach Unterlagen
des AG herstellen. Schalung vorhalten und beseitigen.
Bewehrung und Traggerüst der Bemessungsklasse B werden
gesondert vergütet.
Bauteil 'Widerlager, Kammerwand, Flügel, Achse 10.
Ausbildung der Flügel gem . RiZ Flü 1, Bild 1.'

Art der Verwendung = Stahlbeton.
Druckfestigkeitsklasse C30/37.
Expositionsklasse XF2, XC4 und XD1.
Zusätzliche Anforderungen 'WA.'

Sichtflächenschalung 'mit Sichtbetonklasse 2. Schalung mit sägerauher Brettschalung mit Nut und Feder, Brettstöße um 1 m versetzt'

Schalungsverlauf vertikal.
Menge: 28,000 m3

**08.02.0070 Bew. Beton einschl. Schalung herst.*Stahlbeton C30/37*XF2, XC4, XD1 Horizontal**
StL-Nr. 2211831391469910
Bewehrten Beton einschließlich Schalung nach Unterlagen
des AG herstellen. Schalung vorhalten und beseitigen.
Bewehrung und Traggerüst der Bemessungsklasse B werden
gesondert vergütet.
Bauteil 'Lagersockel, Achse 10.'

Art der Verwendung = Stahlbeton.
Druckfestigkeitsklasse C30/37.
Expositionsklasse XF2, XC4 und XD1.
Zusätzliche Anforderungen 'WA.'

Sichtflächenschalung 'mit Sichtbetonklasse 2.'

Schalungsverlauf horizontal.
Menge: 0,600 m3

**08.02.0080 Betonstahl einbauen**
StL-Nr. 2211821399
Betonstahl entsprechend statischen und konstruktiven
Erfordernissen einbauen.
Bauteil 'Widerlager, Kammerwand, Lagersockel, Achse 10.'

Stahlsorte 'B 500 B. Die Pos. umfasst sämtliche
einzubauende Betonstähle einschließlich sämtlicher Anschlussbewehrungen und Bewehrungsverbinder.'
Menge: 6,000 t

**08.02.0090 Bew. Beton einschl. Schalung herst.*Stahlbeton C30/37*XF2, XC4, XD1 Vertikal**
StL-Nr. 2211831391469920
Bewehrten Beton einschließlich Schalung nach Unterlagen
des AG herstellen. Schalung vorhalten und beseitigen.
Bewehrung und Traggerüst der Bemessungsklasse B werden
gesondert vergütet.
Bauteil 'Widerlager, Kammerwand, Flügel, Achse 40.
Ausbildung der Flügel gem . RiZ Flü 1, Bild 1.'

Art der Verwendung = Stahlbeton.
Druckfestigkeitsklasse C30/37.
Expositionsklasse XF2, XC4 und XD1.
Zusätzliche Anforderungen 'WA.'

Sichtflächenschalung 'mit Sichtbetonklasse 2. Schalung
mit sägerauher Brettschalung mit Nut und Feder, Brettstöße um 1 m versetzt'

Schalungsverlauf vertikal.
Menge: 28,000 m3

**08.02.0100 Bew. Beton einschl. Schalung herst.*Stahlbeton C30/37 Horizontal**
StL-Nr. 2211831391499910
Bewehrten Beton einschließlich Schalung nach Unterlagen
des AG herstellen. Schalung vorhalten und beseitigen.
Bewehrung und Traggerüst der Bemessungsklasse B werden
gesondert vergütet.
Bauteil '= Lagersockel, Achse 40.'

Art der Verwendung = Stahlbeton.
Druckfestigkeitsklasse C30/37.
Expositionsklasse 'XF2, XC3, XD1'

Zusätzliche Anforderungen 'WA'

Sichtflächenschalung 'mit Sichtbetonklasse 2.'

Schalungsverlauf horizontal.
Menge: 0,600 m3

**08.02.0110 Betonstahl einbauen**
StL-Nr. 2211821399
Betonstahl entsprechend statischen und konstruktiven
Erfordernissen einbauen.
Bauteil 'Widerlager, Kammerwand, Lagersockel, Achse 40.'

Stahlsorte 'B 500 B. Die Pos. umfasst sämtliche
einzubauende Betonstähle einschließlich sämtlicher
Anschlussbewehrungen und Bewehrungsverbinder.'
Menge: 6,000 t

**08.02.0120 Bew. Beton einschl. Schalung herst.*Stahlbeton C35/45*XF2, XC4, XD1 Horizontal**
StL-Nr. 2211831391569910
Bewehrten Beton einschließlich Schalung nach Unterlagen
des AG herstellen. Schalung vorhalten und beseitigen.
Bewehrung und Traggerüst der Bemessungsklasse B werden
gesondert vergütet.
Bauteil 'Überbau, Endquerträger.'

Art der Verwendung = Stahlbeton.
Druckfestigkeitsklasse C35/45.
Expositionsklasse XF2, XC4 und XD1.
Zusätzliche Anforderungen 'WA.'

Sichtflächenschalung 'mit Sichtbetonklasse 2 Schalung mit glatter saugender Schalung ohne Holzstruktur'

Schalungsverlauf horizontal.
Menge: 290,000 m3

**08.02.0130 Betonstahl einbauen Überbau**
StL-Nr. 2211821349
Betonstahl entsprechend statischen und konstruktiven
Erfordernissen einbauen.
Bauteil = Überbau.
Stahlsorte 'B 500 B. Einschließlich sämtlicher
Anschlussbewehrungen und Bewehrungsverbinder.'
Menge: 61,000 t

**08.02.0140 Bew. Beton einschl. Schalung herst.*Stahlbeton*XF4, XC4, XD3 Horizontal**
StL-Nr. 2211831391949910
Bewehrten Beton einschließlich Schalung nach Unterlagen
des AG herstellen. Schalung vorhalten und beseitigen.
Bewehrung und Traggerüst der Bemessungsklasse B werden
gesondert vergütet.
Bauteil 'Gesims'

Art der Verwendung = Stahlbeton.
Druckfestigkeitsklasse 'C25/30 LP'

Expositionsklasse XF4, XC4 und XD3.
Zusätzliche Anforderungen 'WA. Das Brechen der Schrammbordkanten sowie Tropfkanten 1,5/1,5  cm sind
einzurechnen. Ausführung der Außenkappen gemäß RiZ Kap 1 B/ Kap 6. Erforderliche Arbeitsfugen sind einzurechnen.'

Sichtflächenschalung 'Sichtbetonklasse 2. Schalung mit glatter saugender Schalung ohne Holzstruktutur, Schalungsstöße verkittet und abgeklebt.'

Schalungsverlauf horizontal.
Menge: 32,500 m3
Leistungsbereichkatalog: 118

**08.02.0150 Betonstahl einbauen**
StL-Nr. 2211821399
Betonstahl entsprechend statischen und konstruktiven
Erfordernissen einbauen.
Bauteil 'Gesims'

Stahlsorte 'B 500 B.
Einschließlich sämtlicher Anschlussbewehrungen und
Bewehrungsverbinder'
Menge: 8,000 t
Leistungsbereichkatalog: 118

**08.02.0170 Verankerung Lichtmast**
Verankerung nach statisch konstruktiven Erfordernissen analog RiZ LS 1, Blatt 1 bzw. Mast 2 einbauen.
Schablone für den lagegerechten Einbau der Ankerkonstruktion.
Einschließlich Gewindehülsen, Gewindestangen, Muttern und Scheiben aus nichtrostendem Stahl, Stahlsorte A4 bzw. A5, Werkstoff-Nr. 1.4401 oder 1.4571, Ankerschlaufe aus B500B.
Gewindehülse M20, Verankerungsstab DU 20 mm.
Gesamtbauhöhe 70 cm
Gewinde bauzeitlich mit Kunststoffkappen schützen.
Einbauort = Überbau
Verankerung für Lichtmast.
Verankerung vor dem Betonieren einsetzen
Menge: 2,000 St

**08.02.0180 Beton f. Sauberkeitsschicht herst. C12/15*X0 Dicke min. 10 cm**
StL-Nr. 221183282191
Beton für Sauberkeitsschicht einschließlich ggf. erforderlicher Schalung nach Unterlagen des AG herstellen.
Ggf. erforderliche Schalung vorhalten und beseitigen.
Druckfestigkeitsklasse C12/15.
Expositionsklasse X0.
Zusätzliche Anforderungen 'WA ,Ausführung in Teilabschnitten, nördliches  und südliches Widerlager unter den Schleppplatten.'

Dicke min. 10 cm.
Menge: 74,000 m2

**08.02.0190 Bew. Beton einschl. Schalung herst.*Stahlbeton C30/37**
StL-Nr. 2211831391499000
Bewehrten Beton einschließlich Schalung nach Unterlagen
des AG herstellen. Schalung vorhalten und beseitigen.
Bewehrung und Traggerüst der Bemessungsklasse B werden
gesondert vergütet.
Bauteil 'Schleppplatte gem. RIZ-ING Int 1 Blatt 1'

Art der Verwendung = Stahlbeton.
Druckfestigkeitsklasse C30/37.
Expositionsklasse 'XC3, XD1, XF2'

Zusätzliche Anforderungen 'WA. Ausführung in Teilabschnitte
Anschluss Widerlager mit gekreuzten Bewehrungseisen aus
nichtrostendem Stahl Werkstoff Nr. 1.4401'
Menge: 29,000 m3

**08.02.0200 Betonstahl einbauen**
StL-Nr. 2211821399
Betonstahl entsprechend statischen und konstruktiven
Erfordernissen einbauen.
Bauteil 'Schleppplatte. Ausführung in Teilabschnitten,
nördliches und südliches Widerlager'

Stahlsorte 'B  500  B'
Menge: 5,800 t

**08.02.0210 Fahrbahnabschlußprofil einbauen Profil T 90*Ank.blech/-haken Feuerverzinken**
StL-Nr. 241212131101
Fahrbahnabschlußprofil für Abdichtung nach Unterlagen
des AG einbauen.
Abrechnung nach Länge in der Profilachse, horizontal.
Abschlußprofil T 90.
Verankerung gem. RiZ. Abs. 4 mit Ankerblech und Ankerhaken.
Korrosionsschutz: Stahlflächen feuerverzinken.
Menge: 24,000 m
Leistungsbereichkatalog: 121

**08.02.0220 Bew. Beton einschl. Schalung herst. Lagersockel Achse 20**
Schwindarmen Vergussbeton nach Unterlagen des AG einschließlich Schalung herstellen. Schalung vorhalten und beseitigen. Bewehrung und Traggerüst der Bemessungsklasse B werden gesondert vergütet.
Bauteil „Lagersockel, Achse 20.“
Art der Verwendung = Stahlbeton (Vergussbeton, schwindarm).
Mindestdruckfestigkeitsklasse C30/37.
Expositionsklassen XF2, XC4 und XD1.
Zusätzliche Anforderungen „WA.“
Sichtflächenschalung „mit Sichtbetonklasse 2.“
Schalungsverlauf horizontal.
Menge: 3,500 m3

**08.02.0230 Betonstahl einbauen**
StL-Nr. 2211821399
Betonstahl entsprechend statischen und konstruktiven
Erfordernissen einbauen.
Bauteil 'Lagersockel, Achse 20'

Stahlsorte 'B 500 B. Die Pos. umfasst sämtliche
einzubauende Betonstähle einschließlich sämtlicher Anschlussbewehrungen und Bewehrungsverbinder.'
Menge: 0,800 t
Leistungsbereichkatalog: 118

**08.02.0240 Bew. Beton einschl. Schalung herst. Lagersockel Achse 30**
Schwindarmen Vergussbeton nach Unterlagen des AG einschließlich Schalung herstellen. Schalung vorhalten und beseitigen. Bewehrung und Traggerüst der Bemessungsklasse B werden gesondert vergütet.
Bauteil „Lagersockel, Achse 30.“
Art der Verwendung = Stahlbeton (Vergussbeton, schwindarm).
Mindestdruckfestigkeitsklasse C30/37.
Expositionsklassen XF2, XC4 und XD1.
Zusätzliche Anforderungen „WA.“
Sichtflächenschalung „mit Sichtbetonklasse 2.“
Schalungsverlauf horizontal.
Menge: 3,500 m3

**08.02.0250 Betonstahl einbauen**
StL-Nr. 2211821399
Betonstahl entsprechend statischen und konstruktiven
Erfordernissen einbauen.
Bauteil 'Lagersockel, Achse 30'

Stahlsorte 'B 500 B. Die Pos. umfasst sämtliche
einzubauende Betonstähle einschließlich sämtlicher Anschlussbewehrungen und Bewehrungsverbinder.'
Menge: 0,800 t
Leistungsbereichkatalog: 118

#### Abschnitt 08.03 Sonstiges

*Hinweis: Matrize an östliche Seite, Achse 20 bzw. nordöstlich.*
Matrize an östlicher bzw. nordöstlicher Seite, Achse 20.

**08.03.0010 Jahreszahl-Matrize einbauen**
StL-Nr. 2211892300
Jahreszahl-Matrize nach RIZ "Jahr 1" einbauen.
Menge: 1,000 St
Leistungsbereichkatalog: 118

**08.03.0020 WSV-Matrize einbauen**
WSV-Matrize südwestlich gem. Unterlage "Vorlage
Herstellung Matrize WSV" einbauen.
Menge: 1,000 St

**08.03.0030 Fugenfüllung herstellen*Breite bis 10 mm Tiefe bis 15 mm**
Fugenfüllung herstellen. Fugenflanken reinigen und mit
geeignetem Voranstrich versehen.
Bauteil = Fuge zwischen Stahlträger und Ortbetonüberbau

Füllstoff = dauerelastisch
Abgerechnet wird nach Meter hergestellter Verfugung.
Menge: 346,000 m

### Bereich 09 Stahlbauarbeiten

#### Abschnitt 09.01 Sonstiges

**09.01.0010 Schweißnahtprüfung durchführen**
*** Pauschalposition
Schweißnahtprüfung für sämtliche geschweißte Stahlbauteile durchführen. Schweißnaht bewerten.

Die Ergebnisse werden dem AG im Original übergeben.
Für alle Schweißnähte ist mind. eine Sichtprüfung vorzunehmen. Weitere Prüfungen entsprechend DIN EN 1090-2 Abschnitt 12.4.2.6.

Pos. umfasst sämtliche Schweißnähte der gesamten Stahlkonstruktion.
Menge: 1,000 Psch

**09.01.0020 Dichtheitsprüfung durchführen**
*** Pauschalposition
Dichtheitsprüfung der hergestellten Hohlkästen des Überbaus ausführen.

Ausführung nach Wahl des AN einschl. aller Geräte und Hilfsmittel gem. ZTV-ING, Teil 4, Abs.1 Druck von 0,2 bar aufbringen. Druckverlust max. 10% zulässig. Bohrung im Anschluss mit Schraubstopfen schließen.
Dichtheitsprüfung schriftlich dokumentieren und Dokumentation an AG übergeben.

Anzahl der Hohlkästen = 3 Stück Längsträger/ Bögen.
Menge: 1,000 Psch

#### Abschnitt 09.02 Überbau

**Ausführungsbeschreibung 11 Überbau**
*Überbau*
Alle Schweißnähte entsprechend statischen und konstruktiven
Erfordernissen ausführen. Hohlkästen als Längsträger durch Kopfbolzendübel an darüberliegende aufbetonierte Stahlbetonplatte angeschlossen. Querträger über Kopfbolzendübel mit Stahlbetonplatte verbunden. Bögen als Hohlkästen.

Bescheinigung über die Herstellerqualifikation zum Schweißen
von Stahlbauten ist nachzuweisen (Klasse EXC3 zum Schweißen dynamisch beanspruchter Bauteile nach DIN EN 1090-2 früher Großer Eignungsnachweis).

An den Tiefpunkten sind Schraubstopfen vorzusehen.
Montage Stahlkonstruktion entsprechend statischen und konstruktiven Erfordernissen gem. Montageplanung und
-anweisung.

**09.02.0010 Stahlkonstruktion herst. u. mont.*Abr.n.Berechnen**
*** gemäß Ausführungsbeschreibung 11
StL-Nr. 21120112999100
Stahlkonstruktion entsprechend statischen und konstruktiven Erfordernissen nach Unterlagen des AG
einschl. aller Verbindungsmittel herstellen und montieren. Vorbereiten der Stahloberfläche sowie Aufbringen der Beschichtungen werden gesondert vergütet.
Bauteil 'Überbau'

Stahlsorte 'Baustahl S355 Z-Güte 25'

Konstruktion 'dichtgeschweißt. Z-Güte, gem. Werkstatt- u. Montageplanung. Die Ausführung sämtlicher Schweißarbeiten, die zur fachgerechten Herstellung der Konstruktion erforderlich sind, sind einzukalkulieren.'

Abgerechnet wird nach Masse durch Berechnen.
Menge: 366,000 t

**09.02.0020 Stahlverbundmittel herst. u.anschw. Kopfbolzendübel**
*** gemäß Ausführungsbeschreibung 11
StL-Nr. 2112012219
Stahlverbundmittel zwischen Stahl und Beton entsprechend statischen und konstruktiven Erfordernissen nach
Unterlagen des AG herstellen und anschweißen.
Verbundmittel = Kopfbolzendübel.
Stahlsorte 'Baustahl S235 J2G3+C450.'
Menge: 2,800 t

**09.02.0030 Transport zur Einbaustelle & Montagehilfskonstruktion**
*** Pauschalposition
Transport der Längsträger zur Einbaustelle inkl. Kippsicherungen und prov.Lagerung auf Pontons/ Traggerüsten sowie alle erforderlichen Hilfsgeräte und Materialien zur Montage in Endlage.

Jede Art von Montaghilfskonstruktionen ist für sämtliche Bauzustände einzuberechnen.
Menge: 1,000 Psch

#### Abschnitt 09.03 Geländer, Tür, Sicherung

**09.03.0010 Stahlgeländer einbauen Brücke*Stahl*Seil DU 20 mm Anschlagkonstr.**
StL-Nr. 2412131311991199
Geschweißtes Stahlgeländer nach Unterlagen des AG einbauen.
Abrechnung nach Länge des Handlaufs zwischen den
Achsen der Endpfosten bzw. Endstäbe.
Geländer für Brücke.
Baustoff = Stahl
Höhe des Geländers '1050 mm'

Ausbildung 'als Füllstabgeländer gem. RiZ Gel 4.
Einschl. Bewegungs- und Montagefugen gem. RiZ Gel 9.Handlauf gem. RiZ Gel 1'

Im Handlauf feuerverzinktes Drahtseil, Durchmesser 20
mm, einziehen und verankern.
Anschlagkonstruktion für Drahtseil nach RiZ Gel 11 herstellen.
Verankerung 'mit Pfostenschuh wird gesondert vergütet'

Korrosionsschutz 'wird gesondert vergütet'
Menge: 138,000 m
Leistungsbereichkatalog: 121

**09.03.0020 Geländerabschluss einbauen Stahl**
Geländerabschluss einschl. der Halterungen liefern und
einbauen.
Geländerabschluss 'gemäß RiZ Gel 19 Blatt 2.'

Material = Stahl.
Einschl. Anbindung an letzten Geländerpfosten.
Geländerabschluss für Füllstabgeländer Höhe 1.000 mm.
Korrosionsschutz 'wird gesondert vergütet.'
Menge: 4,000 St

**09.03.0030 Geländerverankerung einbauen Brücke**
StL-Nr. 241213371999
Verankerung für Geländer nach Unterlagen des AG einbauen.
Einbau auf Brücke.
Verankerung 'mit Pfostenschuh gem . RiZ Gel 13'

Korrosionsschutz 'wird gesondert vergütet.'
Menge: 71,000 St

**09.03.0040 Stahlgeländer einbauen*Stahl**
StL-Nr. 2412131391990099
Geschweißtes Stahlgeländer nach Unterlagen des AG einbauen.
Abrechnung nach Länge des Handlaufs zwischen den
Achsen der Endpfosten bzw. Endstäbe.
Geländer 'für Böschungstreppen. Ausführung in
Teilabschnitten am Widerlager Achse 10 und 40.'

Baustoff = Stahl
Höhe des Geländers '1.200 mm'

Ausbildung 'als Rohrgeländer in Böschung gem. RiZ Gel 7'

Verankerung 'wird gesondert vergütet'

Korrosionsschutz 'wird gesondert vergütet'
Menge: 38,000 m
Leistungsbereichkatalog: 121

**09.03.0050 Geländerverankerung einbauen**
StL-Nr. 241213379900
Verankerung für Geländer nach Unterlagen des AG einbauen.
Einbau 'für Böschungstreppen. Ausführung in
Teilabschnitten'

Verankerung 'gem. RiZGel  7. Einschl. Pfosten und
Aussparung mit Mörtel nach ZTV-ING Teil 8, Abschnitt 6
verfüllen. Erforderliche Erdarbeiten ausführen.
Überschüssigen Boden seitlich einebnen'
Menge: 31,000 St

**09.03.0060 Tür,einflügelig,f.St.gitterz.herst. B.1,00Fu.40x40x80 St.rahmen 60x40x2*Doppelstabmatte Drück.sta.3Schlüs*Aushub verwerten**
Tür, einflügelig, für/als geschweißtes Stahlgeländer, einschl. der erforderlichen Erdarbeiten herstellen.
Einbau an Böschungstreppen.
Ausführung in Teilabschnitten.
Tür selbstschließend. Tür abschließbar, beidseitig bedienbar. Material = Stahl
Zubehör- und Verbindungsteile aus nichtrostendem Stahl mind. der Stahlsorte A2.
Geländeranschluss herstellen.
Türhöhe entsprechend Geländerhöhe = 1.200 mm
Türbreite = ca. 0,80 m, beidseitige Pfosten aus Stahl, regensicher abgedeckt.
Drückergarnitur starr, mit Zylinderschloss und 3 Schlüsseln.
Homogenbereich = 1, Dammschüttung, gem. Baugrundgutachten 1. Ergänzung
Verankerung 'wird nicht gesondert vergütet.'

Korrosionsschutz 'wird gesondert vergütet.'

Überschüssiges Aushubmaterial der Verwertung nach Wahl
des AN zuführen.
Menge: 4,000 St

**09.03.0070 Stahlkonstruktion herst. u. mont.*S235 Geschweißt*Abr.n.Berechnen Bescht.-flächber.**
StL-Nr. 21120112911101
Stahlkonstruktion entsprechend statischen und konstruktiven Erfordernissen nach Unterlagen des AG
einschl. aller Verbindungsmittel herstellen und montieren. Vorbereiten der Stahloberfläche sowie Aufbringen der Beschichtungen werden gesondert vergütet.
Bauteil 'Zugangssicherung (Achse 30/40) mit Rahmen aus
Winkelprofilen mit Welldrahtgitterfüllung, Pfostenfüße auf
Fundament gedübelt, Konstruktion in der Widerlageransicht
sowie Seitenflächen- Zugangstür ca. 1,3 x 2,05 m, verschließbar mit Zylinderschloss und  3  Schlüsseln.
Breite der Konstruktion = ca. 13,10 m
Höhe der Konstruktion variiert, über 1,95 bis 3,35 m
Tiefe  (Breite an den Seitenflächen) der Konstruktion = 2,0 m'

Stahlsorte = Baustahl S235.
Konstruktion geschweißt.
Abgerechnet wird nach Masse durch Berechnen.
Beschichtungsflächenberechnung 3-fach vorlegen.
Menge: 1,200 t

**09.03.0080 Stahlkonstruktion herst. u. mont.*S235 Geschweißt*Abr.n.Berechnen Bescht.-flächber.**
StL-Nr. 21120112911101
Stahlkonstruktion entsprechend statischen und konstruktiven Erfordernissen nach Unterlagen des AG
einschl. aller Verbindungsmittel herstellen und montieren. Vorbereiten der Stahloberfläche sowie Aufbringen der Beschichtungen werden gesondert vergütet.
Bauteil 'Zugangssicherung (Achse 10/20)  mit Rahmen aus
Winkelprofilen mit Welldrahtgitterfüllung, Pfostenfüße auf
Fundament gedübelt, Konstruktion in der Widerlageransicht
sowie Seitenflächen - Zugangstür ca. 1,3 x 2,05 m, verschließbar mit Zylinderschloss und  3  Schlüsseln.
Breite der Konstruktion =  ca. 13,10 m
Höhe der Konstruktion = variiert, über 1,95 bis 3,35 m
Tiefe (Breite an den Seitenflächen) der Konstruktion 2,0 m'

Stahlsorte = Baustahl S235.
Konstruktion geschweißt.
Abgerechnet wird nach Masse durch Berechnen.
Beschichtungsflächenberechnung 3-fach vorlegen.
Menge: 1,200 t

**09.03.0090 Kletterschutz Bögen liefern und montieren**
Liefern und fachgerechtes Montieren von Kletterschutz auf den Bögen der Brücke als Schutzmaßnahme gegen unbefugtes Betreten. Befestigung auf der Bogenoberseite.
Abmessungen ca. 1350 x 1350 mm.
Menge: 6,000 St

**09.03.0100 Stahlgeländer einbauen*Stahl**
StL-Nr. 2412131391990099
Geschweißtes Stahlgeländer nach Unterlagen des AG einbauen.
Abrechnung nach Länge des Handlaufs zwischen den
Achsen der Endpfosten bzw. Endstäbe.
Geländer 'für Böschung. Ausführung in
Teilabschnitten am Widerlager Achse 10 und 40.'

Baustoff = Stahl
Höhe des Geländers '1200 mm'

Ausbildung 'als Rohrgeländer Böschung gem. RiZ Gel 7'

Verankerung 'wird gesondert vergütet'

Korrosionsschutz 'wird gesondert vergütet'
Menge: 18,000 m
Leistungsbereichkatalog: 121

**09.03.0110 Geländerverankerung einbauen**
StL-Nr. 241213379900
Verankerung für Geländer nach Unterlagen des AG einbauen.
Einbau 'Gehweg. Ausführung in
Teilabschnitten'

Verankerung 'gem. RiZGel  7. Einschl. Pfosten und
Aussparung mit Mörtel nach ZTV-ING Teil 8, Abschnitt 6
verfüllen. Erforderliche Erdarbeiten ausführen.
Überschüssigen Boden seitlich einebnen'
Menge: 11,000 St

### Bereich 10 Korrosionsschutzarbeiten

#### Abschnitt 10.01 Vorbereitung

**10.01.0010 Stahloberfläche vorbereiten*Erstbeschichtung Zustand Unt. AG*tro. Mehrwegstr. Sa 2 1/2*im Werk*vorbereitete Fl.**
StL-Nr. 2212211391011112
Stahloberfläche nach Unterlagen des AG für Korrosionsschutz vorbereiten.
Bauteil 'Überbau Stahlkonstruktion (Außen- und
Sichtflächen), Längsträger, Querträger und Bogen'

Vorbereitung für Erstbeschichtung.
Ausgangszustand der beschichteten Oberfläche nach Un-
terlagen des AG.
Verfahren = trockenes Abstrahlen mit Mehrwegstrahlmittel.
Oberflächenvorbereitungsgrad Sa 2 1/2.
Vorbereitungsarbeiten im Werk durchführen.
Abgerechnet wird die vorbereitete Stahlfläche.
Menge: 1250,000 m2
Leistungsbereichkatalog: 122

**10.01.0020 Stahlbauteil vorbereiten*Erstbeschichtung Sweepstrahlen*Sa 2 1/2 im Werk**
StL-Nr. 2212212391008110
Stahlbauteil nach Unterlagen des AG für Korrosionsschutz vorbereiten.
Bauteil 'Brückengeländer inkl. Geländerabschlüsse etc.
als Füllstabgeländer gem. RiZ Gel 4 einschl.
Verankerung'

Vorbereitung für Erstbeschichtung.
Verfahren = Sweepstrahlen.
Oberflächenvorbereitungsgrad Sa 2 1/2.
Vorbereitungsarbeiten im Werk durchführen.
Menge: 138,000 m

**10.01.0030 Stahlbauteil vorbereiten*Erstbeschichtung Sweepstrahlen*im Werk Handlauflänge**
StL-Nr. 2212212391008011
Stahlbauteil nach Unterlagen des AG für Korrosionsschutz vorbereiten.
Bauteil 'Böschungsgeländer als Rohrgeländer gem. RiZ
Gel 7 einsch. 4 Tore'

Vorbereitung für Erstbeschichtung.
Verfahren = Sweepstrahlen.
Vorbereitungsarbeiten im Werk durchführen.
Abgerechnet wird nach Handlauflänge zwischen den Achsen
der Endpfosten bzw. Endstäbe.
Menge: 38,000 m

**10.01.0040 Stahlbauteil vorbereiten Übergangskonstr.*Erstbeschichtung Sa 2 1/2*im Werk**
StL-Nr. 2212212341000119
Stahlbauteil nach Unterlagen des AG für Korrosionsschutz vorbereiten.
Bauteil = Übergangskonstruktion.
Vorbereitung für Erstbeschichtung.
Oberflächenvorbereitungsgrad Sa 2 1/2.
Vorbereitungsarbeiten im Werk durchführen.
Abgerechnet 'wird nach Länge in der Achse der Üko'
Menge: 28,000 m

**10.01.0050 Stahlbauteil vorbereiten Lager*Erstbeschichtung*im Werk**
StL-Nr. 22122128519001
Stahlbauteil nach Unterlagen des AG für Korrosionsschutz vorbereiten.
Bauteil = Lagerkonstruktion.
Vorbereitung für Erstbeschichtung.
Verfahren 'Trockenes Abstrahlen mit
Mehrwegstrahlmittel. Oberflächenvorbereitungsgrad von
Sa 2 1/2'

Vorbereitungsarbeiten im Werk durchführen.
Menge: 10,000 St

**10.01.0060 Stahloberfläche vorbereiten*Erstbeschichtung tro. Mehrwegstr.*Sa 2 1/2 im Werk*vorbereitete Fl.**
StL-Nr. 2212211391001112
Stahloberfläche nach Unterlagen des AG für Korrosionsschutz vorbereiten.
Bauteil 'Berührungsflächen Beton / Stahl, Übergänge
Stahl auf Beton einschl. Kopfbolzendübel'

Vorbereitung für Erstbeschichtung.
Verfahren = trockenes Abstrahlen mit Mehrwegstrahlmittel.
Oberflächenvorbereitungsgrad Sa 2 1/2.
Vorbereitungsarbeiten im Werk durchführen.
Abgerechnet wird die vorbereitete Stahlfläche.
Menge: 245,000 m2

**10.01.0070 Stahlbauteil vorbereiten*Erstbeschichtung trock.Str.m.Mehrw*Sa 2 1/2 im Werk**
StL-Nr. 22122128911101
Stahlbauteil nach Unterlagen des AG für Korrosionsschutz vorbereiten.
Bauteil 'Ankerplatten der Geländer werden auf der
Unterseite - Berührungsflächen zwischen Stahl und
Festbeton'

Vorbereitung für Erstbeschichtung.
Verfahren = trockenes Abstrahlen mit Mehrwegstrahlmittel.
Oberflächenvorbereitungsgrad Sa 2 1/2.
Vorbereitungsarbeiten im Werk durchführen.
Menge: 71,000 St

**10.01.0080 Stahlbauteil vorbereiten*Erstbeschichtung Sweepstrahlen*im Werk Handlauflänge**
StL-Nr. 2212212391008011
Stahlbauteil nach Unterlagen des AG für Korrosionsschutz vorbereiten.
Bauteil 'Sicherung des Inspektionswege unter der
Brücke, an beiden Widerlagern'

Vorbereitung für Erstbeschichtung.
Verfahren = Sweepstrahlen.
Vorbereitungsarbeiten im Werk durchführen.
Abgerechnet wird nach Handlauflänge zwischen den Achsen
der Endpfosten bzw. Endstäbe.
Menge: 36,000 m

**10.01.0090 Stahlbauteil vorbereiten*Erstbeschichtung Sweepstrahlen*im Werk Handlauflänge**
StL-Nr. 2212212391008011
Stahlbauteil nach Unterlagen des AG für Korrosionsschutz vorbereiten.
Bauteil 'Geländer vor Böschung als Rohrgeländer gem. RiZ
Gel 7 einsch. 4 Tore'

Vorbereitung für Erstbeschichtung.
Verfahren = Sweepstrahlen.
Vorbereitungsarbeiten im Werk durchführen.
Abgerechnet wird nach Handlauflänge zwischen den Achsen
der Endpfosten bzw. Endstäbe.
Menge: 18,000 m

*Hinweis: Applikationsverfahren und Farben*
Die Applikationsverfahren sowie Farben der einzelnen
Korrosionsschutzsysteme sind dem Korrosionsschutzplan
zu entnehmen.

Die Schichten sind im Farbwechsel auszuführen.

#### Abschnitt 10.02 Korrosionsschutzsysteme

**10.02.0010 Stahlfl. mit Korr.schutz versehen im Werk*Zwischenreinigung**
StL-Nr. 22122213909101
Stahlfläche nach Unterlagen des AG mit Korrosionsschutz
versehen. Lt. Tabelle "Korrosionsschutzsysteme" der
ZTV-ING Teil 4, Abschnitt 3, Anhang A. O-
berflächenvorbereitung wird gesondert vergütet.
Zu beschichtendes Bauteil 'Überbau Stahlkonstruktion
(Außen- und Sichtflächen), Längsträger, Querträger und
Bogen'

Korrosionsschutzsystem Nr. '1.2.1/Nr.1 Farbe der
Deckbeschichtung DB703 blaugrau Stoff-Nr. 100.3.73'

Beschichtungen im Werk aufbringen.
Erforderliche Zwischenreinigungen ausführen.
Menge: 1250,000 m2

**10.02.0020 Stahlbauteil mit Korr.schutz vers.*Bauteil Nr. 3.1 Korr.belast. b)*Korr.system Nr.1 im Werk*Zwischenreinigung Handlauflänge**
StL-Nr. 2212222391211101
Stahlbauteil nach Unterlagen des AG mit Korrosionsschutz versehen. Lt. Tabelle "Korrosionsschutzsysteme"
der ZTV-ING Teil 4, Abschnitt 3, Anhang A. O-
berflächenvorbereitung wird gesondert vergütet.
Zu beschichtendes Bauteil 'Brückengeländer als
Füllstabgeländer gem . RiZ Gel 4 einschl. Verankerung
Farbe der Deckbeschichtung  DB701 blaugrau Stoff-Nr.
100.3.71'

Bauteil Nr. 3.1.
Zugrunde gelegte Korrosionsbelastung = b).
Korrosionsschutzsystem Nr. 1.
Beschichtungen im Werk aufbringen.
Erforderliche Zwischenreinigungen ausführen.
Abgerechnet wird nach Handlauflänge zwischen den Achsen
der Endpfosten bzw. Endstäbe.
Menge: 138,000 m

**10.02.0030 Stahlbauteil mit Korr.schutz vers.*Bauteil Nr. 3.1 Korr.belast. b)*Korr.system Nr.1 im Werk*Zwischenreinigung Handlauflänge**
StL-Nr. 2212222391211101
Stahlbauteil nach Unterlagen des AG mit Korrosionsschutz versehen. Lt. Tabelle "Korrosionsschutzsysteme"
der ZTV-ING Teil 4, Abschnitt 3, Anhang A. O-
berflächenvorbereitung wird gesondert vergütet.
Zu beschichtendes Bauteil 'Böschungsgeländer als
Rohrgeländer gem . RiZ Gel 7 einschl. 4 Tore Farbe der
Deckbeschichtung DB701 blaugrau Stoff-Nr. 100.3.71'

Bauteil Nr. 3.1.
Zugrunde gelegte Korrosionsbelastung = b).
Korrosionsschutzsystem Nr. 1.
Beschichtungen im Werk aufbringen.
Erforderliche Zwischenreinigungen ausführen.
Abgerechnet wird nach Handlauflänge zwischen den Achsen
der Endpfosten bzw. Endstäbe.
Menge: 38,000 m

**10.02.0040 Stahlbauteil mit Korr.schutz vers. Korr.system Nr.1*im Werk Zwischenreinigung**
StL-Nr. 2212222399011199
Stahlbauteil nach Unterlagen des AG mit Korrosionsschutz versehen. Lt. Tabelle "Korrosionsschutzsysteme"
der ZTV-ING Teil 4, Abschnitt 3, Anhang A. O-
berflächenvorbereitung wird gesondert vergütet.
Zu beschichtendes Bauteil 'Übergangskonstruktion'

Bauteil Nr. '3.4.2/ Nr.1 Farbe der Deckbeschichtung
DB702 grau Stoff-Nr. 100.3.73'

Korrosionsschutzsystem Nr. 1.
Beschichtungen im Werk aufbringen.
Erforderliche Zwischenreinigungen ausführen.
Abgerechnet 'wird nach Länge in der Achse der Üko'
Menge: 28,000 m

**10.02.0050 Stahlbauteil mit Korr.schutz vers. Lager im Werk*Zwischenreinigung**
StL-Nr. 22122228109101
Stahlbauteil nach Unterlagen des AG mit Korrosionsschutz versehen. Lt. Tabelle "Korrosionsschutzsysteme"
der ZTV-ING Teil 4, Abschnitt 3, Anhang A. O-
berflächenvorbereitung wird gesondert vergütet.
Zu beschichtendes Bauteil = Lagerkonstruktion.
Korrosionsschutzsystem Nr. '3.2 a) /Nr.3 Farbe der
Deckbeschichtung DB702 grau Stoff-Nr. 100.3.72'

Beschichtungen im Werk aufbringen.
Erforderliche Zwischenreinigungen ausführen.
Menge: 10,000 St

**10.02.0060 Stahlfl. mit Korr.schutz versehen im Werk*Zwischenreinigung**
StL-Nr. 22122213909101
Stahlfläche nach Unterlagen des AG mit Korrosionsschutz
versehen. Lt. Tabelle "Korrosionsschutzsysteme" der
ZTV-ING Teil 4, Abschnitt 3, Anhang A. O-
berflächenvorbereitung wird gesondert vergütet.
Zu beschichtendes Bauteil 'Berührungsflächen Beton/
Stahl, Übergänge Stahl auf Beton einschl.
Kopfbolzendübel'

Korrosionsschutzsystem Nr. '5.4.2/ Nr.1. Farbe rot'

Beschichtungen im Werk aufbringen.
Erforderliche Zwischenreinigungen ausführen.
Menge: 245,000 m2

**10.02.0070 Kantensch.-Besch. auftragen Gesamtkonstruktion*Kanten**
*** Pauschalposition
Auf Stahlkonstruktion nach Zeichnung zusätzliche Beschichtung als Schutz für Kanten, Ecken und Verbindungsmittel auf die letzte Grundbeschichtung mit Pinsel auftragen.
Lt. Tabelle "Korrosionsschutzsysteme" der ZTV-ING Teil 4, Abschnitt 3, Anhang A.
Bauteil Nr. '5.2.1/Nr.1'

Sollschichtdicke 80 mym.
Die Überlappung beträgt nach allen Seiten min. 25 mm.
Bauteil = Gesamtkonstruktion.
Beschichtungsstoff auf Epoxidharz-Grundlage mit Zinkphosphat.
Menge: 1,000 Psch

**10.02.0080 Kantensch.-Besch. auftragen Gesamtkonstruktion Baustellenschweissnähte**
*** Pauschalposition
Auf Stahlkonstruktion nach Zeichnung zusätzliche Beschichtung als Schutz für Baustellenschweissnähte/ -stöße einschl. Brennzone auf die letzte Grundbeschichtung mit Pinsel auftragen.
Lt. Tabelle "Korrosionsschutzsysteme" der ZTV-ING Teil 4, Abschnitt 3, Anhang A.
Bauteil Nr. '5.2.2/Nr.2'

Sollschichtdicke 80 mym.
Die Überlappung beträgt nach allen Seiten min. 25 mm.
Bauteil = Gesamtkonstruktion.
Oberflächenvorbereitung mit Norm-Reinheitsgrad = Sa 2 1/2
Beschichtungsstoff = PVC-Kombi-Zinkphosphat .
Menge: 1,000 Psch

**10.02.0090 Stahlbauteil mit Korr.schutz vers. im Werk*Zwischenreinigung**
StL-Nr. 22122228909101
Stahlbauteil nach Unterlagen des AG mit Korrosionsschutz versehen. Lt. Tabelle "Korrosionsschutzsysteme"
der ZTV-ING Teil 4, Abschnitt 3, Anhang A. O-
berflächenvorbereitung wird gesondert vergütet.
Zu beschichtendes Bauteil 'Ankerplatten der Geländer
auf der Unterseite - Berührungsflächen zwischen Stahl
und Festbeton'

Korrosionsschutzsystem Nr. '5.4.2  System- Nr. 1 rot eingefäbrt'

Beschichtungen im Werk aufbringen.
Erforderliche Zwischenreinigungen ausführen.
Menge: 71,000 St

**10.02.0100 Stahlbauteil mit Korr.schutz vers. Korr.belast. b)*Korr.system Nr.1 im Werk*Zwischenreinigung Handlauflänge**
StL-Nr. 2212222399211101
Stahlbauteil nach Unterlagen des AG mit Korrosionsschutz versehen. Lt. Tabelle "Korrosionsschutzsysteme"
der ZTV-ING Teil 4, Abschnitt 3, Anhang A. O-
berflächenvorbereitung wird gesondert vergütet.
Zu beschichtendes Bauteil 'gesamte Sicherung unter der
Brücke, an beiden Widerlagern'

Bauteil Nr. '3.8.1'

Zugrunde gelegte Korrosionsbelastung = b).
Korrosionsschutzsystem Nr. 1.
Beschichtungen im Werk aufbringen.
Erforderliche Zwischenreinigungen ausführen.
Abgerechnet wird nach Handlauflänge zwischen den Achsen
der Endpfosten bzw. Endstäbe.
Menge: 36,000 m

**10.02.0110 Kennzeichnung Korrosionsschutzsystem**
Kennzeichn. Korrosionsschutzsystems
Kennzeichnung des verwendeten Korrosionsschutzsystems
gemäß ZTV- ING Teil 4.3 Anhang B. Ausführung als
aufgerollter oder gespritzter dauerhafter
Schriftauftrag auf vorhandene Deckbeschichtung mittels
Kunststoffschablone. Zu kennzeichnendes
Korrosionsschutzsystem für Längsträger.
Anordnung der Kennzeichnung an Steginnenseite/ Rand.
Bindemittel = Bindemittel der Deckbeschichtung bzw. mit
dieser verträglich. Schablonengröße A2 (420 x 594 mm).
Schrift nach DIN 1451-4.
Schriftgröße >= 5 mm,
Schrift und Rahmenfarbton weiß
Menge: 1,000 St

**10.02.0120 Kontrollflächen**
*** Pauschalposition
Kontrollflächen des Beschichtungssystems am Stahlbauwerk. Kennzeichnung der Kontrollflächen im Korrosionsschutzplan und am Bauwerk.
Menge: 1,000 Psch

**10.02.0130 Stahlbauteil mit Korr.schutz vers.*Bauteil Nr. 3.1 Korr.belast. b)*Korr.system Nr.1 im Werk*Zwischenreinigung Handlauflänge**
StL-Nr. 2212222391211101
Stahlbauteil nach Unterlagen des AG mit Korrosionsschutz versehen. Lt. Tabelle "Korrosionsschutzsysteme"
der ZTV-ING Teil 4, Abschnitt 3, Anhang A. O-
berflächenvorbereitung wird gesondert vergütet.
Zu beschichtendes Bauteil 'Geländer vor Böschung als
Rohrgeländer gem . RiZ Gel 7 einschl. 4 Tore Farbe der
Deckbeschichtung DB701 blaugrau Stoff-Nr. 100.3.71'

Bauteil Nr. 3.1.
Zugrunde gelegte Korrosionsbelastung = b).
Korrosionsschutzsystem Nr. 1.
Beschichtungen im Werk aufbringen.
Erforderliche Zwischenreinigungen ausführen.
Abgerechnet wird nach Handlauflänge zwischen den Achsen
der Endpfosten bzw. Endstäbe.
Menge: 18,000 m

### Bereich 11 Abdichtung, Oberflächenschutz

*Hinweis: Brückenbelag*
Für den Einbau des Brückenbelages gilt die ZTV-ING Teil
6, Abschnitt 1.

#### Abschnitt 11.01 vertikale Bauwerksabdichtung

**11.01.0010 Dichtungsschicht einbauen Schweißbn.kasch.**
Dichtungsschicht einbauen und ggf. an Konstruktionen und Durchdringungskörper anschließen.
Ausführung gem. RIZ Int 1 Blatt 1.
Einbau = Kammerwandrückseite, nördliches und südliches
Widerlager.
Ausführung in Teilabschnitten.
Stoff = edelstahlkaschierte Bitumen-Schweißbahn.
Fläche vorbereiten
Voranstrich auftragen
Einschl. Verwahrung/ Klemmleiste sowie Hohlkehle aus Mörtel herstellen.
Menge: 20,000 m2

#### Abschnitt 11.02 Fugen

**11.02.0010 Fugeneinlage einbauen Dicke 1 cm.**
StL-Nr. 241232309901
Fugeneinlage nach Unterlagen des AG einbauen.
Bauteil 'Fuge zwischen Kammerwand und Schleppplatte.
Ausführung in Teilabschnitten, nördliches und südliches
Widerlager'

Einlage 'gem- ZTV-ING.Einschl. elastischer Fugenvergussmasse nach ZTV Fug-StB. Ausführung gem. RIZ Int 1, Blatt 1'

Dicke = 1 cm.
Menge: 15,000 m2

**11.02.0020 Bauwerksfuge herstellen*Fug 2, Bild 2**
StL-Nr. 24123205960099
Bauwerksfuge nach Unterlagen des AG herstellen. Fu-
genbänder und Fugeneinlagen einbauen. Stöße und Verbindungen herstellen.
Bauteil 'Widerlager. Ausführung in Teilabschnitten,
nördliches und südliches Widerlager'

Scheinfuge nach RiZ "Fug 2" Bild 2 ausbilden.
Mittlere Dicke des Bauteiles 'über 50 bis 100 cm'
Menge: 12,000 m

#### Abschnitt 11.03 horizontale Bauwerksabdichtung

**Ausführungsbeschreibung 12 Qualitätssicherung**
*Qualitätssicherung*
Prüfungen gemeinsam mit der Bauüberwachung durchführen und Doku AG übergeben.

**11.03.0010 Rautiefe feststellen**
*** Pauschalposition
*** gemäß Ausführungsbeschreibung 12
Rautiefe der vorhandenen Betonoberfläche feststellen,
bei Erfordernis nacharbeiten und dokumentieren.
Menge: 1,000 Psch

**11.03.0020 Feuchtemessung Fahrbahnplatte Überbau**
*** gemäß Ausführungsbeschreibung 12
Messung Feuchtigkeit Fahrbahnplatte.
Messung des Feuchtigkeitsgehalts der Fahrbahnplatte mit einem CM Messgerät.
Messstellen wieder schließen (vor Aufbringen der Versiegelung).
Menge: 1,000 St

**11.03.0030 Prüfung Abreißfestigkeit durchführ.*Oberfl.waager.**
*** gemäß Ausführungsbeschreibung 12
StL-Nr. 241249189901
Prüfung der Abreißfestigkeit außerhalb der Ei-
genüberwachung nach Unterlagen des AG durchführen.
Prüfung, bestehend aus drei Einzelmessungen.
Bauteil 'Überbau und Kammerwandoberseiten. Abreißtest
gem. ZTV ING Teil 6 Abs. 1'

Oberfläche waagerecht bis 20 v.H. geneigt.
Menge: 2,000 St

**11.03.0040 Betonunterlage vorbereiten*Oberfl. waager. strahlen/absaugen*abtr. von Besch. entsorgen**
StL-Nr. 2412410899100511
Betonunterlage nach Unterlagen des AG vorbereiten. Vorbereitete Flächen säubern.
Bauteil 'Überbau und Kammerwandoberseiten'

Oberfläche waagerecht bis 20 v.H. geneigt.
Vorbereitungsverfahren = Betonunterlage mit festen
Strahlmitteln strahlen bei gleichzeitigem Absaugen.
Beschichtungen, Voranstrich und Nachbehandlungsfilme
sowie Verunreinigungen entfernen.
Abfall entsorgen.
Menge: 750,000 m2

**11.03.0050 Zulage Betonunterlage vorbereiten**
Zulage zu Betonunterlage vorbereiten wie in Vorposition beschrieben, jedoch  Oberfläche waagerecht über 20 v.H. geneigt im Bordbereich (Schräge)  .
Menge: 115,000 m2

**11.03.0060 Betonunterlage versiegeln**
StL-Nr. 2412421390
Vorbereitete Betonunterlage mit Reaktionsharz versiegeln.
Reaktionsharz nach Unterlagen des AG. Versiegelung
zweilagig herstellen. Erste Lage im Überschuss abstreuen.
Nicht festhaftendes Abstreugut entfernen und nach Wahl
des AN verwerten.
Bauteil 'Überbau und Kammerwandoberseiten. Material
muss bei der Bast gelistet und verwendbar für
Versiegelungen auf mindestens 7 Tage altem Beton
gemäß ZTV-ING Teil 6 Ab.1 Nr.(Reaktionsharz)
sein'
Menge: 750,000 m2

**11.03.0070 Dichtungssch. aus 1 Bitbahn herst. Überbau**
StL-Nr. 241231233090
Dichtungsschicht aus einer Bitumen-Schweißbahn gemäß
ZTV-ING, Teil 6, Abschnitt 1 nach Unterlagen des AG
herstellen. Dichtungsschicht an bestehende Abdichtungen, Konstruktionen, Durchdringungskörper und sonstige
Einbauten anschließen. Anschlussflächen sind vorzubereiten. Das Einbauen von Verstärkungsstreifen und
Schutzlage wird gesondert vergütet.
Bauteil = Überbau.
Bitumen-Schweißbahn 'mit Trägereinlage nach ZTV-ING,
Teil 6, Abschn.1, 4,5 - 5,5 mm dick, in 1 Lage im
Schweissverfahren mit der mit Epoxidharz behandelten
Betonoberfläche vollflächig verkleben.'
Menge: 750,000 m2

**11.03.0080 Verstärkungsstreifen einbauen Schrammbord*Schweißbn.kasch. Breite mind.30 cm**
StL-Nr. 241231511101
Verstärkungsstreifen nach Unterlagen des AG einbauen
und ggf. an Konstruktionen und Durchdringungskörper anschließen.
Einbau im Schrammbordbereich.
Stoff = edelstahlkaschierte Bitumen-Schweißbahn.
Breite mind. 30 cm.
Menge: 117,000 m

**11.03.0090 Schutzlage herstellen**
Schutzlage nach Unterlagen des AG aus
Glasvlies-Bitumendachbahn V 13 unter Schrammbord
herstellen. Bahn an
Längs- und Querstößen min. 10 cm überlappen. Querstöße
versetzt anordnen. Überstand im Fahrbahnbereich
mindestens 30 cm, davon 25 cm lose auflegen und min. 5
cm aufkleben.
Menge: 75,000 m2

#### Abschnitt 11.04 Oberflächenschutz

**11.04.0010 Betonunterlage vorbereiten*Unters. untersch. Teilflächen abtr. von Besch.*entsorgen**
StL-Nr. 2412410899619911
Betonunterlage nach Unterlagen des AG vorbereiten. Vorbereitete Flächen säubern.
Bauteil 'sämtliche Beton-Sichtflächen'

Unterseite unterschiedlich geneigt.
Ausführung in Teilflächen.
Vorbereitungsverfahren 'nach Wahl des AN zum
anschließenden Auftrag einer Anti-Graffiti-Beschichtung'

Beschichtungen, Voranstrich und Nachbehandlungsfilme
sowie Verunreinigungen entfernen.
Abfall entsorgen.
Menge: 300,000 m2

**11.04.0020 Anti-Graffiti-Beschichtung herst.*auf Beton*semipermanent transparent**
StL-Nr. 24124561919021
Anti-Graffiti-Beschichtung nach Unterlagen des AG herstellen.
Bauteil 'Sichtflächen der Unterbauten'

Untergrund = Beton.
Untergrundvorbereitung 'wird gesondert vergütet'

Anti-Graffiti-System = semipermanent.
Farbton = transparent.
Menge: 300,000 m2

**11.04.0030 Musterflächen Anti-Graffiti-Besch. inkl. Gerüste und Untergrundvorber.**
*** Pauschalposition
Anlegen von 2 Stück Musterflächen 1 x 1 m mit Funktionstest für Acrylharz, Buntsprühlack, Wasserlack, Filzstift und Reiniger.
Menge: 1,000 Psch

### Bereich 12 Straßenbau auf Bauwerk

*Hinweis: Asphaltschichten*
Bei der Herstellung der Asphaltschichten ist auf die Ausbildung eines Dachgefälles zu achten und daraus entstehende Kosten einzurechnen.

#### Abschnitt 12.01 Gehweg

**12.01.0010 Asphaltschutzschicht herstellen Dicke 3 cm*Bimi 20/30+vvZ**
StL-Nr. 2311380799130000
Asphaltschutzschicht auf Dichtungsschicht herstellen.
Fugen herstellen und verfüllen wird gesondert vergütet.
Einbaubreiten nach Unterlagen des AG.
Bauteil 'Überbau im Bereich der Gehwege'

Asphaltschutzschicht 'aus MA 8 S'

Einbaudicke = 3 cm.
Bindemittel = 20/30 mit viskositätsveränderndem Zusatz
bzw. einem entsprechend viskositätsveränderten Bindemittel 20/30.
Menge: 275,000 m2
Leistungsbereichkatalog: 113

**12.01.0020 Asphaltdecksch. aus MA 8 S herst.*Dicke 3 cm Bitumen 20/30+vvZ**
StL-Nr. 23113617921000
Asphaltdeckschicht aus Gussasphalt MA 8 S herstellen.
Einbaubreiten nach Unterlagen des AG.
In Verkehrsflächen 'Überbau im Bereich der Gehwege'

Einbaudicke = 3 cm einschl. eingedrückter Abstreukörnung.
Bindemittel = 20/30 mit viskositätsveränderndem Zusatz
bzw. einem entsprechend viskositätsveränderten Bindemittel 20/30.
Menge: 275,000 m2

**12.01.0030 Asphaltschicht aus Gussasphalt MA 8**
Asphaltschicht aus Gussasphalt MA 8 S herstellen.
Hinterfüllung hinter Schrammbord.
Einbau lagenweise mit max. Lagendicke bis 4,0 cm.
Einbaudicke = bis 20 cm
Einbaubreite = 5 bis 20 cm
Bindemittel = 20/30 mit viskositätsveränderndem Zusatz bzw. einem entsprechend viskositätsveränderten Bindemittel 20/30.
Menge: 25,000 m2

**12.01.0040 Gussasphaltoberfläche bearbeiten maschin. abstr.*Verfahren A PSV (48)*Aufhellung lockere verwert.**
StL-Nr. 23113667112102
Oberfläche der Gussasphaltschicht bearbeiten.
Grobe Gesteinskörnung, leicht bituminiert, auf die noch
heiße Oberfläche maschinell aufbringen.
Verfahren A.
Grobe Gesteinskörnung = Kategorie PSV angegeben (48).
Grobe Gesteinskörnung als Aufhellungsgestein, nach Un-
terlagen des AG.
Erkaltete Asphaltdeckschicht aus Gussasphalt abkehren,
nicht gebundene grobe Gesteinskörnung durch Walzen
lösen und nochmals abkehren. Nicht gebundene und
gelöste Abstreukörnungen nach Wahl des AN verwerten.
Menge: 275,000 m2
Leistungsbereichkatalog: 113

**12.01.0050 Anschluss a. Fuge m. Fugenm. herst. Fuge vor Kappen*Deck-/Schutzsch.*Breite 20 mm 2 Lag. mit Trstr.*Fugenmasse N1**
StL-Nr. 2311391263994302
Anschluss als Fuge mit Fugenmasse herstellen.
Randfuge vor Brückenkappen.
In Asphaltdeck- und -schutzschicht ausbilden.
Fugenspalttiefe '= 60 mm'

Fugenspaltbreite = 20 mm.
Fugenspalt verfüllen in zwei Lagen mit Trennstreifen
zwischen erster und zweiter Lage.
Mit heiß verarbeitbarer Fugenmasse Typ N1, einschließlich zugehörigem und zuvor aufgetragenem Voranstrichmittel.
Menge: 117,000 m

**12.01.0060 Anschluss a. Fuge m. Fugenm. herst.*Deckschicht Tiefe 30 mm*Breite 20 mm Fugenmasse N1**
StL-Nr. 2311391291044002
Anschluss als Fuge mit Fugenmasse herstellen.
Fuge 'als Längsfuge an/hinter Schrammbord'

In der Asphaltdeckschicht ausbilden.
Fugenspalttiefe = 30 mm.
Fugenspaltbreite = 20 mm.
Mit heiß verarbeitbarer Fugenmasse Typ N1, einschließlich zugehörigem und zuvor aufgetragenem Voranstrichmittel.
Menge: 117,000 m

**12.01.0070 Anschluss a. Fuge m. Fugenm. herst.*Deck-/Schutzsch.*Breite 20 mm 2 Lag. mit Trstr.*Fugenmasse N1**
StL-Nr. 2311391293994302
Anschluss als Fuge mit Fugenmasse herstellen.
Fuge 'als Querfuge an Üko'

In Asphaltdeck- und -schutzschicht ausbilden.
Fugenspalttiefe '= 60 mm'

Fugenspaltbreite = 20 mm.
Fugenspalt verfüllen in zwei Lagen mit Trennstreifen
zwischen erster und zweiter Lage.
Mit heiß verarbeitbarer Fugenmasse Typ N1, einschließlich zugehörigem und zuvor aufgetragenem Voranstrichmittel.
Menge: 10,000 m

#### Abschnitt 12.02 Fahrbahn

**12.02.0010 Asphaltschutzschicht herstellen*MA11S,Bk100-Bk3,2 Dicke 4 cm*Bimi25/55-55A+vvZ**
StL-Nr. 2311380791320000
Asphaltschutzschicht auf Dichtungsschicht herstellen.
Fugen herstellen und verfüllen wird gesondert vergütet.
Einbaubreiten nach Unterlagen des AG.
Bauteil 'Überbau zwischen den Kappen als Randstreifen vor den Kappen sowie vor den Ükos mit einer Breite von mind. 30 cm. Ausführung in Teilflächen. Einbau von Hand.'

Asphaltschutzschicht aus MA 11 S. Einbau in Verkehrsflächen der Belastungsklassen Bk100 bis Bk3,2.
Einbaudicke = 4 cm.
Bindemittel = 25/55-55 A mit viskositätsveränderndem
Zusatz bzw. einem entsprechend viskositätsveränderten
Bindemittel 25/55-55 A.
Menge: 40,000 m2

**12.02.0020 Asphaltschutzschicht herstellen*MA11S,Bk100-Bk3,2 Dicke 4 cm*Bimi25/55-55A+vvZ maschinell**
StL-Nr. 2311380791320001
Asphaltschutzschicht auf Dichtungsschicht herstellen.
Fugen herstellen und verfüllen wird gesondert vergütet.
Einbaubreiten nach Unterlagen des AG.
Bauteil 'Überbau zwischen den Schrammborden ohne Randstreifen'

Asphaltschutzschicht aus MA 11 S. Einbau in Verkehrsflächen der Belastungsklassen Bk100 bis Bk3,2.
Einbaudicke = 4 cm.
Bindemittel = 25/55-55 A mit viskositätsveränderndem
Zusatz bzw. einem entsprechend viskositätsveränderten
Bindemittel 25/55-55 A.
Einbau maschinell.
Menge: 480,000 m2

**12.02.0030 Asphaltschutzschicht herstellen*MA11S,Bk100-Bk3,2 Bimi25/55-55A+vvZ*maschinell**
StL-Nr. 23113812912001
Asphaltschutzschicht auf Dichtungsschicht zum Ausgleich
nach Unterlagen des AG herstellen. Fugen herstellen und
verfüllen wird gesondert vergütet.
Bauteil 'Überbau zwischen den Schrammborden ohne
Randstreifen'

Asphaltschutzschicht aus MA 11 S. Einbau in Verkehrsflächen der Belastungsklassen Bk100 bis Bk3,2.
Bindemittel = 25/55-55 A mit viskositätsveränderndem
Zusatz bzw. einem entsprechend viskositätsveränderten
Bindemittel 25/55-55 A.
Einbau maschinell.
Menge: 12,000 t
Leistungsbereichkatalog: 113

**12.02.0040 Asphaltdecksch. aus MA 8 S herst. Bauw.Str./Rinnen*Dicke 3 cm Bitumen 20/30+vvZ**
StL-Nr. 23113617821000
Asphaltdeckschicht aus Gussasphalt MA 8 S herstellen.
Einbaubreiten nach Unterlagen des AG.
Auf Bauwerken in Randstreifen / Entwässerungsrinnen.
Einbaudicke = 3 cm einschl. eingedrückter Abstreukörnung.
Bindemittel = 20/30 mit viskositätsveränderndem Zusatz
bzw. einem entsprechend viskositätsveränderten Bindemittel 20/30.
Menge: 30,000 m2

**12.02.0050 Asphaltdecksch. aus MA 8 S herst. Bw Bk10+Bk3,2*Dicke 3 cm Bitumen 20/30+vvZ**
StL-Nr. 23113617621000
Asphaltdeckschicht aus Gussasphalt MA 8 S herstellen.
Einbaubreiten nach Unterlagen des AG.
Auf Bauwerken mit Verkehrsflächen der Belastungsklasse
Bk10 und Bk3,2.
Einbaudicke = 3 cm einschl. eingedrückter Abstreukörnung.
Bindemittel = 20/30 mit viskositätsveränderndem Zusatz
bzw. einem entsprechend viskositätsveränderten Bindemittel 20/30.
Menge: 500,000 m2

**12.02.0060 Gussasphaltoberfläche bearbeiten maschin. abstr.*Verfahren C PSV (48) ungeb. verwert.**
Oberfläche der Gussasphaltschicht bearbeiten.
Grobe Gesteinskörnung, leicht bituminiert, auf die noch
heiße Oberfläche aufbringen.
Grobe Gesteinskörnung = Kategorie PSV angegeben (48).
Gesteinskörnung als Aufhellungsgestein.
Erkaltete Asphaltdeckschicht aus Gussasphalt abkehren
und nicht gebundene und gelöste Abstreukörnungen nach
Wahl des AN verwerten.
Menge: 25,000 m2

**12.02.0070 Gussasphaltoberfläche bearbeiten maschin. abstr.*Verfahren A PSV (48) ungeb. verwert.**
StL-Nr. 23113667112901
Oberfläche der Gussasphaltschicht bearbeiten.
Grobe Gesteinskörnung, leicht bituminiert, auf die noch
heiße Oberfläche maschinell aufbringen.
Verfahren A.
Grobe Gesteinskörnung = Kategorie PSV angegeben (48).
Gesteinskörnung 'als Aufhellungsgestein.'

Erkaltete Asphaltdeckschicht aus Gussasphalt abkehren
und nicht gebundene und gelöste Abstreukörnungen nach
Wahl des AN verwerten.
Menge: 500,000 m2

**12.02.0080 Anschluss a. Fuge m. Fugenm. herst. Fuge vor Kappen*Deck-/Schutzsch.*Breite 20 mm 2 Lag. mit Trstr.*Fugenmasse N1**
StL-Nr. 2311391263994302
Anschluss als Fuge mit Fugenmasse herstellen.
Randfuge vor Brückenkappen.
In Asphaltdeck- und -schutzschicht ausbilden.
Fugenspalttiefe '75mm'

Fugenspaltbreite = 20 mm.
Fugenspalt verfüllen in zwei Lagen mit Trennstreifen
zwischen erster und zweiter Lage.
Mit heiß verarbeitbarer Fugenmasse Typ N1, einschließlich zugehörigem und zuvor aufgetragenem Voranstrichmittel.
Menge: 117,000 m

**12.02.0090 Anschluss a. Fuge m. Fugenm. herst.*Deckschicht Tiefe 35 mm*Breite 20 mm 2 Lag. mit Trstr.*Fugenmasse N2**
StL-Nr. 2311391291054301
Anschluss als Fuge mit Fugenmasse herstellen.
Fuge 'als Längsfuge am Randstreifen'

In der Asphaltdeckschicht ausbilden.
Fugenspalttiefe = 35 mm.
Fugenspaltbreite = 20 mm.
Fugenspalt verfüllen in zwei Lagen mit Trennstreifen
zwischen erster und zweiter Lage.
Mit heiß verarbeitbarer Fugenmasse Typ N2, einschließlich zugehörigem und zuvor aufgetragenem Voranstrichmittel.
Menge: 117,000 m

**12.02.0100 Anschluss a. Fuge m. Fugenm. herst.*Deck-/Schutzsch.*Breite 20 mm 2 Lag. mit Trstr.*Fugenmasse N2**
StL-Nr. 2311391293994301
Anschluss als Fuge mit Fugenmasse herstellen.
Fuge 'als Querfuge vor Üko sowie am Überbauabschluss
(RiZ Abs 4).'

In Asphaltdeck- und -schutzschicht ausbilden.
Fugenspalttiefe '= 75 mm'

Fugenspaltbreite = 20 mm.
Fugenspalt verfüllen in zwei Lagen mit Trennstreifen
zwischen erster und zweiter Lage.
Mit heiß verarbeitbarer Fugenmasse Typ N2, einschließlich zugehörigem und zuvor aufgetragenem Voranstrichmittel.
Menge: 32,000 m

**12.02.0110 Anschluss a. Fuge m. Fugenm. herst.*Deckschicht Tiefe 35 mm*Breite 20 mm Fugenmasse N2**
StL-Nr. 2311391291054001
Anschluss als Fuge mit Fugenmasse herstellen.
Fuge 'als Querfuge am Randstreifen zur Üko'

In der Asphaltdeckschicht ausbilden.
Fugenspalttiefe = 35 mm.
Fugenspaltbreite = 20 mm.
Mit heiß verarbeitbarer Fugenmasse Typ N2, einschließlich zugehörigem und zuvor aufgetragenem Voranstrichmittel.
Menge: 16,000 m

**12.02.0120 Erschwernis infolge Einbauten Erschw.herstellen*A.deckschicht Straßenabläufe**
StL-Nr. 231130785103
Erschwernis infolge Einbauten, Schächten und Straßenabläufen. Abgerechnet wird je Stück Einbauteil.
Erschwernis beim Herstellen von Asphaltschichten
Asphaltdeckschicht.
Straßenabläufe.
Menge: 4,000 St
Leistungsbereichkatalog: 113

#### Abschnitt 12.03 Bord

**12.03.0010 Bordstein aus Naturstein setzen*Granit gerader Stein***
Bordstein aus Naturstein mit gleichmäßiger Färbung setzen. Breite der Rückenstütze mind. 15 cm.
Naturstein  b/h = 18/20
Bordstein aus Granit.
Einbauort = Überbau
Fuge aus Fugenmörtel Typ A mit Zementmörtel 0/2.
Druckfestigkeit zwischen 40 MPa und 70 MPa im Mittel.
Biegezugfestigkeit mind. 6 MPa im Mittel und mind. 5 MPa im Einzelwert. Widerstand gegen Frost-Taumittel-Beanspruchung max. 500 g/m2 Masseverlust im Einzelwert mit dem CDF-Test.
Haftzugfestigkeit mind. 1,5 MPa im Mittel und mind. 1,2 MPa im Einzelwert. Statischer E-Modul mind. 17000 MPa, max. 22000 MPa im Einzelwert.
Gerader Stein.
Bettung wasserdurchlässiger Reaktionsharzbeton mit Bindemittel Epoxidharz.
Menge: 117,000 m

**12.03.0020 Bordstein trennen*BSt. trennen**
StL-Nr. 231153269001
Bordstein auf Passmaß trennen.
Bordstein '18/20'

Bordstein quer trennen.
Menge: 4,000 St
Leistungsbereichkatalog: 115

**12.03.0030 Temp. Kippsicherung Bordsteine**
Die Bordsteine sind vor, während und nach der Asphaltierung des Gehweges bis zum ausreichenden Erhärten des Asphaltbelages gegen Kippen und Verschieben zu sichern. Art und Umfang der Sicherungsmaßnahmen sind vom AN eigenverantwortlich zu wählen und mit den Einheitspreisen abgegolten.
Temporäre Sicherungsmittel sind nach Abschluss der Arbeiten rückstandsfrei zu entfernen.
Menge: 117,000 m

### Bereich 13 Straßenbau außerhalb Bauwerk

#### Abschnitt 13.01 Abbruch

**13.01.0010 Asphalt fräsen ADS*Tiefe ü.2,5-4,5cm Fahrbahn*Fräsasph. verw.**
StL-Nr. 2311300510301010
Asphalt fräsen und Fräsgut aufnehmen. Anschlusskante
geradlinig auf Frästiefe herstellen. Der Schnittlinienabstand darf maximal 15 mm betragen.
Asphaltdeckschicht.
Frästiefe über 2,5 bis 4,5 cm.
Fläche = Fahrbahn.
Fräsasphalt nach Wahl des AN verwerten.
Menge: 220,000 m2
Leistungsbereichkatalog: 113

**13.01.0020 Asphalt feinfräsen ADS*T ü. 2,5-4,5cm Fahrbahn*Breite ü.50-100cm Fräsasph. verw.*Unebenheit 4 mm**
StL-Nr. 2311300810301311
Asphalt feinfräsen und Fräsgut aufnehmen.
Asphaltdeckschicht.
Frästiefe über 2,5 bis 4,5 cm.
Fläche = Fahrbahn.
Breite der Fläche über 50 bis 100 cm.
Fräsasphalt nach Wahl des AN verwerten.
Unebenheiten der gefrästen Fläche höchstens 4 mm innerhalb einer 4,00 m langen Messstrecke in Längs- und Qu-
errichtung.
Menge: 128,000 m2
Leistungsbereichkatalog: 113

**13.01.0030 Asphalt fräsen ATS*Tiefe ü.6-8 cm Fahrbahn*Fräsasph. verw.**
StL-Nr. 2311300530501010
Asphalt fräsen und Fräsgut aufnehmen. Anschlusskante
geradlinig auf Frästiefe herstellen. Der Schnittlinienabstand darf maximal 15 mm betragen.
Asphalttragschicht.
Frästiefe über 6 bis 8 cm.
Fläche = Fahrbahn.
Fräsasphalt nach Wahl des AN verwerten.
Menge: 184,000 m2
Leistungsbereichkatalog: 113

**13.01.0040 Asphaltbefestigung trennen Anbauber. quer*schneiden Dicke ü. 6-12 cm**
StL-Nr. 231130382103
Asphaltbefestigung geradlinig trennen.
im Anbaubereich quer zur Fahrbahnachse,
Trennen durch Schneiden.
Dicke der Asphaltbefestigung über 6 bis 12 cm.
Menge: 32,000 m
Leistungsbereichkatalog: 113

**13.01.0050 Tragschicht m. hydr. Bindem. aufn. Fahrbahn*HGT*Tiefe ü. 20-25cm erschütterungsarm*Ausb. Verw. zuf.**
StL-Nr. 23114030123101
Tragschicht mit hydraulischem Bindemittel aufnehmen.
Fläche = Fahrbahn.
Hydraulisch gebundene Tragschicht.
Ausbautiefe über 20 bis 25 cm.
Aufnahme erschütterungsarm.
Ausbaustoffe nach Wahl des AN verwerten.
Angaben zu den umweltrelevanten Merkmalen nach Unterlagen des AG.
Menge: 96,000 m2
Leistungsbereichkatalog: 112

**13.01.0060 Schicht ohne Bindemittel aufnehmen SfM*Dicke ü.20-30cm Fahrbahn**
StL-Nr. 24112006151099
Schicht ohne Bindemittel aufnehmen.
Schicht aus frostunempfindlichem Baustoff oder Baustoffgemisch.
Dicke über 20 bis 30 cm.
Fläche = Fahrbahn.
Baustoffgemisch 'nach Wahl des AN verwerten'
Menge: 88,000 m2
Leistungsbereichkatalog: 112

**13.01.0070 Bordstein aufnehmen. Naturstein A2-A5*Fund.ü10-20/R-St. Steine s.+ lagern*Verwertung AN Anteil WV 75-100**
StL-Nr. 23115031751101
Bordstein aufnehmen.
Bordstein = aus Naturstein, Größe A2 bis A5.
Fundament aus Beton, über 10 bis 20 cm dick, und
Rückenstütze aus Beton aufbrechen.
Wiederverwendbare Bordsteine säubern, auf Paletten stapeln, innerhalb der Baustelle fördern und sortiert lagern.
Nicht wiederverwendbare Bordsteine und übriges Aufbruchgut nach Wahl des AN verwerten.
Anteil wiederverwendbarer Bordsteine über 75 bis 100
v. H.
Menge: 46,000 m

**13.01.0080 Bordstein aufnehmen. Einfassungstein*Fund. b. 10/R-St. alles Verw. AN**
StL-Nr. 23115031540200
Bordstein aufnehmen.
Bordstein = Einfassungsstein aus Beton.
Fundament aus Beton, bis 10 cm dick, und Rückenstütze
aus Beton aufbrechen.
Sämtliche Steine und übriges Aufbruchgut nach Wahl des
AN verwerten.
Menge: 94,000 m

**13.01.0090 Plattenbelag aus Beton aufnehmen 6 cm dick*Fugenmört. hydr. ungeb. Bettung*Verwertung AN**
StL-Nr. 23115021321300
Plattenbelag mit Platten aus Beton aufnehmen. Aufnehmen
der Tragschicht wird gesondert vergütet.
Platte ca. 6 cm dick.
Mit Fugenfüllung aus hydraulisch gebundenem Fu-
genmörtel.
Bettung aus ungebundenem Bettungsmaterial.
Platten und übriges Aufbruchgut nach Wahl des AN verwerten.
Menge: 21,000 m2

**13.01.0100 Natursteinpflasterdecke aufnehmen Kantenl. ü. 12 cm*Granit*ungeb. Bettung Verwertung AN**
StL-Nr. 23115002319101
Natursteinpflasterdecke aufnehmen. Aufnehmen der Tragschicht wird gesondert vergütet.
Abmessung = Pflasterstein mit Kantenlänge über 12 cm.
Pflasterstein aus Granit.
Mit Fugenfüllung 'aus ungebundenem Fugenmaterial'

Bettung aus ungebundenem Bettungsmaterial.
Steine und übriges Aufbruchgut nach Wahl des AN verwerten.
Menge: 6,400 m2
Leistungsbereichkatalog: 115

**13.01.0110 Natursteinpflasterdecke aufnehmen Kantenl. ü. 12 cm*Basalt*ungeb. Bettung Verwertung AN**
StL-Nr. 23115002329101
Natursteinpflasterdecke aufnehmen. Aufnehmen der Tragschicht wird gesondert vergütet.
Abmessung = Pflasterstein mit Kantenlänge über 12 cm.
Pflasterstein aus Basalt.
Mit Fugenfüllung 'aus ungebundenem Fugenmaterial'

Bettung aus ungebundenem Bettungsmaterial.
Steine und übriges Aufbruchgut nach Wahl des AN verwerten.
Menge: 2,000 m2
Leistungsbereichkatalog: 115

**13.01.0120 Natursteinpflasterdecke aufnehmen Kantenl. ü.6-12cm*Granit Fugenmörtel hydr.*ungeb. Bettung Verwertung AN**
StL-Nr. 23115002213101
Natursteinpflasterdecke aufnehmen. Aufnehmen der Tragschicht wird gesondert vergütet.
Abmessung = Pflasterstein mit Kantenlänge über 6 bis 12
cm.
Pflasterstein aus Granit.
Mit Fugenfüllung aus hydraulisch gebundenem Fugenmörtel.
Bettung aus ungebundenem Bettungsmaterial.
Steine und übriges Aufbruchgut nach Wahl des AN verwerten.
Menge: 36,000 m2
Leistungsbereichkatalog: 115

**13.01.0130 Natursteinpflasterdecke aufnehmen Kantenl. b. 6 cm*Granit Fugenmörtel hydr.*ungeb. Bettung Verwertung AN**
StL-Nr. 23115002113101
Natursteinpflasterdecke aufnehmen. Aufnehmen der Tragschicht wird gesondert vergütet.
Abmessung = Pflasterstein mit Kantenlänge bis 6 cm.
Pflasterstein aus Granit.
Mit Fugenfüllung aus hydraulisch gebundenem Fugenmörtel.
Bettung aus ungebundenem Bettungsmaterial.
Steine und übriges Aufbruchgut nach Wahl des AN verwerten.
Menge: 55,300 m2
Leistungsbereichkatalog: 115

**13.01.0140 Pflasterd.m.Betonpfl.-steinen aufn. 8 cm dick*ungeb. Fugenmat. ungeb. Bettung*Verwertung AN**
StL-Nr. 23115011211100
Pflasterdecke mit Pflastersteinen aus Beton aufnehmen.
Aufnehmen der Tragschicht wird gesondert vergütet.
Pflasterstein ca. 8 cm dick.
Mit Fugenfüllung aus ungebundenem Fugenmaterial.
Bettung aus ungebundenem Bettungsmaterial.
Steine und übriges Aufbruchgut nach Wahl des AN verwerten.
Menge: 30,000 m2
Leistungsbereichkatalog: 115

**13.01.0150 Schicht ohne Bindemittel aufnehmen STS*Dicke ü.15-20cm Geh- und Radwege**
StL-Nr. 24112006445099
Schicht ohne Bindemittel aufnehmen.
Schicht aus Baustoffgemisch für Schottertragschichten.
Dicke über 15 bis 20 cm.
Fläche = Geh- und Radwege.
Baustoffgemisch 'nach Wahl des AN verwerten'
Menge: 152,000 m2
Leistungsbereichkatalog: 112

**13.01.0160 Bankett abtragen Br.ü.1,00-1,50 m*Dicke 25-35 cm Mit Veg.decke**
StL-Nr. 24112045330299
Bankett abtragen ggf. einschließlich Vegetationsdecke.
Breite über 1,00 bis 1,50 m.
Dicke über 25 bis 35 cm.
Ausbauen mit Vegetationsdecke.
Ausbaustoff 'nach Wahl des AN entsorgen'
Menge: 1,500 m3
Leistungsbereichkatalog: 112

#### Abschnitt 13.02 Schichten ohne Bindemittel

**13.02.0010 Bankett profilgerecht herstellen Neben Geh-Radweg*Baustoff. C 90/3 URA+Einbaudoku*Breite Unterl. AG Einbaudicke 20 cm*12 tief+ 6 hoch Bündig Bordstein**
StL-Nr. 2411271221112130
Bankett gemäß ZTV E-StB profilgerecht herstellen.
Neben Verkehrsfläche Geh- und Radweg.
Baustoffgemisch, Kategorie C 90/3, Größtkorn
von 32 mm. Der Feinkornanteil muss im eingebauten Zu-
Stand 8 M.-v.H. bis 12 M.-v.H. betragen.
Umweltrelevante Anforderungen beim Einsatz von Baustoffgemischen einschließlich Einbaudokumentation nach
Unterlagen des AG. Einbaudokumentation übergeben.
Breite nach Unterlagen des AG.
Einbaudicke = 20 cm.
Querneigung 12 v.H. am tiefliegenden und 6 v.H. am
hochliegenden Fahrbahnrand.
Einbau bündig mit Bordstein.
Menge: 5,000 m2
Leistungsbereichkatalog: 112

**13.02.0020 Frostschutzschicht herstellen Bk100 b.1,0 o.F.*0/32 URA+Einbaudoku Abrechng. Auftrag**
StL-Nr. 2411221020051091
Frostschutzschicht herstellen.
In Verkehrsflächen der Belastungsklassen Bk100 bis
Bk1,0, ohne Fertiger bei schwieriger Profilgestaltung oder bei zahlreichen Einbauten.
Baustoffgemisch 0/32.
Umweltrelevante Anforderungen beim Einsatz von Baustoffgemischen einschließlich Einbaudokumentation nach
Unterlagen des AG. Einbaudokumentation übergeben.
Einbaudicke '29 cm'

Abrechnung nach Auftragsprofilen.
Menge: 55,100 m3
Leistungsbereichkatalog: 112

**13.02.0030 Schottertragschicht herstellen Gehu.Radw. o.F.*0/32 URA+Einbaudoku*Dicke 30 cm**
StL-Nr. 2411232051100400
Schottertragschicht herstellen.
In Verkehrsflächen für Geh- und Radwege, ohne
Fertiger.
Baustoffgemisch 0/32.
Umweltrelevante Anforderungen beim Einsatz von Baustoffgemischen einschließlich Einbaudokumentation nach
Unterlagen des AG. Einbaudokumentation übergeben.
Einbaudicke = 30 cm.
Menge: 152,000 m2
Leistungsbereichkatalog: 112

**13.02.0040 Planum herstellen Ev2 = 45 MPa**
StL-Nr. 2410625001
Planum herstellen nach Unterlagen des AG.
Verformungsmodul Ev2 = 45 MPa.
Menge: 342,000 m2
Leistungsbereichkatalog: 106

**13.02.0050 Erschwernis durch Einbauten b.Herst. ToB*Schächte**
StL-Nr. 2411290852
Erschwernis durch Einbauten. Abgerechnet wird nach
Stück Einbauteil.
Beim Herstellen von Tragschichten ohne Bindemittel.
Einbauten = Schächte.
Menge: 6,000 St
Leistungsbereichkatalog: 112

**13.02.0060 Erschwernis durch Einbauten b.Herst. ToB*Straßenabläufe**
StL-Nr. 2411290853
Erschwernis durch Einbauten. Abgerechnet wird nach
Stück Einbauteil.
Beim Herstellen von Tragschichten ohne Bindemittel.
Einbauten = Straßenabläufe.
Menge: 2,000 St
Leistungsbereichkatalog: 112

**13.02.0070 Erschwernis durch Einbauten b.Herst. ToB*Hydranten+Schiebk**
StL-Nr. 2411290851
Erschwernis durch Einbauten. Abgerechnet wird nach
Stück Einbauteil.
Beim Herstellen von Tragschichten ohne Bindemittel.
Einbauten = Hydranten und Schieberkappen.
Menge: 1,000 St
Leistungsbereichkatalog: 112

#### Abschnitt 13.03 Pflaster, Borde

**13.03.0010 Bordstein setzen NBSt. 30/25-18/30*Fuge Typ A gerader Stein*St.gelag. i. Bau. bis 10 cm unt.OK***
Bordstein setzen. Breite der Rückenstütze mind.
15 cm.
Bordstein aus Naturstein ca. 30/25 bis 18/30 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton C20/25
Menge: 46,000 m
Leistungsbereichkatalog: 115

**13.03.0020 Bordstein trennen NBSt. 30/25-18/30*BSt. trennen**
StL-Nr. 231153265001
Bordstein auf Passmaß trennen.
Bordstein aus Naturstein ca. 30/25 bis 18/30 cm.
Bordstein quer trennen.
Menge: 4,000 St
Leistungsbereichkatalog: 115

**13.03.0030 Bordstein aus Beton setzen BSt. TB 10x25 cm*Fuge Typ B gerader Stein*bis 10 cm unt. OK**
StL-Nr. 2311531106010119
Bordstein aus Beton setzen. Breite der Rückenstütze
mind. 15 cm.
Bordstein = TB 10 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton 'C20/25'
Menge: 100,000 m
Leistungsbereichkatalog: 115

**13.03.0040 Bordstein trennen TBSt. 10/30-8/20*BSt. trennen**
StL-Nr. 231153262001
Bordstein auf Passmaß trennen.
Bordstein aus Beton ca. 10/30 bis 8/20 cm.
Bordstein quer trennen.
Menge: 8,000 St
Leistungsbereichkatalog: 115

**13.03.0050 Plattenbel. mit Pl. a. Bet. herst. Rad- und Gehwege*Fl. ü. 10-100 m2 Platten 40/40/8*Diagonalverband Bett.0/4 30 v. H.*Fuge 0/4**
StL-Nr. 23115202132311
Plattenbelag mit Platten aus Beton einschließlich handelsüblicher Ergänzungsplatten herstellen. Äußere Be-
schaffenheit (Oberfläche und Farbgestaltung) der Platten, Trassierung des Plattenbelages und Verlegung der
Platten im Kurvenbereich nach Unterlagen des AG.
In Verkehrsflächen für Rad- und Gehwege.
Einzelflächen über 10,00 bis 100,00 m2.
Format für Rastermaß = 40/40/8 cm.
Platten diagonal verlegen.
Bettung aus Baustoffgemisch 0/4, Anteil an Körnung unter 2 mm max. 30 Massenprozent, E CS35, C 90/3.
Fuge mit Baustoffgemisch 0/4, GU, F, E CS35, C 90/3,
Fugenmaterial einarbeiten und einschlämmen, Fugenschluss durch Einfegen und Einschlämmen herstellen.
Menge: 15,000 m2
Leistungsbereichkatalog: 115

**13.03.0060 Plattenbel. mit Pl. a. Bet. herst. Rad- und Gehwege*Flächen ü. 2-10m2 Platten 40/40/8*Diagonalverband Bett.0/4 30 v. H.*Fuge 0/4**
StL-Nr. 23115202122311
Plattenbelag mit Platten aus Beton einschließlich handelsüblicher Ergänzungsplatten herstellen. Äußere Be-
schaffenheit (Oberfläche und Farbgestaltung) der Platten, Trassierung des Plattenbelages und Verlegung der
Platten im Kurvenbereich nach Unterlagen des AG.
In Verkehrsflächen für Rad- und Gehwege.
Einzelflächen über 2,00 bis 10,00 m2.
Format für Rastermaß = 40/40/8 cm.
Platten diagonal verlegen.
Bettung aus Baustoffgemisch 0/4, Anteil an Körnung unter 2 mm max. 30 Massenprozent, E CS35, C 90/3.
Fuge mit Baustoffgemisch 0/4, GU, F, E CS35, C 90/3,
Fugenmaterial einarbeiten und einschlämmen, Fugenschluss durch Einfegen und Einschlämmen herstellen.
Menge: 6,000 m2

**13.03.0070 Pflasterd. m. Großpfl.st. herst. Rad- und Gehwege*Flächen bis 2 m2 St.160/160/160*Granit SZ18/LA20*Bett.0/4 30 v. H. Fuge 0/4*Diagonalverband**
StL-Nr. 2311513241111112
Pflasterdecke mit Großpflastersteinen aus Naturstein
herstellen. Bearbeitung der Oberfläche der Großpflastersteine nach Unterlagen des AG.
In Verkehrsflächen für Rad- und Gehwege.
Einzelflächen bis 2,00 m2.
Format für Rastermaß = 160/160/160 mm.
Pflasterstein aus Granit.
Baustoffgemisch für Bettung und Fugen Kategorie
SZ18/LA20.
Bettung aus Baustoffgemisch 0/4, Anteil an Körnung unter 2 mm max. 30 Massenprozent, E CS35, C 90/3.
Fuge mit Baustoffgemisch 0/4, GU, F, E CS35, C 90/3,
Fugenmaterial einarbeiten und einschlämmen, Fugenschluss durch Einfegen und Einschlämmen herstellen.
Verlegen im Diagonalverband.
Menge: 8,400 m2
Leistungsbereichkatalog: 115

**13.03.0080 Pflasterd. m. Großpfl.st. herst. Rad- und Gehwege*Fl. ü. 10-100 m2 St.100/200/100*Granit SZ18/LA20*Bett.0/4 30 v. H. Fuge 0/4*Diagonalverband**
StL-Nr. 2311513243311112
Pflasterdecke mit Großpflastersteinen aus Naturstein
herstellen. Bearbeitung der Oberfläche der Großpflastersteine nach Unterlagen des AG.
In Verkehrsflächen für Rad- und Gehwege.
Einzelflächen über 10,00 bis 100,00 m2.
Format für Rastermaß = 100/200/100 mm.
Pflasterstein aus Granit.
Baustoffgemisch für Bettung und Fugen Kategorie
SZ18/LA20.
Bettung aus Baustoffgemisch 0/4, Anteil an Körnung unter 2 mm max. 30 Massenprozent, E CS35, C 90/3.
Fuge mit Baustoffgemisch 0/4, GU, F, E CS35, C 90/3,
Fugenmaterial einarbeiten und einschlämmen, Fugenschluss durch Einfegen und Einschlämmen herstellen.
Verlegen im Diagonalverband.
Menge: 36,000 m2
Leistungsbereichkatalog: 115

**13.03.0090 Pfl.m. Kl.pfl.st. a. Nat.st. herst. Rad- und Gehwege*Fl. ü. 10-100 m2*Granit SZ18/LA20*Bett.0/4 30 v. H. Fuge 0/4*Diagonalverband**
StL-Nr. 2311514733911114
Pflasterdecke mit Kleinpflastersteinen aus Naturstein
herstellen. Bearbeitung der Oberfläche der Kleinpflastersteine nach Unterlagen des AG.
In Verkehrsflächen für Rad- und Gehwege.
Einzelflächen über 10,00 bis 100,00 m2.
Format für Rastermaß '6x6x6 cm'

Pflasterstein aus Granit.
Baustoffgemisch für Bettung und Fugen Kategorie
SZ18/LA20.
Bettung aus Baustoffgemisch 0/4, Anteil an Körnung unter 2 mm max. 30 Massenprozent, E CS35, C 90/3.
Fuge mit Baustoffgemisch 0/4, GU, F, E CS35, C 90/3,
Fugenmaterial einarbeiten und einschlämmen, Fugenschluss durch Einfegen und Einschlämmen herstellen.
Verlegen im Diagonalverband.
Menge: 55,300 m2
Leistungsbereichkatalog: 115

**13.03.0100 Pflasterd. aus Betonsteinen herst. Rad-/Gehwegflchn.*Flächen ü. 2-10m2 St.100/200/80*Fase 2/2 SZ18/LA20*Bett.0/4 30 v. H. Fuge 0/4*Läuferverband**
StL-Nr. 2311510142411111
Pflasterdecke mit Pflastersteinen aus Beton mit Vorsatzbeton herstellen.
Oberfläche der Pflastersteine, Trassierung der Pflasterdecke und Verlegung der Pflastersteine in Kurvenbereichen nach Unterlagen des AG.
In Verkehrsflächen für Rad- und Gehwege. Rutschwiderstand SRT-Wert mind. 55.
Einzelflächen über 2,00 bis 10,00 m2.
Format für Rastermaß = 100/200/80 mm.
Fase max. 2/2 mm.
Baustoffgemisch für Bettung und Fugen Kategorie
SZ18/LA20.
Bettung aus Baustoffgemisch 0/4, Anteil an Körnung unter 2 mm max. 30 Massenprozent, E CS35, C 90/3.
Fuge mit Baustoffgemisch 0/4, GU, F, E CS35, C 90/3,
Fugenmaterial einarbeiten und einschlämmen, Fugenschluss durch Einfegen und Einschlämmen herstellen.
Steine im Läuferverband verlegen.
Menge: 5,000 m2

**13.03.0110 Pflasterd. aus Betonsteinen herst. Rad-/Gehwegflchn.*Flächen ü. 2-10m2 St.100/200/80*Fase 2/2 SZ18/LA20*Bett.0/4 30 v. H. Fuge 0/4*Läuferverband**
StL-Nr. 2311510142411111
Pflasterdecke mit Pflastersteinen aus Beton mit Vorsatzbeton herstellen.
Oberfläche der Pflastersteine, Trassierung der Pflasterdecke und Verlegung der Pflastersteine in Kurvenbereichen nach Unterlagen des AG.
In Verkehrsflächen für Rad- und Gehwege. Rutschwiderstand SRT-Wert mind. 55.
Einzelflächen über 2,00 bis 10,00 m2.
Format für Rastermaß = 100/200/80 mm.
Fase max. 2/2 mm.
Baustoffgemisch für Bettung und Fugen Kategorie
SZ18/LA20.
Bettung aus Baustoffgemisch 0/4, Anteil an Körnung unter 2 mm max. 30 Massenprozent, E CS35, C 90/3.
Fuge mit Baustoffgemisch 0/4, GU, F, E CS35, C 90/3,
Fugenmaterial einarbeiten und einschlämmen, Fugenschluss durch Einfegen und Einschlämmen herstellen.
Steine im Läuferverband verlegen.
Menge: 25,000 m2
Leistungsbereichkatalog: 115

**13.03.0120 Rasensteine trennen R-St. nass schn.*R-St. aus Beton Dicke ü. 8-10 cm**
StL-Nr. 231159172101
Rasensteine auf Passmaß trennen.
Rasensteine nass schneiden.
Art = Rasensteine aus Beton.
Dicke über 8 bis 10 cm.
Menge: 4,000 m

#### Abschnitt 13.04 Asphaltarbeiten

**13.04.0010 Asphalttragsch. aus AC 32 TS herst. Bk10*Dicke 14 cm*Bitumen 50/70**
StL-Nr. 23113108331000
Asphalttragschicht aus Asphalttragschichtmischgut
AC 32 T S herstellen. Anlieferung des Asphaltmischguts
in thermoisolierten Transportbehältern.
In Verkehrsflächen der Belastungsklasse Bk10.
Einbaudicke = 14 cm.
Bindemittel = 50/70.
Menge: 220,000 m2

**13.04.0020 Bitumenemulsion aufsprühen Bk100-Bk3,2*Asphalt frisch C60BP4-S*Menge 300 g/m2 vor A.bindersch.**
StL-Nr. 23113063110132
Bitumenemulsion zur Herstellung des Schichtenverbundes
aufsprühen.
Auf Verkehrsflächen der Belastungsklassen Bk100 bis
Bk3,2.
Unterlage = Asphaltbefestigung, frisch.
Bindemittel = C60BP4-S.
Bindemittelmenge = 300 g/m2.
Vor Einbau Asphaltbinderschicht.
Menge: 220,000 m2

**13.04.0030 Asphaltbindersch. a.AC 22 B S herst Bk10*Dicke 8 cm*Bitumen 25/55-55A**
StL-Nr. 2311320832100000
Asphaltbinderschicht aus Asphaltbinder AC 22 B S herstellen. Anlieferung des Asphaltmischguts in
thermoisolierten Transportbehältern.
In Verkehrsflächen der Belastungsklasse Bk10.
Einbaudicke = 8 cm.
Bindemittel = 25/55-55 A.
Menge: 220,000 m2

**13.04.0040 Bitumenemulsion aufsprühen Bk100-Bk3,2*Asphalt frisch C60BP4-S*Menge 200 g/m2 vor A.deckschicht**
StL-Nr. 23113063110113
Bitumenemulsion zur Herstellung des Schichtenverbundes
aufsprühen.
Auf Verkehrsflächen der Belastungsklassen Bk100 bis
Bk3,2.
Unterlage = Asphaltbefestigung, frisch.
Bindemittel = C60BP4-S.
Bindemittelmenge = 200 g/m2.
Vor Einbau Asphaltdeckschicht.
Menge: 220,000 m2

**13.04.0050 Asphaltdecksch. aus SMA 11 S herst. Bk10*Dicke 4 cm*Bitumen 25/55-55A**
StL-Nr. 2311340831100000
Asphaltdeckschicht aus Splittmastixasphalt SMA 11 S
herstellen. Anlieferung des Asphaltmischguts in
thermoisolierten Transportbehältern.
In Verkehrsflächen der Belastungsklasse Bk10.
Einbaudicke = 4 cm.
Bindemittel = 25/55-55 A.
Menge: 220,000 m2

**13.04.0060 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 220,000 m2

**13.04.0070 Anschluss a. Fuge m. Fugenm. herst. versch.Randfugen*Deckschicht Tiefe 40 mm*Breite 20 mm Fugenmasse N2**
StL-Nr. 2311391251064001
Anschluss als Fuge mit Fugenmasse herstellen.
Randfuge vor Borden, Übergängen, Abläufen u.ä.
In der Asphaltdeckschicht ausbilden.
Fugenspalttiefe = 40 mm.
Fugenspaltbreite = 20 mm.
Mit heiß verarbeitbarer Fugenmasse Typ N2, einschließlich zugehörigem und zuvor aufgetragenem Voranstrichmittel.
Menge: 72,000 m
Leistungsbereichkatalog: 113

**13.04.0080 Anschluss a. Fuge m. Fugenm. herst. Querfuge*Deckschicht Tiefe 40 mm*Breite 20 mm Fugenmasse N2**
StL-Nr. 2311391221064001
Anschluss als Fuge mit Fugenmasse herstellen.
Querfuge.
In der Asphaltdeckschicht ausbilden.
Fugenspalttiefe = 40 mm.
Fugenspaltbreite = 20 mm.
Mit heiß verarbeitbarer Fugenmasse Typ N2, einschließlich zugehörigem und zuvor aufgetragenem Voranstrichmittel.
Menge: 16,000 m
Leistungsbereichkatalog: 113

**13.04.0090 Erschwernis infolge Einbauten Erschwer. gesamt*A.tragschicht**
StL-Nr. 231130781400
Erschwernis infolge Einbauten, Schächten und Straßenabläufen. Abgerechnet wird je Stück Einbauteil.
Erschwernis beim Fräsen, Aufnehmen, Aufsprühen von Bi-
tumenemulsionen sowie Herstellen von Asphaltschichten.
Asphalttragschicht.
Menge: 4,000 St
Leistungsbereichkatalog: 113

**13.04.0100 Erschwernis infolge Einbauten Erschwer. gesamt*A.decks.+A.bind.**
StL-Nr. 231130781300
Erschwernis infolge Einbauten, Schächten und Straßenabläufen. Abgerechnet wird je Stück Einbauteil.
Erschwernis beim Fräsen, Aufnehmen, Aufsprühen von Bi-
tumenemulsionen sowie Herstellen von Asphaltschichten.
Asphaltdeck- und Asphaltbinderschicht.
Menge: 4,000 St
Leistungsbereichkatalog: 113

#### Abschnitt 13.05 Straßenentwässerung

**13.05.0010 Betonteile für Vorabläufe liefern und einbauen**
Betonteile für Straßenabläufe als Vorabläufe mit 10 cm dicker Sauberkeitsschicht aus Beton nach BWB Regelblättern 410 liefern und einbauen.
Einschließlich herstellen der Sauberkeitsschicht.
Das Liefern und Einbauen der Aufsätze wird gesondert vergütet.
Menge: 2,000 St

**13.05.0020 Betonteile für Straßenabläufe m. Schlammraum liefern und einbauen**
Betonteile für Straßenabläufe mit Schlammraum mit 10 cm dicker Sauberkeitsschicht aus Beton nach Regelblatt 410 liefern und einbauen.
Einschließlich herstellen der Sauberkeitsschicht.
Das Liefern und Einbauen der Aufsätze wird gesondert vergütet.
Menge: 2,000 St

**13.05.0030 Aufsätze A 1 D liefern und einbauen**
Aufsätze 500 x 500 für Straßenabläufe, Klasse D 400, Form  A 1 nach DIN 19583 liefern und in Schnellbindemörtel verlegen.
Menge: 2,000 St

**13.05.0040 Aufsätze für Schlammräume liefern und einbauen**
Aufsätze (Schlammräume)  Durchmesser 570 mm für Straßenabläufe Klasse D 400, nach DIN 1229 und DIN EN124 liefern und in Schnellbindemörtel verlegen.
Menge: 2,000 St

**Ausführungsbeschreibung 13 Anschlüsse**
*Anschlüsse*
Position für die Herstellung der vier Anschlüsse zwischen Vorablauf und Straßenablauf mit Schlammraum.

**13.05.0050 Steinzeugrohrleitung herstellen*Bettung Typ 1 T ü. 1,25-1,75 m*Überdeckg. 1-2 m LM 1, Statik l.**
*** gemäß Ausführungsbeschreibung 13
StL-Nr. 24110330912203
Entwässerungsleitung aus Steinzeugrohren nach statischen und konstruktiven Erfordernissen herstellen. An-
schluss an Schacht sowie Formstücke werden gesondert
vergütet.
Rohr DN/ID / Rohrverbindungssystem 'DN 150'

Bettung nach DIN EN 1610, Typ 1 herstellen. Boden für
Leitungszone liefern und einbauen.
Fließsohlentiefe über 1,25 bis 1,75 m.
Überdeckungshöhe über 1,00 bis 2,00 m.
Straßenverkehrslast = LM 1 nach DIN EN 1991-2. Statische Berechnung aufstellen und liefern.
Menge: 20,000 m

**13.05.0060 Leitungsgraben DN150 T=bis 0,75m**
Leitungsgraben einschließlich Schachtbaugruben herstellen. Abgerechnet wird nach der Länge des Leitungsgrabens, gemessen in der Achse der Leitung.
Die Schachtbaugruben werden in der Achse der Leitung durchgemessen. Grabentiefe über bis 0,75 m.
Breite der Grabensohle für Rohr DN 150.
Boden profilgerecht lösen, zur Wiederverwendung seitlich lagern, nach Verlegen der Leitung in Graben oberhalb der Leitungszone einbauen und verdichten.
Zum Verfüllen nicht verwendeten Aushub neben dem Leitungsgraben verteilen
Boden und Auffüllungen mit Bauschuttbeimengungen.
Menge: 20,000 m

**13.05.0070 Leitungszone DN150 verfüllen**
Boden in Leitungszone nach DIN EN 1610 über Bettung
einbauen und verdichten.
Menge: 20,000 m

**13.05.0080 Entwässerungsleitung reinigen**
Entwässerungsleitung im Hochdruck- oder Vakuumspülverfahren reinigen. Räumgut vorentwässern.
Reinigung zur Vorbereitung auf die Kameradurchfahrung bzw. Dichtheitsprüfung.
Rohr DN/ID 150.
Rohr aus Steinzeug
Räumgut nach Wahl des AN verwerten.
Menge: 20,000 m

**13.05.0090 Dichtheit Rohrleitung prüfen**
Entwässerungsrohrleitung auf Dichtheit prüfen.
Erforderliche Verankerungen und Rohrverschlüsse herstellen und beseitigen. Notwendigen Füllstoff liefern und ableiten. Prüfprotokoll erstellen und dem AG übergeben.
Rohrleitung DN/ID 150
Rohr aus Steinzeug
Prüfung nach Wahl des AN.
Menge: 2,000 St

**13.05.0100 Kameradurchfahrung ausführen**
Kameradurchfahrung von Entwässerungsrohrleitungen
ausführen. Auf Schadstellen untersuchen und auf
Datenträger dokumentieren. Datenträger dem AG übergeben.
Rohrleitung DN/ID 150.
Rohr aus Steinzeug
Leitung vor Inbetriebnahme prüfen
Menge: 20,000 m

**13.05.0110 Schacht reinigen**
Entwässerungsschacht im Hochdruck - oder Vakuumspülverfahren reinigen. Räumgut vorentwässern.
Reinigung zur Vorbereitung auf die Kameradurchfahrung bzw . Dichtheitsprüfung. Runder Schacht.
Schacht aus Betonfertigteilen.
Räumgut nach Wahl des AN verwerten.
Menge: 2,000 St

**13.05.0120 Dichtheit Schacht prüfen**
Entwässerungsschacht auf Dichtheit prüfen. Erforderliche Verankerungen und Verschlüsse herstellen und beseitigen. Notwendigen Füllstoff liefern und ableiten.
Prüfprotokoll erstellen und dem AG übergeben.
Schacht aus Betonfertigteilen.
Prüfung nach Wahl des AN.
Menge: 2,000 St

#### Abschnitt 13.06 Sonstiges

**13.06.0010 Granitsteine ( Findlinge)**
Große Granitsteine aufnehmen, transportieren, lagern und wieder einbauen.
Granitsteine (Findlinge) im Gehwegbereich.
Gewicht ca. 300-750 kg
Auf Flächen des AN lagern.
Steine säubern und nach Absprache mit AG an Position aufstellen.
Menge: 7,000 St
Leistungsbereichkatalog: 106

**13.06.0020 Verkehrsschild ab-/aufbauen 1 Rohrpfosten**
Verkehrsschild ggf. mit Aufstellvorrichtung abbauen.
Schildgröße bis 1,1 m2.
Aufstellvorrichtung = Rohrpfosten, DU bis 76,1 mm abbauen.
Fundament entfernen.
Schild im Gehwegbereich.

Wieder verwendbare Stoffe säubern, fördern und auf Flächen des AN lagern. Restliches Abbruchgut nach Wahl des AN verwerten.

Gelagerte Rohrpfosten mit Verkehrsschild aufstellen einschl. anfallenden Aushubarbeiten. Umgebende Fläche entsprechend dem früheren Zustand herstellen.

Pfosten mit biegesteifem Erdanker. Erdanker liefert AN.
Fundament Typ A nach IVZ-Norm.

Überschüssigen Aushub innerhalb der Baustelle flächenhaft verteilen.
Menge: 4,000 St

**13.06.0030 Verkehrsschild ab-/aufbauen 2*Rohrpf. >76,1-108**
Verkehrsschild ggf. mit Aufstellvorrichtung abbauen.
Schildgröße bis 1,1 m2.
Aufstellvorrichtung = 2 Rohrpfosten über 76,1 mm bis
108,0 mm abbauen.

Fundament entfernen.

Schild im Gehwegbereich.

Wieder verwendbare Stoffe säubern, fördern und auf
Flächen des AN lagern. Restliches Abbruchgut nach Wahl
des AN verwerten.

Gelagerte Rohrpfosten mit Verkehrsschild aufstellen
einschl. anfallenden Aushubarbeiten. Umgebende Fläche
entsprechend dem früheren Zustand herstellen.

Pfosten mit biegesteifem Erdanker. Erdanker liefert AN.
Fundament Typ A nach IVZ-Norm.
Überschüssigen Aushub innerhalb der Baustelle
flächenhaft verteilen.
Menge: 2,000 St

**13.06.0040 Poller ab-/aufbauen**
Poller abbauen.
Fundament entfernen.
Poller im Gehwegbereich
Wieder verwendbare Stoffe säubern, fördern und auf
Flächen des AN lagern. Restliches Abbruchgut nach Wahl
des AN verwerten.
Gelagerte Poller aufstellen einschl. anfallenden
Aushubarbeiten. Umgebende Fläche entsprechend dem
früheren Zustand herstellen.
Poller mit Fundament oder Bodenhülse.
Überschüssigen Aushub innerhalb der Baustelle
flächenhaft verteilen.
Menge: 4,000 St

**13.06.0050 Sitzbank ab-/aufbauen**
Sitzbank mit Fundamentbefstigung abbauen.
Fundament entfernen.
Bank am Gehweg Südwestlich der Brücke
Wieder verwendbare Stoffe säubern, fördern und auf Flächen des AN lagern. Restliches Abbruchgut nach Wahl des AN verwerten.
Bank nach  Absprache mit AG an Position aufbauen.
Bodenbefestigung wieder herstellen.
Überschüssigen Aushub innerhalb der Baustelle flächenhaft verteilen.
Menge: 1,000 St

**13.06.0060 Palisaden aus Beton aufnehmen**
Palisaden aus Beton ca. 18,5 x 12,5 x 120 cm aufnehmen.
Fundament aus Beton/ Mörtel, bis 10 cm dick, aufbrechen und aufnehmen.
Steine und Aufbruchgut nach Wahl des AN verwerten.
Menge: 25,000 St
Leistungsbereichkatalog: 115

### Bereich 14 Entwässerung

#### Abschnitt 14.01 Bauwerksentwässerung

**14.01.0010 Tropftülle einbauen**
StL-Nr. 2111122999
Tropftülle mit Sickerschicht und Lochblechabdeckung im
Überbau nach Unterlagen des AG einbauen.
Ausführung 'nach Richtzeichnung Was 11, Rohr bis 5 cm
unter UF Überbau einbauen'
Menge: 2,000 St

**14.01.0020 Auflagerbankentwässerung herstellen**
Auflagerbankentwässerung nach Unterlagen des AG herstellen.
Auflagerbankentwässerung nach RiZ Was 5 Blatt 1.
Rinne auf Widerlagerwand herstellen.
Einschl. Anbindung an einzubauendes Rohr DN100.
Rohr DN100 zur Ableitung wird gesondert vergütet.
Rinne herstellen nach Wahl des AN.

Ausführung in Teilabschnitten Widerlager Achse 10 und 20.
Abgerechnet wird nach Länge in der Achse der hergestellten Rinne.
Menge: 26,000 m

**14.01.0030 Rohr einbauen Flügelwand*Entw. Aufl.bank nichtrost.Stahl*DN/ID 100 Länge ü. 25-50 cm**
StL-Nr. 21111344322320
Rohr nach Unterlagen des AG einbauen.
Einbauort = Flügelwand.
Verwendungszweck = Entwässerung der Auflagerbank.
Baustoff = nichtrostender Stahl, Werkstoff-Nr. 1.4571.
Rohr DN/ID 100.
Länge über 25 bis 50 cm.
Menge: 4,000 St

*Hinweis: Bauwerkshinterfüllung*
Bauwerkshinterfüllung gem. RIZ Was 7 ohne Grundrohr.

**14.01.0040 Dränschicht an Bauwerk herstellen*Matte, RiZ Was 7**
StL-Nr. 2111110491
Dränschicht an erdberührten Flächen von Bauwerken nach
Unterlagen des AG herstellen. Abgerechnet wird die bedeckte Wandfläche.
Dränschicht 'als Drainmatte nach TL Geok E-Stb gem. RiZ
Was 7, Innenseite Flügel und Rückseite des WL Achse 10'

Dränschicht aus Dränmatte nach Richtzeichnung Was 7.
Menge: 23,000 m2

**14.01.0050 Dränschicht an Bauwerk herstellen*Matte, RiZ Was 7**
StL-Nr. 2111110491
Dränschicht an erdberührten Flächen von Bauwerken nach
Unterlagen des AG herstellen. Abgerechnet wird die bedeckte Wandfläche.
Dränschicht 'als Drainmatte nach TL Geok E-Stb gem. RiZ
Was 7,Innenseite Flügel und Rückseite des WL Achse 40'

Dränschicht aus Dränmatte nach Richtzeichnung Was 7.
Menge: 23,000 m2

**14.01.0060 Brückenablauf in Betonbauteil einb. Stahlbetonüberbau dämpfende Einlage*senkr. Abgang 150 schraublos**
StL-Nr. 21111214190121
Brückenablauf aus Gusseisen mit Sickerschlitzen in Be-
tonbauteil nach Unterlagen des AG einbauen. Dichtungsschicht anschließen. Sickerschicht aus kunstharzgebundenem Einkornbeton 8-16 mm rundum einbauen.
Einbauort = Stahlbetonüberbau.
Rost '500x300'

Ablauf mit dämpfender Einlage.
Unterteil mit senkrechtem Abgang, DN/ID 150.
Rostverriegelung schraublos.
Menge: 4,000 St

**14.01.0070 Anschl.rohr aus nichtr. Stahl einb. DN/ID 150*Wanddicke 3 mm Länge ü. 50-75 cm*Ankerschienen**
StL-Nr. 21111324122001
Anschlussrohr aus nichtrostendem Stahl, Werkstoff-Nr.
1.4571, längsgeschweißt, für Brückenablauf aus muffenlosen Rohren und Formstücken einschließlich Verankerungen, ggf. Aufhängungen und Anschluss nach Unterlagen
des AG einbauen.
Rohr DN/ID 150.
Wanddicke = 3 mm.
Länge über 50 bis 75 cm.
Ankerschienen aus nichtrostendem Stahl der Werkstoff-
Nr. 1.4401 oder 1.4571 einbauen.
Menge: 4,000 St

**14.01.0080 Rohrl. aus nichtrost. Stahl herst.*DN/ID 200 Wanddicke 3 mm*Ankerschienen**
StL-Nr. 21111319922001
Rohrleitung aus nichtrostendem Stahl, Werkstoff-Nr.
1.4571, längsgeschweißt, für Brückenentwässerung aus
muffenlosen Rohren und Formstücken einschließlich Reinigungsöffnungen, Verankerungen, Aufhängungen, Aussteifungen, Unterstützungen und Anschlüssen entsprechend
statischen und konstruktiven Erfordernissen nach Unterlagen des AG herstellen. Abgerechnet wird nach Länge in
der Achse der Rohrleitung.
Einbauort 'Überau, Diagonal- bzw. Längsaussteifung
einkalkulieren'

Rohr DN/ID 200.
Wanddicke = 3 mm.
Ankerschienen aus nichtrostendem Stahl der Werkstoff-
Nr. 1.4401 oder 1.4571 einbauen.
Menge: 44,000 m

**14.01.0090 Rohrdurchführung herstellen Kammerwand Faserzement Nichtrost. Stahl**
StL-Nr. 21111354191920
Rohrdurchführung mit Mantelrohr nach Unterlagen des AG
herstellen.
Einbauort = Kammerwand.
Mantelrohr 'nach Wahl des AN für durchzuführendes Rohr
DN200 Längsentwässerung'

Mantelrohr aus Faserzement.
Außendurchmesser 'nach Wahl des AG'

Rohrdurchführung mit Dichtungseinsatz aus Elastomer und
nichtrostendem Stahl Werkstoffnummer 1.4401 bzw.
1.4571.
Menge: 2,000 St

**14.01.0100 Elastische Rohrverbindung einbauen Leitung NiRoSta*DN/ID 200 Dehnweg 50 mm**
StL-Nr. 211113392202
Elastische Rohrverbindung aus Elastomer mit Spiralverstärkung und ggf. Sicherung gegen Durchhang nach
Unterlagen des AG einbauen.
Einbau in Leitung aus nichtrostendem Stahl.
Für Rohr DN/ID 200.
Gesamtdehnweg des Bauwerkes am Einbauort ca. 50 mm.
Menge: 2,000 St

**14.01.0110 Dichtheit Rohrleitung prüfen**
Entwässerungsrohrleitung auf Dichtheit prüfen.
Erforderliche Verankerungen und Rohrverschlüsse herstellen und beseitigen. Prüf. m. Wasser. Notwendigen Füllstoff liefern und ableiten. Prüfprotokoll erstellen und dem AG übergeben.
Rohrleitung DN/ID 200.
Haltung bis 30 m.
Menge: 2,000 St

### Bereich 15 Ausstattung

#### Abschnitt 15.01 Lager

**15.01.0010 Durchführung Lager-Nullmessung**
*** Pauschalposition
Durchführung der Lager-Nullmessung vor Verkehrsfreigabe nach ZTV-ING Teil 6, Abschnitt 8 und Lieferung der Lagerliste nach DIN EN 1337-1.
Menge: 1,000 Psch

**15.01.0020 Typenschild für Brückenlager**
Typenschild aus Messing an Brückenlager gemäß ZTV-ING - Teil 6 Bauwerksausstattung - Abschnitt 8 Lager und Gelenke - Anhang B herstellen und montieren.
Menge: 10,000 St

**15.01.0030 Pressenanordnung auf Unterbauten RiZ Lag 6**
Herstellen bzw. Kennzeichnen der Pressenansatzpunkte am
Bauwerk und Ausbildung der Pressenaufstellflächen entsprechend RiZ Lag 6.
Oberfläche horizontal.
Menge: 10,000 St

**15.01.0040 Ankerplatte für Lager einbauen**
StL-Nr. 241211739999
Ankerplatte aus Stahl für Lager entsprechend statischen
und konstruktiven Erfordernissen nach Unterlagen des AG
einbauen. Korrosionsschutz entsprechend Lager.
Einbau 'nördliches und südliches Widerlager, Achsen 20
und 30 in drei Lagerreihen'

Ankerplatte 'als Teil des Linienkipplagers. Oben, aus
schwarzem Stahl, galvanisch getrennt vom Lagerblock,
mit Bogen verschweißt'

Plattendicke 'entsprechend statischer und konstruktiver
Erfordernisse, über 5 bis 10 cm'
Menge: 6,000 St
Leistungsbereichkatalog: 121

**15.01.0050 Ankerplatte für Lager einbauen**
StL-Nr. 241211739999
Ankerplatte aus Stahl für Lager entsprechend statischen
und konstruktiven Erfordernissen nach Unterlagen des AG
einbauen. Korrosionsschutz entsprechend Lager.
Einbau 'nördliches und südliches Widerlager, Achsen 20
und 30 in drei Lagerreihen'

Ankerplatte 'unten, aus schwarzem Stahl, galvanisch
getrennt vom Lagerblock, mit Fundament verdübelt'

Plattendicke 'entsprechend statischer und konstruktiver

Erfordernisse, über 5 bis 10 cm'
Menge: 6,000 St
Leistungsbereichkatalog: 121

**15.01.0060 Stählernes Linienkipplager einbauen*Lager fest**
Stählernes Linienkipplager nach Unterlagen des AG einbauen.
Ankerplatten werden gesondert vergütet.
Einbau nördliches und südliches Widerlager, Achsen 20
und 30 in drei Lagerreihen
Stählernes Linienkipplager, fest, Stahlschlüssel 1,4462
Verbindungsmittel mit galvanischer Trennung.
Aufnehmbare Normalkraft gem. Lagertabelle auf
Bauwerksplan
Menge: 6,000 St
Leistungsbereichkatalog: 121

**15.01.0070 Elastomerlager mit Gleitteil einb.*2-achs.Gleitteil*QVerschieb. 1 cm**
Elastomerlager mit Gleitteil einschließlich oberer und
unterer Ankerplatte nach Unterlagen des AG einbauen.
Lagerstellungsanzeiger nach RiZ Lag 1 einbauen.
Gleitflächenschutz mit Faltenbalg nach RiZ Lag 8 anbringen. Für den Korrosionsschutz zu beachten: Bei betonberührten Flächen Randstreifen von fünf cm mitbeschichten.
Bei Berührungsflächen Stahl/Elastomer nur Randstreifen
von zwei cm beschichten.
Ggf. vorhandene Kontaktfläche zwischen Lager- und An-
kerplatte vorbereiten, Vorbereitungsgrad Sa 2 1/2, und
beschichten mit einer Grundbeschichtung auf Alkalisilikat-Grundlage mit Zinkstaub nach Blatt 100,
Sollschichtdicke = 80 mym.
Einbau nördliches und südliches Widerlager, Achsen 10
und 40 in drei Lagerreihen
Elastomerlager mit zweiachsig beweglichem Gleitteil.
Zulässige Verschiebung in Bauwerkslängsrichtung +/- 2,2
cm
Zulässige Verschiebung in Bauwerksquerrichtung +/- 1
cm.
Aufnehmbare Normalkraft gem. Lagertabelle auf
Bauwerksplan. Ausführung gem .  RIZ Lag  9
Korrosionsschutz wird gesondert vergütet
Menge: 2,000 St
Leistungsbereichkatalog: 121

**15.01.0080 Elastomerlager mit Gleitteil einb.*1-achs.Gleitteil**
Elastomerlager mit Gleitteil einschließlich oberer und unterer Ankerplatte nach Unterlagen des AG einbauen.
Lagerstellungsanzeiger nach RiZ Lag 1 einbauen.
Gleitflächenschutz mit Faltenbalg nach RiZ Lag 8 anbringen.

Für den Korrosionsschutz zu beachten: Bei betonberührten Flächen Randstreifen von fünf cm mitbeschichten.

Bei Berührungsflächen Stahl/Elastomer nur Randstreifen
von zwei cm beschichten.
Ggf. vorhandene Kontaktfläche zwischen Lager- und
Ankerplatte vorbereiten, Vorbereitungsgrad Sa 2 1/2, und beschichten mit einer Grundbeschichtung auf Alkalisilikat-Grundlage mit Zinkstaub nach Blatt 100, Sollschichtdicke = 80 mym.

Einbau nördliches und südliches Widerlager, Achsen 10 und 40 in drei Lagerreihen Elastomerlager mit einachsig beweglichem Gleitteil.

Zulässige Verschiebung in Bauwerkslängsrichtung +/- 2,2 cm

Aufnehmbare Normalkraft gem. Lagertabelle auf Bauwerksplan. Ausführung gem. RIZ Lag 11.
Korrosionsschutz wird gesondert vergütet.
Lagerverguss nach Herstellerangaben.
Menge: 2,000 St
Leistungsbereichkatalog: 121

*Hinweis: Böschungstreppe*
Herstellung der Böschungstreppen erfolgt gem. RiZ Bösch 1.
Die Herstellung von Zwischenpodesten je Uferseite ist vorgesehen.

#### Abschnitt 15.02 Böschungstreppen

**15.02.0010 Böschungstreppe herstellen Stufenbr. 80 cm*H/B 18/27 cm Betonfertigteile*eins. Tr.w. Bet. Fugenmörtel**
StL-Nr. 23115922111101
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Einseitige Treppenwange auf Böschungen aus Betonbordsteinen, Form TB 80 x 250, auf gleichem Fundament wie
Böschungstreppe herstellen. Den Fundamentbeton als
Rückenstütze mit einer Breite von 15 cm bis 10 cm unter
Steinoberkante hochziehen.
Fugen mit Fertigzementmörtel verfüllen, Druckfestigkeit
am Würfel mind. 50 MPa, Zement Art CEM I, w/z höchstens
0,50, frost-/tausalzbeständig, Ausbreitmaßklasse F3.
Menge: 40,000 m

**15.02.0020 Böschungsbefestigung herstellen*Betonpfl. 8 cm Planum herstellen Fertigzementm.**
StL-Nr. 23115931911901
Böschungsbefestigung eben herstellen auf Bettung aus
Beton, Dicke mind. 10 cm.
Ausführung auf 'Böschung mit Neigung ca. 1:1,5
einschließlich Podesten  entlang der Flügel des
Bauwerkes sowie in Verlängerung der
Böschungsbefestigung zur Uferspundwand.'

Pflasterstein aus Beton, Dicke 8 cm.
Planum herstellen.
Bettung aus Beton 'C 20/25'

Fugen mit Fertigzementmörtel verfüllen, Druckfestigkeit
am Würfel mind. 50 MPa, Zement Art CEM I, w/z höchstens
0,50, frost-/tausalzbeständig, Ausbreitmaßklasse F3.
Menge: 55,000 m2
Leistungsbereichkatalog: 115

**15.02.0030 Pflastersteine zuarbeiten aus Beton*Dicke ü. 8-10 cm**
StL-Nr. 231151950102
Pflastersteine auf Passmaß trennen und Pflastersteine
an Kanten und Einfassungen oder an Aussparungen und
Einbauten über 1,00 m2 Einzelgröße zuarbeiten, nassschneiden oder behauen.
Das Zuarbeiten, Nassschneiden oder Behauen der Pflastersteine an Aussparungen und Einbauten bis zu 1,00 m2
Einzelgröße wird gesondert vergütet.
Art = Pflastersteine aus Beton.
Dicke über 8 bis 10 cm.
Menge: 67,000 m

**15.02.0040 Bordstein aus Beton setzen BSt. TB 8x25 cm gerader Stein*bis 10 cm unt. OK**
StL-Nr. 2311531107009119
Bordstein aus Beton setzen. Breite der Rückenstütze
mind. 15 cm.
Bordstein = TB 8 x 25 cm.
Bordstein 'als Randeinfassung der
Böschungsbefestigung.'

Gerader Stein.
Rückenstütze bis 10 cm unter Oberkante Bordstein. Beton
mit einer Druckfestigkeit (Einzelwert) am Bohrkern von
mind. 12 MPa.
Fundamentbeton 'aus Beton C 12/15 auf gleichem
Fundament
wie Böschungsbefestigung.'
Menge: 41,000 m

**15.02.0050 Bordstein trennen TBSt. 10/30-8/20 BSt. trennen**
StL-Nr. 231153262901
Bordstein auf Passmaß trennen.
Bordstein aus Beton ca. 10/30 bis 8/20 cm.
Bordstein 'trennen nach Wahl des AN. Anpassung zwischen
Böschungen und ebenen Flächen vorsehen.'

Bordstein quer trennen.
Menge: 12,000 St

**15.02.0060 Raumfuge herstellen**
Raumfuge zwischen Flügel und Böschungstreppe/
Böschungspflaster herstellen. Sämtliche Materialien
liefern. Fugenbänder, Fugeneinlagen und gegebenenfalls
Fugenabdeckung einbauen.
Fuge 'mit einer bleibenden Fugeneinlage herstellen und
verfüllen.
Wandungen mit geeignetem Voranstrich versehen.
Fugeneinlage = einlagig kaschierte Hartschaumeinlage.
Fugenfüllstoff = Brechsand/Splitt.'

Fugenspaltbreite '20 mm.'

Die Ausführung des Fugenschluss hat frühestens 4 Wochen
nach Herstellung des Böschungspflasters zu erfolgen
(Setzungszeit).
Menge: 22,000 m

#### Abschnitt 15.03 Beschilderung

**15.03.0010 Beschilderung der Betriebstreppe**
Herstellen, Liefern und montieren eines Hinweisschildes zur Beschilderung der Betriebstreppen (Böschungstreppen),  einschl. Rohrpfosten und Gründungsarbeiten.

Endgültige Abmessungen und Beschriftung in Abstimmung mit AG.
Verbindungs- bzw. Befestigungsmittel aus nichtrostendem Stahl.

Einschl. Aufstellvorrichtung (feuerverzinktes Rohr DA 76 mm), Pfostenlänge nach örtl. Gegebenheiten.
Einschl. ggf. Fundament nach statischen Erfordernissen sowie Ausführung von Erdarbeiten.
Größe = ca. 420 x 230 mm
Schild aus Aluminium 3 mm mit Randverstärkung, wetterfest.
Grund = Folie Typ I, weiß
Schrift = schwarz
Schild '= Sicherheitsschild für Böschungstreppen als
Hinweisschild. Beschriftung Hinweisschild gem. Bestand'
Menge: 2,000 St

**15.03.0020 Bauwerks-Schild, Geländer Brückenname**
Brückenschild nach Unterlagen des AG herstellen und am Geländer in Fahrtrichtung rechterhand am Brückenanfang am Brückengeländer von innen lesbar montieren.
Schild in Füllstabmitte (vertikal) befestigen.
Erforderliche Nebenarbeiten und Kleinteile, Verankerungen usw. sowie sonstige Hilfsmittel oder Geräte werden nicht gesondert vergütet.

Größe: B/H = 190/40 cm
Eigenschaften:
- Schild, schwarzoxydiert,
- Text, Techowbrücke
- Schrifthöhe ca. 20 cm, Schrifttyp "Verdana",
- Buchstaben 5 mm stark auf Schild aufgesetzt Schild mit 2 x 5 Innensechskantschrauben M 5x20 (DIN EN ISO 10642) in Gewindehülsen der Unterkonstruktion an den Füllstäben befestigen.

Unterkonstruktion aus Flachstahl 20/40 mm, luftdicht mit Füllstäben verschweißen, Innengewinde M5 zur Befestigung des Schildes im Flachstahl der Unterkonstruktion herstellen.

Schild, Buchstaben, Unterkonstruktion und Verbindungsmittel aus nichtrostendem Stahl, Werkstoff-Nr. 1.4571.
Menge: 2,000 St

**15.03.0030 Bauwerks-Schild, Geländer WSV + Logo**
Brückenschild nach Unterlagen des AG herstellen und am Geländer in Fahrtrichtung linkerhand am Brückenanfang am Brückengeländer von innen lesbar montieren.
Schild in Füllstabmitte (vertikal) befestigen.
Erforderliche Nebenarbeiten und Kleinteile, Verankerungen usw. sowie sonstige Hilfsmittel oder Geräte werden nicht gesondert vergütet.

Größe: B/H = 190/40 cm
Eigenschaften:
- Schild, schwarzoxydiert,
- Text, Techowbrücke
- Schrifthöhe ca. 20 cm, Schrifttyp "Verdana",
- Buchstaben 5 mm stark auf Schild aufgesetzt Schild
mit 2 x 5 Innensechskantschrauben M 5x20 (DIN 7991) in
Gewindehülsen der Unterkonstruktion an den Füllstäben
befestigen.

Unterkonstruktion aus Flachstahl 20/40 mm, luftdicht mit Füllstäben verschweißen, Innengewinde M5 zur Befestigung des Schildes im Flachstahl der Unterkonstruktion herstellen.

Schild, Buchstaben, Unterkonstruktion und Verbindungsmittel aus nichtrostendem Stahl, Werkstoff-Nr. 1.4571.
Menge: 2,000 St

**15.03.0040 Bauwerks-Schild, Widerlager**
Brückenkennzeichnungschild liefern und montieren.
Brückenschild nach Unterlagen des AG herstellen und am Widerlager montieren.
Erforderliche Nebenarbeiten und Kleinteile, Verankerungen usw.  sowie sonstige Hilfsmittel oder Geräte werden nicht gesondert vergütet.

Bauwerks- und km-Schild gemäß MuZ 12.2

Größe:
- Breite bis  500  cm
- Höhe  45  cm

Materialangaben:
- Schild aus Aluminium,
-  Beschichtung mit Einbrennlack Untergrund in RAL 9010
(Reinweiß), Text und Rand Schwarz

-  Rahmen und Haltewinkel aus feuerverzinktem Stahl
- Verbindungsmittel aus nichtrostendem Stahl, Werkstoff Nr. 1.4571.

Text: "Techowbrücke Nr. 31 - km 22,040"
Menge: 1,000 St

*Hinweis: Lage Messbolzen*
Das WNA erstellt das Messprogramm für die Bauwerksinspektion. Hiermit ist auch ein Messbolzenplan verbunden, der nur die Messbolzen für die spätere Bauwerksinspektion beinhaltet. In dem vom AN erstellten Übersichtsplan werden durch den AG die Stellen festgelegt, wo die Messbolzen eingebracht werden.

#### Abschnitt 15.04 Messbolzen

**15.04.0010 Messnieten horizontal,**
Messnieten gem. Plan zur Anordnung von Messpunkten für die Bauwerksinspektionsmessung einbauen.
Einbauort: Widerlager u. Überbau
Messnieten werden vom AG zur Verfügung gestellt.
Menge: 22,000 St

**15.04.0020 Mauerbolzen horizontal, Widerlager unten**
Mauerbolzen mit M8-Innengewinde für Prismenmontage gem.
Plan zur Anordnung von Messpunkten für die Bauwerksinspektionsmessung einbauen.
Einbauort: horizontal, Widerlager unten
Mauerbolzen werden vom AG zu Verfügung gestellt.
Menge: 8,000 St

**15.04.0030 Messbolzen (Edelstahlscheiben)**
Edelstahlscheiben mit M8-Innengewinde für Prismenmontage gem. Plan zur Anordnung von Messpunkten für die Bauwerksinspektionsmessung einbauen. Einbauort: Überbau (Unterkante Längträger) je Brückenseite in Brückenmitte und beidseitig über Uferwand
Korrosionsbeschichtet gem. Überbaubeschichtung, Innengewinde bei Beschichtung schützen.
Messbolzen werden vom AG zu Verfügung gestellt.
Menge: 6,000 St

#### Abschnitt 15.05 Festmacher

**15.05.0010 Festmacher für Brückenuntersuchungsschiff**
Festmacher für Brückenuntersuchungsschiff gem. MuZ 05
,,Detail C I"  liefern und einbauen.
Öse an bestehender Spundwand anschweißen.
Korrosionsschutz 4 lagig (Deckschicht in Verkehrsgelb RAL 1023) ausführen.
Menge: 4,000 St

**15.05.0020 Festmacher für Brückenuntersuchungsschiff**
Festmacher für Brückenuntersuchungsschiff gem. MuZ 05
,,Detail B"  liefern und einbauen.
Fundament 0,7 x 0,7x 1,0m inkl. Schalung herstellen.
Tiefbauarbeiten ausführen, Sauberkeitsschicht einbauen,Schalung herstellen.
Bewehrung und  Einbauteile liefern und einbauen.
Beton C 30/37 XC4, XD3, XF2, XA1 WA einbauen, Oberfläche glätten.
Menge: 2,000 St

#### Abschnitt 15.06 Einflugschutz

**15.06.0010 Vogel-Einflugschutz einbauen Widerlager**
StL-Nr. 2412164119
Vogel-Einflugschutz nach RiZ VES 1 einbauen.
Einbauort = Widerlager.
Abdeckung 'Gem. RIZ-ING VES 1, Blatt 2.
Leitungen sind auszusparen
Ausführung in Teilabschnitten an Widerlager Achse 10.'
Menge: 7,000 m2
Leistungsbereichkatalog: 121

**15.06.0020 Vogel-Einflugschutz einbauen Widerlager**
StL-Nr. 2412164119
Vogel-Einflugschutz nach RiZ VES 1 einbauen.
Einbauort = Widerlager.
Abdeckung 'Gem. RIZ-ING VES 1, Blatt 2.
Leitungen sind auszusparen
Ausführung in Teilabschnitten an Widerlager Achse 40.'
Menge: 7,000 m2
Leistungsbereichkatalog: 121

#### Abschnitt 15.07 Übergangskonstruktionen

**15.07.0010 Ü-konstr., wasserundurchl., einb.*Hohl-/Faltp.RiZ lärmgemindert*Abdeckung Kappe**
StL-Nr. 24121218921991
Wasserundurchlässige Übergangskonstruktion aus Stahl
entsprechend statischen und konstruktiven Erfordernissen einschliesslich Schrammbord- und Gesimsausbildung
nach Unterlagen des AG einbauen.
Abrechnung nach Länge der Konstruktion in der
Profilachse, horizontal.
Einbau 'in gesamter Überbaubreite in den Achsen 10 und
40 Konstruktion einschlaufig
Ausführung in Teilabschnitten. Anzahl = 2 Stück'

Konstruktion mit Dehnungshohl- oder Faltprofil und Un-
terkonstruktion nach RiZ Übe 1.
Übergangskonstruktion lärmgemindert.
Gesamtdilatation '55 mm'

Korrosionsschutz 'wird gesondert vergütet'

Abdeckung im Gesims- und Kappenbereich.
Menge: 28,000 m
Leistungsbereichkatalog: 121

**15.07.0020 Gesims- u. Kappenblechabdeckung**
Gesims- und Kappenblechabdeckung gem. RIZ Übe 1 herstellen und einbauen.
Abdeckung im Gesims- und Kappenbereich mit trittsicheren
Edelstahlblechen. Dicke mind. 1 cm.
Menge: 14,000 m

#### Abschnitt 15.08 Rettungsring

**15.08.0010 Rettungsring abbauen, lagern, einbauen**
Rettungsring abbauen, lagern und in gleicher Lage auf neuer Brücke wiedereinbauen. Befestigungselemente wiederverwenden.
Menge: 1,000 St

### Bereich 16 Leitungsbauarbeiten

#### Abschnitt 16.01 Leerrohre WSA

**16.01.0010 Ankerschienen liefern und einbauen**
Ankerschienen liefern und einbauen
Ankerschienen Profil 40/22 gezahnt (l = 550 mm mit 3 Ankern) oder gleichwertig gemäß statischen und konstruktiven Erfordernissen liefern und im Achsabstand von max. 1,50 m
einbauen. Die Eignung ist durch Vorlage einen Produktdatenblattes nachzuweisen und dem Bauherrenvertreter unaufgefordert vor Baubeginn zu übergeben.
Die max. Gewichtsbelastung beträgt :
Kabelschutzrohr mit Kabel 10,0 kg/m x 2 Rohre
Halterung 21,61 kg pro Stück  (Anstand max. 1,50m)
Windverband  40,91 kg pro Stück
Ausführung in Edelstahl, Werkstoff-Nr. 1.4401 für statische und dynamische Beanspruchungen bauaufsichtlich
zugelassen, liefern und befestigen.
Menge: 35,000 St

**16.01.0020 Rohrhalterung herstellen**
Rohrhalterungen für Kabelschutzrohrpaket unter Brückenbauwerk Straßenüberbau herstellen.
Rohrhalterung für- 2 DN 110
- Konsole (an Ankerschiene befestigen)
- Rohrschellen, bestehen aus Rohrschelle mit Dämmgummi
- Rohrunterlagen RUV-M für KSR 110 mm aus PP.
- Gelenkverbinder
- Längsaussteifung
einschl. aller erforderlichen Kleinteile für Verschraubungen und Schweißarbeiten.
Alle Metallteile, falls nicht anders angegeben, aus Edelstahl, Werkstoff-Nr. 1.4401
Menge: 40,000 St

**16.01.0030 Rohrhalterung montieren**
Rohrhalterungen für Kabelschutzrohrpaket unter Brückenbauwerk Straßenüberbau an der bauseits vorhandenen Befestigungsschiene montieren.
Regelabstand  1,50  m
Menge: 40,000 St

**16.01.0040 Kabelschutzrohr herstellen PE-HD 110**
Kabelschutzrohr, einschl. fester Rohrverbindung, herstellen und einbauen. Rohröffnungen dicht verschliessen.
Bauteil: unter Brückenbauwerk/ Straßenüberbau
Alle notwendigen Rohrverbindungen sind nach Herstellervorschrift herzustellen.
Stöße dichten. Passtücke und  Abschlusskappen sind einzukalkulieren.

Einschl. aller erforderlichen Kleinteile für Verbindungsarbeiten.
Erschwernisse durch vorhandene Leitungen werden nicht
gesondert berechnet.

Abgerechnet wird nach Laenge in der Achse der
Rohrleitung.
Material = PE-HD 110 x 6,3 DIN 8O74

Verlegeart = Einrohrig.
Verzinkten runden Stahldraht, Durchmesser min. 3 mm,
mit je 2  m Überstand einziehen.
Menge: 120,000 m

**16.01.0050 Rohrdurchführung herstellen PE-HD 110**
Rohrdurchführung mit Mantelrohr
Einbauort =  Kammerwand.
Ausführung in Teilabschnitten, Widerlager Achse 10 und 40.
Mantelrohr nach Wahl des AN für durchzuführendes Rohr DN 110.
Außendurchmesser nach Wahl des Rohrdurchführung mit
Dichtungseinsatz aus Elastomer und nichtrostendem Stahl
Werkstoffnummer 1.4571.
Menge: 4,000 St

#### Abschnitt 16.02 Leerrohr Kappe

**16.02.0010 Kabelrohre in Kappen DN50**
Kabelrohre in Kappen DN50, glattwandig, gerundete Radien nach DIN EN IEC 61386 inkl. Einziehdrähten für Straßen- bzw. Brückenbeleuchtung.
Menge: 68,000 m

*Hinweis: Pflanzabstand zu Grundstücksgrenzen und Wegen*
Soweit möglich, sollte ein Pflanzabstand zu Grundstücksgrenzen und Wegen von mind. 1 m eingehalten werden, um auch langfristig Pflegeschnitte zu ermöglichen.

### Bereich 17 Pflanzungen

#### Abschnitt 17.01 Flächen

**17.01.0010 Flächen anfüllen und vorbereiten**
Zur Vorbereitung der Pflanzung sind alle Pflanzflächen bodennah zu mähen. Das Mähgut ist abzuräumen, von der Baustelle zu entfernen und einer Verwertung nach Wahl des AN zuzuführen.

Fläche nord-östlich zur Bepflanzung, mit zuvor abgetragenen Material wieder anfüllen und profilieren.

Die ebenen Pflanzflächen auf den rekultivierten BE- Flächen sind zweimal zu fräsen. Die restlichen ebenen Pflanzflächen sind zu pflügen und zweimal zu fräsen (Lockerungstiefe gem. LV).

Darauf ist ein feinkrümeliges Planum herzustellen.

Die Flächen sind mit einer Regiosaatgutmischung (RegioZert®) für Frischwiese anzusäen und anzuwalzen. Die Saatgutmenge beträgt 5 g/m² und ist mit einer Ansaathilfe auf 10 g/m² aufzustrecken.

Das Saatgut ist flach auf das Saatbett aufzubringen. Dabei sind die Samen nicht in den Boden einzuarbeiten. Die maximale Ablagetiefe beträgt 0,5 cm (die Samen sind Lichtkeimer). Wird mit einer Drillmaschine ausgebracht, müssen die Striegel und Säscharen hochgestellt bzw. entfernt werden.
Herkunftsnachweis/ Zertifizierung dem Auftraggeber Verfügung zu stellen.

g
Menge: 1125,000 m2

#### Abschnitt 17.02 Sträucher

**17.02.0010 Cornus sanguinea, gebietsheimisch zertifiziert liefern**
Roter Hartriegel 1Str 2xv. 60 -100cm
HK 2.1 ostdeutsches Tiefland
Menge: 70,000 St

**17.02.0020 Rhamnus cathartica, gebietsheimisch zertifiziert liefern**
Purgier-Kreuzdorn
1Str 2xv. 70-90cm
HK 2.1 ostdeutsche Tiefland
Menge: 70,000 St

**17.02.0030 Corylus avellana, gebietsheimisch zertifiziert liefern**
Str. 2xv. 60-100 cm Haselstrauch
HK 2.1 ostdeutsches Tiefland
Menge: 70,000 St

**17.02.0040 Prunus spinosa, gebietsheimisch zertifiziert liefern**
Str. 2xv. 60-100 cm Schlehe
HK 2.1 ostdeutsches Tiefland
Menge: 70,000 St

**17.02.0050 Rosa canina, gebietsheimisch zertifiziert liefern**
Str. 2xv. 60-100 cm Hundsrose
HK 2.1 ostdeutsches Tiefland
Menge: 70,000 St

**17.02.0060 Sambucus nigra, gebietsheimisch zertifiziert liefern**
Str. 2xv. 60-100 cm Schwarzer Holunder
HK 2.1 ostdeutsches Tiefland
Menge: 70,000 St

#### Abschnitt 17.03 Pflanzflächen und pflanzen

**17.03.0010 Pflanzflächen lockern**
Pflanzfläche vor Auftrag der künftigen Vegetationsschichten lockern durch kreuzweises Aufreißen/ Fräsen, sorgsames Arbeiten an aufsteigenden Bauteilen in Handarbeit, Begrenzungen, Einbauten und Wurzelanläufen, Arbeitstiefe: 50 cm
Menge: 420,000 m2

**17.03.0020 Grobplanum Pflanzflächen**
Vegetationsflächen profilgerecht formen (Grobplanum), Abweichungen auf der 4-m-Messstrecke nicht mehr als 5 cm von der Ebenheit, dabei sind Unrat, Steine mit einem Durchmesser über 5 c m und schwer verrottbare Pflanzenteile abzulesen, Dauerunkräuter sind auszugraben.
Menge: 420,000 m2

**17.03.0030 Feinplanum Pflanzflächen**
Pflanzflächen profilgerecht formen (Feinplanum, gem. DIN 18916), Abweichungen auf der 4- m - Messstrecke nicht mehr als 3 cm von der Ebenheit, dabei sind Unrat, Steine mit einem Durchmesser über 5 cm und schwer verrottbare Pflanzenteile abzulesen.
Menge: 420,000 m2

**17.03.0040 Sträucher pflanzen**
Sträucher pflanzen im Reihenverband, Abstand 1,0 m, Reihenabstand 1m, Pflanzloch herstellen, brauchbaren Boden wiederverwenden, überschüssiger Boden ist abzutransportieren. Vor der Pflanzung sind alle Wurzeln und Triebe fachgerecht zu schneiden und die Gehölze mind. 10 Min. in Alginure Wurzel-Dip zu tauchen, einschl. Material, einschl. dem Anlegen von Gießrändern und dem Lockern der Pflanzflächen, einschl. Pflanzschnitt und Anwuchsgarantie. Alle Pflanzen, die nach Ablauf der Vegetationsperiode keinen deutlichen Jahrestrieb aufweisen, gelten als nicht angewachsen und sind vom AN zu ersetzen. Pflanzung in ebenen Flächen.

Nach dem Pflanzen ist die Fläche zu säubern und durchzuarbeiten, einschl. Wässerung.
Menge: 420,000 St

#### Abschnitt 17.04 Fertigstellungs- und Entwicklungspflege

**17.04.0010 Fertigstellungspflege Sträucher**
Pflanzflächen sind gem. DIN 18916 über eine Vegetationsperiode fachgerecht zu pflegen. Abnahmetermin nach der Fertigstellungspflege am Ende der ersten Vegetationsperiode (September /Oktober). Trockene und beschädigte Teile entfernen. Unerwünschten Aufwuchs und Steine ab 3 cm Durchmesser und Unrat entfernen, Dauerunkräuter ausgraben, die Abdeckung wiederherstellen, fehlendes Material ergänzen. Den anfallenden Unrat aufnehmen und fachgerecht entsorgen.

Es sind 4 Pflegedurchgänge durchzuführen.

Jeder Durchgang ist durch den AN vorab anzukündigen bzw. mit dem AG abzustimmen. Zum Nachweis der erbrachten Leistungen ist der Lieferschein spätestens 1 Woche nach der Ausführung dem AG vorzulegen, nachträglich eingereichte Lieferscheine werden nicht anerkannt. Es wird pro Gang abgerechnet. Alle Pflanzen sind auf Befall von Krankheiten, Schädlingen und Wildverbiss zu überwachen. Ein mögliches Auftreten ist dem AG sofort zu melden. Befallenes Pflanzgut ist bei Bedarf zu entfernen und mit Ende der Pflegeperiode zu ersetzen. Pflanzenschutzmaßnahmen werden gesondert vereinbart und vergütet.
Menge: 420,000 m2

**17.04.0020 Wässerung Pflanzflächen/ Sträucher Fertigstellung**
Pflanzflächen Sträucher wässern bei auftretender Trockenheit, im Zeitraum Fertigstellungspflege.
Wässerung soweit es die Witterungsverhältnisse erfordern. Mindestwassermenge je Arbeitsgang und Strauch 20 l. Beim Einbringen des Wassers ist darauf zu achten, dass das vorhandene Mulchmaterial nicht ausgeschwemmt wird. Das Wasser ist so einzubringen, dass es an den Pflanzen versickert.

10 Durchgänge.
Jeder Durchgang ist durch den AN vorab anzukündigen bzw. mit dem AG abzustimmen. Zum Nachweis der erbrachten Leistungen ist der Lieferschein spätestens 1 Woche nach der Ausführung dem AG vorzulegen, nachträglich eingereichte Lieferscheine werden nicht anerkannt. Durch den AN ist auf Verlangen der Nachweis zu führen, dass die ausgeschriebene Menge Wasser ausgebracht wurde. Die Art des Nachweises ist dem AN freigestellt. Ein einfacher Vermerk auf dem Tagesbericht oder Pflegenachweis ist nicht ausreichend. Fotos der Wasseruhr vor und nach dem Bewässerungsgang sind eine Option.
Menge: 420,000 m2

**17.04.0030 Entwicklungspflege Sträucher 1. Jahr**
Entwicklungspflege Sträucher im ersten Jahr nach Abnahme der Fertigstellungspflege Pflanzflächen sind gem. DIN 18916 über eine Vegetationsperiode fachgerecht zu pflegen. Abnahmetermin nach der Fertigstellungspflege am Ende der Vegetationsperiode (September/Oktober). Trockene und beschädigte Teile entfernen. Unerwünschten Aufwuchs und Steine ab 3 cm Durchmesser und Unrat entfernen, Dauerunkräuter ausgraben, die Abdeckung wiederherstellen, fehlendes Material ergänzen. Den anfallenden Unrat aufnehmen und fachgerecht entsorgen.

Es sind 4 Pflegedurchgänge durchzuführen.
Jeder Durchgang ist durch den AN vorab anzukündigen bzw. mit dem AG abzustimmen. Zum Nachweis der erbrachten Leistungen ist der Lieferschein spätestens 1 Woche nach der Ausführung dem AG vorzulegen, nachträglich eingereichte Lieferscheine werden nicht anerkannt. Es wird pro Gang abgerechnet. Alle Pflanzen sind auf Befall von Krankheiten, Schädlingen und Wildverbiss zu überwachen. Ein mögliches Auftreten ist dem AG sofort zu melden. Befallenes Pflanzgut ist bei Bedarf zu entfernen und mit Ende der Pflegeperiode zu ersetzen. Pflanzenschutzmaßnahmen werden gesondert vereinbart und vergütet.
Menge: 420,000 m2

**17.04.0040 Wässerung Pflanzflächen 1. Jahr**
Wässerung der Pflanzflächen Sträucher im ersten Jahr der Entwicklungspflege Pflanzflächen wässern bei auftretender Trockenheit, Wässerung soweit es die Witterungsverhältnisse erfordern. Mindestwassermenge je Arbeitsgang und Strauch 20 l. Beim Einbringen des Wassers ist darauf zu achten, dass das vorhandene Mulchmaterial nicht ausgeschwemmt wird. Das Wasser ist so einzubringen, dass es am Strauch versickert.

10 Durchgänge.
Jeder Durchgang ist durch den AN vorab anzukündigen bzw. mit dem AG abzustimmen. Zum Nachweis der erbrachten Leistungen ist der Lieferschein spätestens 1 Woche nach der Ausführung dem AG vorzulegen, nachträglich eingereichte Lieferscheine werden nicht anerkannt. Durch den AN ist auf Verlangen der Nachweis zu führen, dass die ausgeschriebene Menge Wasser ausgebracht wurde. Die Art des Nachweises ist dem AN freigestellt. Ein einfacher Vermerk auf dem Tagesbericht oder Pflegenachweis ist nicht ausreichend. Fotos der Wasseruhr vor und nach dem Bewässerungsgang sind eine Option.
Menge: 420,000 m2

**17.04.0050 Entwicklungspflege Sträucher 2. Jahr**
Gem. erstem Jahr.
Menge: 420,000 m2

**17.04.0060 Wässerung Pflanzflächen 2. Jahr**
Gem. erstem Jahr.
Menge: 420,000 m2

**17.04.0070 Entwicklungspflege Sträucher 3. Jahr**
Gem. erstem Jahr.
Menge: 420,000 m2

**17.04.0080 Wässerung Pflanzflächen 3. Jahr**
Gem. erstem Jahr.
Menge: 420,000 m2

**17.04.0090 Entwicklungspflege Sträucher 4. Jahr**
Gem. erstem Jahr.
Menge: 420,000 m2

**17.04.0100 Wässerung Pflanzflächen 4. Jahr**
Gem. erstem Jahr.
Menge: 420,000 m2

**17.04.0110 Entwicklungspflege Sträucher 5. Jahr**
Gem. erstem Jahr.
Menge: 420,000 m2

**17.04.0120 Wässerung Pflanzflächen 5. Jahr**
Gem. erstem Jahr.
Menge: 420,000 m2

#### Abschnitt 17.05 Bäume

*Hinweis: Pflanzungen Bäume*
Alle Bäume sind gebietsheimisch zertifiziert zu liefern und zu pflanzen.

**17.05.0010 Sorbus aucuparia liefern**
Sorbus aucuparia, Eberesche liefern
Solitar, 3xv. mDb, StU 16-18 cm
HK 2.1 ostdeutsches Tiefland
Menge: 2,000 St

**17.05.0020 Quercus robur liefern**
Quercus robur, Stileiche liefern
Solitar, 3xv. mDb, StU 16-18 cm
HK 2.1 ostdeutsches Tiefland
Menge: 1,000 St

#### Abschnitt 17.06 Vorbereitung und pflanzen

**17.06.0010 Verdunstungsschutz herstellen**
Verdunstungsschutz - Weißanstrich herstellen, Material liefern und aufbringen, je nach Produkt mit Voranstrich mit wasserbasierender dauerelastischer Stammschutzfarbe. Ab Stammfuß bis ca. 2,0 m Höhe (Kronenansatz). Grobe Verunreinigungen sind vom Stamm zu entfernen.

Aufbringung mit Pinsel oder Handspritzpumpe, Verarbeitung nach Anweisung des Herstellers (Beachtung der Arbeitsschutzbestimmungen, ggf. Verwendung von Schutzkleidung). Verwendung ab 2°C Lufttemperatur, Trocknungszeit beachten.

Einschl. aller Nebenarbeiten.

Produktvorschlag: Sunreflex, Arboflex  oder gleichwertig.

Gleichwertigkeit ist nachzuweisen.
Menge: 3,000 St

**17.06.0020 Pflanzgrube herstellen**
Pflanzgrube herstellen, anstehendes Material einschl. vorh. Vegetationsdeckschicht ausheben, laden und zur Zwischenlagerung transportieren und abladen.

Seitenlänge 1,5-facher Durchmesser des Ballens, Tiefe 75 cm. Im Durchschnitt 3m³ pro Standort. Sohle und seitliche Flächen 10 cm tief lockern.
Menge: 3,000 St

**17.06.0030 Bodenverbesserung für Bäume liefern**
Wasserspeicher - Granulat für Bäume zur Boden- und Wurzelverbesserung liefern. Menge: 0,5 kg/Baum. Produktvorschlag: Stockosorb, Bosse oder glw.
Gleichwertigkeit ist nachzuweisen.
Menge: 3,000 St

**17.06.0040 Baum pflanzen**
Gehölz in die vorbereitete Pflanzgrube setzen und ausrichten. Baum mit 150l Wasser je Baum einschlämmen.

Der Wurzelansatz/Wurzelanlauf des Gehölzes darf nicht tiefer als das angrenzende Geländeniveau liegen, der AN hat deshalb auch ausdrücklich auf die schon richtige Pflanztiefe im Ballen zu achten bzw. diese zu überprüfen. Maßgebend für die richtige Pflanztiefe am Standort ist der deutlich sichtbare Wurzelanlauf des Baumes auf Höhe des Umgebungsniveaus. Zu tief gepflanzte Bäume werden nicht abgenommen. Nachträgliche Korrekturen am Ballen (Bodenabtrag) sind nicht zulässig.

Fachgerechten Erziehungs-/Rückschnitt unter Berücksichtigung der arttypischen Wuchsform herstellen.
Das Licht-/Verkehrsraumprofil ist soweit möglich (und nötig) herzustellen, je nach Baumart und Kronenhöhe ist der 1. und ggf. auch der 2. Astkranz am Kronenansatz zu entfernen, jedoch müssen mindestens 3/4 der jeweiligen Kronenhöhe erhalten bleiben. Mit dieser Schnittmaßnahme soll schon zum Pflanzzeitpunkt ein möglichst hoher Kronenansatz (in ca. 2,5 m Höhe) hergestellt werden. Konkurrenztriebe, insbesondere Zwiesel sind zurückzusetzen oder zu entfernen, an Astquirlen sind sie zu vereinzeln. Bei Baumarten mit gegenständigen Knospen sind die nach innen wachsenden Knospen zu entfernen, um Zwieselbildungen zu vermeiden. Seitenäste mit eingewachsener Rinde, sich kreuzende, reibende sowie gebrochene Äste sind zu entfernen, handelt es sich um Grob- oder Starkäste sind diese einzukürzen. Die bei den Schnittmaßnahmen in der Baumschule stehen gebliebenen Zapfen sind sorgfältig nachzuschneiden. Es ist auf Astring zu schneiden Die übrigen gesunden Starkäste sind um ca. 50% einzukürzen.  Der Leittrieb ist zu erhalten, erforderlichenfalls zu stäben. Drahtballierungen entfernen.
Menge: 3,000 St

**17.06.0050 Baumgrube verfüllen**
Baumgrube bis OK Geländeniveau verfüllen.

Substrat Körnung 0/15-20, FLL Teil 1 optimiertes Substrat, bestehend aus inertem, kornabgestuftem, strukturstabilem Material, 100% recycelt, wiederrecycelbar, umweltverträglich, beständig gegen physikalische und chemische Einwirkungen, ohne pflanzenschädliche Bestandteile, mit definierten Anteilen von gütegesichertem (RAL) Grüngutkompost.

Einarbeitung von 150g Langzeitdünger organisch mineralisch (12%N/ 5% P/ 9% K/ 3%Mg) pro Baum, Wasserdurchlässigkeit > 2mm/min, max. Wasserspeicherkapazität > 45 Vol.%, Luftporenvolumen > 20 Vol.% jeweils im verdichteten Zustand, pH-Wert 7,0 - 8,5 (nicht unter 6,5 absinkend).

Gewicht in gesetztem, lagerdichtem, Wasser gesättigtem Zustand ca. 1.300 kg/m³. Das Material liefern und als Vegetationsschicht einbauen. Abrechnung nach Grubenaufmaß vor Verfüllung. Länge x Breite x Tiefe abzüglich Ballenmasse 0,25 m³. Materialnachweis durch Originallieferschein. Produktvorschlag: Rotgrand®-Pflanzsubstrat, System Bott, mögliche Bezugsquelle: Margit Schemel oder gleichwertig.

Gleichwertigkeit ist nachzuweisen.
Menge: 3,000 St

**17.06.0060 Herstellung Gießrand**
Herstellung Gießrand LDPE bestehend aus Kunststoffbahn, Höhe 30 cm, Stärke 3 mm. Die Höhe der Kunststoffbahn darf nicht geringer als 30 cm sein. Einen Gießrand formen, an Dreibock innen anliegend, mit Nägeln an Pfählen befestigen, dauerhaftes Schließen des Rings mit Verbindungsclip. Boden/Mulcheinbindung 10 cm, Überstand 20 cm.
Menge: 3,000 St

**17.06.0070 Baumscheibe mulchen**
Baumscheibe gegen Verunkrauten und Erosion mulchen einschl. vorheriger Lockerung (Tiefe 5 cm), gem. DIN 18916 Material: Rindenmulch RM 1, Körnung 10-40 mm, nach RAL-GZ 250/1, gütegesichert Dicke Mulchdecke: 10 cm, Stärke nach Setzen.
Menge: 4,000 m2

**17.06.0080 Pfahl-Dreibock**
Pflanzenverankerung mit Pfahl-Dreibock mit einfachem als konisches Gerüst, Pfähle aus Rundholz, zylindrisch gefräst, 1 Stirnende gefast, 1 Stirnende angespitzt, ohne Imprägnierung.

Pfahllänge 300 cm (entsprechend der Pflanzgröße geschnitten), Pfahldurchmesser 10 cm.

Einschließlich Einbau, Lattenrahmen aus 4 x 3 Halbrundlatten, 8 cm Stärke, oberer Lattenrahmen 1-reihig, unterer Lattenrahmen. 3 Reihen mit Zwischenabstand von 1-2 cm, unterste Reihe mit Abstand von 10-15 cm zum Boden direkt an Oberkante Gießrand anschließend.

Befestigung der Latten je Pfahl mit 2 Nägeln.
Länge der Latten: je ca. 70-80 cm
Baum mittels 50 mm breiten Baumbindegurt aus braunem Polyestergewebe (GEFA-Baumbindegurt oder gleichwertig) an allen 3 Pfählen in Höhe des (ursprünglichen) Kronenansatzes befestigen: den Baumbindegurt jeweils um den Stamm legen, die Enden zum Pfahl hin führen und dort mit Überlappung gegen Verrutschen mit 40 mm langen Krampen o. ä. befestigen. Der Baumbock ist bis zum Ende der Pflegemaßnahmen zu erhalten, beschädigte oder fehlende Teile sind zu ersetzen.
Menge: 3,000 St

#### Abschnitt 17.07 Fertigstellungs- und Entwicklungspflege

**17.07.0010 Wässerung Bäume Fertigstellung**
Wässerung der Bäume während der Fertigstellungspflege. Wässern der kompletten Baumscheibe, soweit es die Witterungsverhältnisse erfordern. Mindestwassermenge je Arbeitsgang und Baum 150 l. Beim Einbringen des Wassers ist darauf zu achten, dass das vorhandenes Mulchmaterial nicht aus der Baumscheibe geschwemmt wird. Das Wasser ist so einzubringen, dass es ausschließlich in der Baumscheibe versickert.

12 Durchgänge.

Hinweis: im Normalfall sind alle Bäume je Durchgang zu wässern. Es ist jedoch nicht in jedem Fall zwingend erforderlich, alle Standorte in einen Durchgang einzubeziehen. Die Entscheidung darüber ist abhängig von Standort und Baumart. In Einzelfällen kann eine geringere oder höhere Anzahl von Durchgängen je Baum erforderlich werden. Jeder Durchgang ist durch den AN vorab anzukündigen bzw. mit dem AG abzustimmen. Zum Nachweis der erbrachten Leistungen ist der Lieferschein spätestens 1 Woche nach der Ausführung dem AG vorzulegen, nachträglich eingereichte Lieferscheine werden nicht anerkannt. Durch den AN ist auf Verlangen der Nachweis zu führen, dass die ausgeschriebene Menge Wasser pro Baum ausgebracht wurden. Die Art des Nachweises ist dem AN freigestellt. Ein einfacher Vermerk auf dem Tagesbericht oder Pflegenachweis ist nicht ausreichend. Fotos der Wasseruhr vor und nach dem Bewässerungsgang sind eine Option.

r
Menge: 3,000 St

**17.07.0020 Entwicklungspflege Bäume 1. Jahr**
Entwicklungspflege Bäume erstes Jahr. Ausführung nach DIN 18916. Pflege Baum/Baumscheibe im Grünstreifen. Pflege der Baumscheibe nur im Bereich des Baumbocks. Unerwünschten Aufwuchs und Steine ab 3 cm Durchmesser und Unrat entfernen, Dauerunkräuter ausgraben, die Abdeckung wiederherstellen, fehlendes Material ergänzen. Den anfallenden Unrat aufnehmen und fachgerecht entsorgen. Stockaustriebe an der Basis entfernen, Stammtriebe ab Stammfuß bis zum Kronenansatz an der Basis entfernen. Soweit erforderlich sind im Kronenbereich Schnittmaßnahmen zur Erhaltung des Licht-/ Verkehrsraumprofils der Straße und vorhandener Rad-/ Gehwege fachgerecht auszuführen (gem. ZTV - Baumpflege). Dabei muss auf der Schnittseite jeweils mindestens die Hälfte der jeweiligen Kronenhöhe erhalten bleiben. Trockene und beschädigte Pflanzenteile glatt abschneiden und entfernen. Anfallendes Astwerk fachgerecht entsorgen, einschl. etwaiger Entsorgungsgebühren. Pfähle, Gießrand, Lattung und Baumbindung überprüfen und ggf. nachrichten/ausbessern, fehlende Lattungen/ Bindungen sind zu ersetzen, Gießränder wieder zu schließen und funktionsfähig zu erhalten.

Es sind 4 Pflegedurchgänge durchzuführen: Jeder Durchgang ist durch den AN vorab anzukündigen bzw. mit dem AG abzustimmen. Zum Nachweis der erbrachten Leistungen ist der Lieferschein spätestens 1 Woche nach der Ausführung dem AG vorzulegen, nachträglich eingereichte Lieferscheine werden nicht anerkannt. Es wird pro Baum und Gang abgerechnet.
Menge: 3,000 St

**17.07.0030 Wässerung Bäume 1. Jahr**
Wässerung der Bäume im ersten Jahr der Entwicklungspflege.

Wässern der kompletten Baumscheibe, soweit es die Witterungsverhältnisse erfordern. Mindestwassermenge je Arbeitsgang und Baum 120 l. Beim Einbringen des Wassers ist darauf zu achten, dass das vorhandenes Mulchmaterial nicht aus der Baumscheibe geschwemmt wird. Das Wasser ist so einzubringen, dass es ausschließlich in der Baumscheibe versickert.

10 Durchgänge

Hinweis: im Normalfall sind alle Bäume je Durchgang zu wässern. Es ist jedoch nicht in jedem Fall zwingend erforderlich, alle Standorte in einen Durchgang einzubeziehen. Die Entscheidung darüber ist abhängig von Standort und Baumart. In Einzelfällen kann eine geringere oder höhere Anzahl von Durchgängen je Baum erforderlich werden. Jeder Durchgang ist durch den AN vorab anzukündigen bzw. mit dem AG abzustimmen. Zum Nachweis der erbrachten Leistungen ist der Lieferschein spätestens 1 Woche nach der Ausführung dem AG vorzulegen, nachträglich eingereichte Lieferscheine werden nicht anerkannt. Durch den AN ist auf Verlangen der Nachweis zu führen, dass die ausgeschriebene Menge Wasser pro Baum ausgebracht wurden. Die Art des Nachweises ist dem AN freigestellt. Ein einfacher Vermerk auf dem Tagesbericht oder Pflegenachweis ist nicht ausreichend. Fotos der Wasseruhr vor und nach dem Bewässerungsgang sind eine Option.
Menge: 3,000 St

**17.07.0040 Entwicklungspflege Bäume 2. Jahr**
Gem. erstem Jahr.
Menge: 3,000 St

**17.07.0050 Wässerung Bäume 2. Jahr**
Gem. erstem Jahr.
Menge: 3,000 St

**17.07.0060 Entwicklungspflege Bäume 3. Jahr**
Gem. erstem Jahr.
Menge: 3,000 St

**17.07.0070 Wässerung Bäume 3. Jahr**
Gem. erstem Jahr.
Menge: 3,000 St

**17.07.0080 Entwicklungspflege Bäume 4. Jahr**
Gem. erstem Jahr.
Menge: 3,000 St

**17.07.0090 Wässerung Bäume 4. Jahr**
Gem. erstem Jahr.
Menge: 3,000 St

**17.07.0100 Entwicklungspflege Bäume 5. Jahr**
Gem. erstem Jahr.
Menge: 3,000 St

**17.07.0110 Wässerung Bäume 5. Jahr**
Gem. erstem Jahr.
Menge: 3,000 St

#### Abschnitt 17.08 Ausgleichsmaßnahme

**17.08.0010 Fledermaushöhle liefern u. anbringen**
Fledermaushöhle liefern u. anbringen.
Fledermaushöhle: Ganzjahresquartier mit Kontrollluke, selbstreinigend.
Material: atmungsaktiver Spänebeton
Maße: H 50 cm, B 38 cm
Gewicht: ca. 36 kg
Anbringung an Bäumen mit einem mind. Durchmesser von 25
cm.
Flugloch soweit möglich nach Südost ausrichten.
Befestigung korrosionsbeständig mit Aufhängebügeln und
Nägeln, Befestigung muss für die Verwendung in
Forstbereichen geeignet sein.
Kästen mittels roter, wetterfester Farbe durchgängig nummerieren.
Arbeitshöhe über Standfläche 3,00 bis 5,00 m. Herstellen und Sichern der Arbeitsebene nach Wahl des AN.
Menge: 1,000 St

**17.08.0020 Fledermaushöhle liefern u. anbringen**
Fledermaushöhle liefern u. anbringen.
Fledermaushöhle: Sommerquartier, selbstreinigend.
Material: atmungsaktiver Spänebeton
Maße: Höhe 40 cm, Breite 28 cm, Tiefe 8 cm
Gewicht: ca. 23 kg
Anbringung an Gebäuden.
Flugloch soweit möglich nach Südost ausrichten.
Befestigung korrosionsbeständig mit Aufhängebügeln und
Nägeln, Befestigung muss für die Verwendung in
Forstbereichen geeignet sein.
Kästen mittels roter, wetterfester Farbe durchgängig
nummerieren.
Arbeitshöhe über Standfläche 3,00 bis 5,00 m. Herstel
len und Sichern der Arbeitsebene nach Wahl des AN.
Menge: 2,000 St

**17.08.0030 Wartung Fledermausquartiere 1. Jahr**
Wartung Fledermausquartiere, 1. Pflegejahr
Arbeitshöhe über Standfläche 2,00 bis 3,00 m. Herstellen und Sichern der Arbeitsebene nach Wahl des AN.
Kästen im Zeitraum zwischen August bis September
kontrollieren und reinigen (nur bei Abwesenheit der
Tiere),
Exkremente entfernen, nicht aussprühen.
1 Arbeitsgang.
Halterung überprüfen.
Wartungsprotokoll mit Reinigungsdatum, Angabe der
Nutzung, Zustandsfeststellung und Fotodokumentation erstellen
und an AG übergeben.
Menge: 3,000 St

**17.08.0040 Wartung Fledermausquartiere 2. Jahr**
Wartung Fledermausquartiere, 2. Pflegejahr
Arbeitshöhe über Standfläche 2,00 bis 3,00 m. Herstellen und Sichern der Arbeitsebene nach Wahl des AN.
Kästen im Zeitraum zwischen August bis September
kontrollieren und reinigen (nur bei Abwesenheit der
Tiere),
Exkremente entfernen, nicht aussprühen.
1 Arbeitsgang.
Halterung überprüfen.
Wartungsprotokoll mit Reinigungsdatum, Angabe der
Nutzung, Zustandsfeststellung und Fotodokumentation erstellen
und an AG übergeben.
Menge: 3,000 St

**17.08.0050 Wartung Fledermausquartiere 3. Jahr**
Wartung Fledermausquartiere, 3. Pflegejahr
Arbeitshöhe über Standfläche 2,00 bis 3,00 m. Herstellen und Sichern der Arbeitsebene nach Wahl des AN.
Kästen im Zeitraum zwischen August bis September
kontrollieren und reinigen (nur bei Abwesenheit der
Tiere),
Exkremente entfernen, nicht aussprühen.
1 Arbeitsgang.
Halterung überprüfen.
Wartungsprotokoll mit Reinigungsdatum, Angabe der
Nutzung, Zustandsfeststellung und Fotodokumentation erstellen
und an AG übergeben.
Menge: 3,000 St

**17.08.0060 Wartung Fledermausquartiere 4. Jahr**
Wartung Fledermausquartiere, 4. Pflegejahr
Arbeitshöhe über Standfläche 2,00 bis 3,00 m. Herstellen und Sichern der Arbeitsebene nach Wahl des AN.
Kästen im Zeitraum zwischen August bis September
kontrollieren und reinigen (nur bei Abwesenheit der
Tiere),
Exkremente entfernen, nicht aussprühen.
1 Arbeitsgang.
Halterung überprüfen.
Wartungsprotokoll mit Reinigungsdatum, Angabe der
Nutzung, Zustandsfeststellung und Fotodokumentation erstellen
und an AG übergeben.
Menge: 3,000 St

### Bereich 18 Provisorium Straßenentwässerung Nordufer (BWB)

#### Abschnitt 18.01 Regenwasserableitung nördl. Seite

**18.01.0010 Planung inkl. Anfertigen von prüffähigen Unterlagen**
*** Pauschalposition
Vollständige Planung inkl. anfertigen von prüffähigen Unterlagen zur Einreichung bei den Berliner Wasserbetrieben unter Beachtung der „Technische Vorschriften zum Schutz der Trinkwasser- und Entwässerungsanlagen der Berliner Wasserbetriebe“ (Anlage „T1.54 BWB TV“).
Grundlage: Anlage „T1.53 BWB Leitungsplan“.
Menge: 1,000 Psch

**18.01.0020 Plausibitätsprüfung mit Berliner Wasserbetrieben durchführen**
*** Pauschalposition
Zur Plausibilitätsprüfung bei Berliner Wasserbetrieben einreichen und ggf. erforderliche Änderungen einarbeiten. Genehmigung zur Durchführung einholen. Genehmigungsfrist 6 Wochen einplanen.
Menge: 1,000 Psch

**18.01.0030 Umverlegung Straßenentwässerung Gersdorfstraße (nördliches Ufer)**
*** Pauschalposition
- Handschachtung zukünftiger Standort Schacht R1 zur Tiefenermittlung Leitung,
- Neubau Schacht R1 mit insgesamt drei Anschlüssen. (1) DN200 in Richtung Attilastraße vorhandene Leitung, (2) DN300GGG in Richtung Teltowkanal sowie (3) DN200 zukünftige Brückenentwässerung,
- Neubau ca. 20m Regenentwässerung unterirdisch DN300GGG,
- Neubau ca. 15m Regenentwässerung oberirdisch DN300 aus geeignetem flexiblem Material zum Anschluss an DN300GGG Leitung inkl. Befestigung an Bautreppe,
- Demontage Schachtdeckel 05221 006 (Böschung unten) und Austausch gegen prov. Abdeckung mit Anschluss der v.g. flexiblen Leitung (DN300),
- während Bauzeit sichern und unterhalten,
- Rückbau nicht mehr erforderlicher Leitung aus Baubereich.
Menge: 1,000 Psch

**18.01.0040 Bautreppe**
Herstellung ca. 0,8 m breiter, bauzeitlicher Böschungstreppe aus Holz, Wangen und Stufen mind. 40 mm stark von OK-Böschung bis Schacht unten bzw. Berme. Inkl. ggf. erf. Zwischenpodeste, einseitig Geländer und auf nördl. Uferseite seitlicher Befestigung flexibler Regenentwässerungsleitung DN300
Menge: 2,000 St

### Bereich 19 Düsenstrahlarbeiten zur Baugrundverbesserung Südliches Ufer

*Hinweis: Düsenstrahlarbeiten werden zur Verbesserung des*
Düsenstrahlarbeiten werden zur Verbesserung des Baugrundes als Gründungsebene für den Neubau der Techowbrücke erforderlich. Für die Arbeiten dürfen nur bauaufsichtlich zugelassene Verfahren zum Einsatz kommen. Sich aus der Zulassung ergebende Bestimmungen und Auflagen sind in die Angebotspreise einzukalkulieren. Die Zulassung ist der Bauleitung des AG vor Beginn der Arbeiten zu übergeben.

Die Arbeiten werden in zwei Abschnitten ausgeführt.
Dies ist durch zwei unterschiedliche Arbeitsebenen für die Arbeiten bedingt.

Das Arbeitsplanum für die DSV-Arbeiten wird im ersten Abschnitt bei ca. +39,5 m NHN angelegt. Die Arbeitsebene für den zweiten Abschnitt wird nach Herstellung der ersten beiden Säulenreihen auf ca. +36,0 m NHN hergerichtet.

Der AN hat sicherzustellen, dass der Verpressdruck permanent am Gerät angezeigt wird.

Als Nebenleistung gelten neben den Bestimmungen der Zulassung:
-  Sicherstellung der erforderlichen Säulendurchmesser.
-  Anpassung des Bohrrasters im Zuge der Hindernisbeseitigung sowie durch Nachdüsung bei Förderung von Kohlereibseln.
-  Durchkernen von natürlichen Steinhindernissen beim Niederbringen der Bohrungen bis d = 0,3 m.
-  An jedem Bohrloch sind die Verfahrensparameter (Druck, Mengen, Ziehzeit, Drehgeschwindigkeit, Pumprate) aufzuzeichnen. Die Protokolle sind täglich der Bauüberwachung des AG zu übergeben.
-  Erstellung und Lieferung der Herstellprotokolle für die DSV-Arbeiten inkl. tabellarischer Auswertung (täglich)
-  Entsorgung der Rücklaufsuspension.
-  Entnahme von Rückflussproben.
-  Prüfung der Druckfestigkeit je 500 m³ gemäß Zulassung und gemäß Vorgaben DIN/Euro-Normen.
-  Entnahme von Rückstellproben inkl. Lagerung.
-  Spritzschutz während der Arbeiten zum Schutz der angrenzenden Gebäude herstellen, vorhalten und entsorgen.

Dem planerischen Ansatz des AG zur Massenermittlung für die Bohr- und Düsarbeiten liegt ein Durchmesser von 2,2 m zugrunde. Im Randbereich zu einem Kanalbauwerk werden Säulen mit einem Durchmesser von 1,5 m angeordnet, teilweise als 180 Grad-Segmente.

Vor Beginn der Arbeiten müssen Probesäulen in ungefährer Höhenlage der Säulen der Baugrundverbesserung hergestellt und so vermessen werden, dass der erreichte Säulendurchmesser mit den zugehörigen Herstellparametern eindeutig festgelegt werden kann. Zieldurchmesser gemäß Genehmigungsplanung ist 2,2 m bzw. 1,5 m. Mit den Probesäulen ist gemäß DIN 4093 dieser Durchmesser nachzuweisen.

Der AN hat der Bauleitung des AG vor Beginn der Probesäulenherstellung die Parameter mitzuteilen, mit denen geplant ist, die Säulen zu düsen. Des Weiteren ist vor Beginn der Arbeiten das eingesetzte Verfahren zur Durchmesserermittlung detailliert zu erläutern. Die Angaben sind im QS-Programm aufzunehmen.

Der AN hat der Bauüberwachung des AG den Bereich im
Vorfeld mitzuteilen, wo die Probesäulen hergestellt werden sollen. Die Angaben zur Herstellung der Probesäule sind mit der Bauüberwachung des AG abzustimmen. Die Herstellung der Probesäulen erfolgt erst nach Freigabe des Konzeptes durch die Bauleitung des AG.

Sollte sich im Rahmen der Probesäulenherstellung herausstellen, dass die der Probesäulenherstellung zugrundeliegenden planerischen Vorgaben hinsichtlich des angestrebten Durchmessers und der Festigkeit nicht erreicht werden, sind vor Beginn der Arbeiten zur Baugrundverbesserung weitere Probesäulen vom AN herzustellen.

Die Bohransatzpunkte sind täglich von einem Vermesser lagemäßig einzumessen und abzustecken und das Düsenstrahlgerät entsprechend einzuweisen. Die Vermessung hat so zu erfolgen, dass über die Vermessung/Protokollierung eine eindeutige Zuordnung des Bohransatzpunktes auf ein Koordinatensystem (z.B. Landeskoordinaten o.ä.) möglich ist.

Die Düsenstrahlgeräte sind mit Geräten auszurüsten, die die Herstellparameter (Bohrtiefe, Anpressdruck, Dreh- und Ziehgeschwindigkeit, Düsdruck und -mengen, Vertikalität etc.) kontinuierlich aufzeichnen und speichern können. Die Herstellprotokolle inkl. der graphischen Darstellung der Herstellparameter sind der Bauleitung des AG täglich im Original zu übergeben.

Die DSV-Säulen sind im Pilgerschrittverfahren herzustellen.

Über entsprechende Rückflussgräben ist sicherzustellen, dass die Zementsuspension kontrolliert über das Baufeld abgeleitet wird. Dies ist entsprechend zu berücksichtigen und in die Angebotspreise einzukalkulieren, ebenso wie Pumpen zur Ableitung der Rücklaufsuspension mit einer ausreichenden
Förderleistung.

#### Abschnitt 19.01 Baustelleneinrichtung

**19.01.0010 Baustelle einrichten räumen - DSV-Arbeiten**
*** Pauschalposition
Baustelle DSV einrichten und räumen, vorhalten der Baustelleneinrichtung über die Bauzeit für sämtliche in der Leistungsbeschreibung aufgeführten Leistungen, einschl. aller erforderlicher Materialcontainer etc., einschl. aller erforderlicher Sicherungs- und Absperrungsanlagen. Nach Abschluss der DSV-Arbeiten für die Baugrundverbesserung ist das benutzte Gelände in den Ausgangszustand zu versetzen.
Menge: 1,000 Psch

**19.01.0020 Verlängerte Vorhaltung BE DSV-Arbeiten**
*** Bedarfsposition mit GB
Wie in der vorhergehenden Position beschrieben, jedoch für verlängerte Bauzeit, die vom AG angeordnet wird.
Menge: 20,000 d

**19.01.0030 Werkplanung Baugrundverbesserung**
*** Pauschalposition
Werkplanung für alle beschriebenen Leistungen zur Baugrundverbesserung eigenständig herstellen, Mindestmaßstab für Grundrisse, Schnitte und Ansichten 1:50 bzw. 1:20, Mindestmaßstab für Detailplanungen 1:5, Detailvertiefungen bis 1:1.

Die prüffähigen Unterlagen (Statik, Werkpläne) sind den AG zu übergeben sowie beim Prüfingenieur zur Prüfung einzureichen. Die Prüfgebühren trägt der AG.
Menge: 1,000 Psch

**19.01.0040 Qualitätssicherungsprogramm Baugrundverbesserung**
*** Pauschalposition
Erstellung eines Qualitätssicherungsprogrammes unter besonderer Berücksichtigung der besonderen Anforderungen der Baustelle sowie den geltenden Normen, Richtlinien und Vorschriften für alle Gewerke.
Darzustellen und zu beschreiben sind mindestens folgende Sachverhalte (Minimalanforderung):
- Detaillierte Beschreibung des gesamten Bauablaufes
- Gerätedarstellung

DSV-Arbeiten:
- Darstellung des gesamten Bauablaufes (inkl. Probesäulen)
- Darstellung wo und wie die Probesäulen hergestellt werden
- Darstellung des Nachweises der hergestellten Säulendurchmesser der Probesäulen
- Darstellung der Laboruntersuchungen (Festigkeiten etc.) mit
  Angabe der Häufigkeit
- Lagerung von Rückstellproben
- Tägliche Einmessung der Bohrpunkte durch einen Vermesser
  unter Zugrundelegung eines Koordinatensystems
- Einstichpläne
- Absetzbecken und Rückflussgräben
- Darstellung des die Herstellparameter elektronisch und  graphisch aufzeichnenden Gerätes
- Beschreibung des geplanten Düsenstrahlverfahrens
- Geplante Herstellparameter (Düsendurchmesser, Druck,
  Durchflussmengen, Ziehgeschwindigkeit, Umdrehungsgeschwindigkeit etc.)
- Laserfestpunkt
- Maßnahmen beim Vorfinden von Kohle-/Holzstücken und anderen organischen Bestandteilen im Rückfluss sowie von Steinlagen
- Prüfung des Säulendurchmessers während der Herstellung

Die Unterlagen sind den AG zu übergeben. Das QS-Programm ist während der Ausführung fortzuschreiben.
Menge: 1,000 Psch

#### Abschnitt 19.02 Ausführung

**19.02.0010 Probeelemente Düsenstrahlverfahren**
*** Pauschalposition
Herstellen von mindestens 3 separaten Probesäulen für die im Düsenstrahlverfahren herzustellende Baugrundverbesserung  nach vorheriger Abstimmung mit der Bauüberwachung des AG, inkl. Ermittlung der Druckfestigkeit.

Unterkante Probesäulen: ca. +31,7 m NHN, Düslänge 1,5 m, Bohrrichtung senkrecht, als Rundsäule, Durchmesser 150 cm und 220 cm, sowie als Halbsäule, Durchmesser 150 cm,
charakteristische Zylinderdruckfestigkeit mind. 6 N/mm², einschl. Durchmesserbestimmung mittels Tastbohrungen oder Verfahren nach Wahl des AN. Herstellung unter Berücksichtigung der ZTV Düsenstrahlarbeiten, des
Qualitätssicherungsprogramms und der Zulassung des AN.
Probesäulen sind im Bereich der planmäßigen Herstellordinate zu düsen.

Inkl. Überwachung der Herstellung und Auswertung der Ergebnisse durch einen Sachverständigen für Geotechnik (externes Ingenieurbüro). Der Sachverständige für Geotechnik hat zu bewerten, ob mit den gewählten Herstellparametern die Baugrundverbesserung hergestellt werden kann.

Inkl. zusammenfassendem Bericht zur Überwachung und Auswertung der Herstellung der Probesäulen, inkl. Fotodokumentation. Der vollständige Bericht ist vor dem geplanten Beginn der Herstellung der Baugrundverbesserung der Bauüberwachung des AG digital zu übergeben.
Menge: 1,000 Psch

**19.02.0020 Probekern entnehmen Probeelement Druckfestigkeit**
Probekern entnehmen, aus Probeelement, Druckfestigkeit
gemäß Zulassung bzw. der DIN 4093 prüfen und Ergebnis AG mitteilen.
Menge: 3,000 St

**19.02.0030 Bohrung Düsenstrahlverfahren senkrecht**
Bohrung für Düsenstrahlverfahren für die Baugrundverbesserung für die Vollsäulen, ab Arbeitsebene bei 39,70 mNHN bzw. 36,00 mNHN, Bohrrichtung senkrecht, Untergrund sandige Auffüllung, Geschiebemergel/-lehm, Sanden einschl. Vermessung der Vertikalität
Bohrtoleranz: 2% in der Vertikalität und 10 cm am Ansatzpunkt.

Ausführung gemäß eigener Werkplanung auf Grundlage der
Zeichnung, Zeichnungs-Nr 3_GuD_BG_GS 001 02
Menge: 230,000 m

**19.02.0040 Bohrung Düsenstrahlverfahren senkrecht Halbsäulen**
Bohrung für Düsenstrahlverfahren wie in vorheriger Position beschrieben jedoch für die Halbsäulen.
Bohrtoleranz: 1% in der Vertikalität und 5 cm am
Ansatzpunkt.

Ausführung gemäß eigener Werkplanung auf Grundlage der
Zeichnung, Zeichnungs-Nr 3_GuD_BG_GS 001 02
Menge: 37,000 m

**19.02.0050 Düsenstrahlkörper Baugrundverbesserung**
Düsenstrahlkörper als Baugrundverbesserung, Düslänge 2,05 m bis 4,55 m, Unterkante Düskörper unter Bohrebene bis 8,0 m.

Im Düshorizont stehen gemäß Baugrundgutachten Geschiebemergel/ -lehm und Sande an.

Neigung lotrecht, als Rundsäule, Durchmesser 220 cm, mit Zement nach Wahl des AN, einaxiale Druckfestigkeit mind. 6,0 N/mm2, aufgemessen wird die planmäßige Düsstrecke,

Ausführung gemäß eigener Werkplanung auf Grundlage der
Zeichnung, Zeichnungs-Nr 3_GuD_BG_GS 001 02
Menge: 100,000 m

**19.02.0060 Düsenstrahlkörper als Baugrundverbesserung**
Düsenstrahlkörper als Baugrundverbesserung, Düslänge 1,65 m bis 4,55 m, Unterkante Düskörper unter Bohrebene bis 8,0m.

Im Düshorizont stehen gemäß Baugrundgutachten Geschiebemergel/ -lehm und Sande an.

Neigung lotrecht, als Rundsäule, Durchmesser 150 cm, mit Zement nach Wahl des AN, einaxiale Druckfestigkeit mind. 6,0 N/mm2, aufgemessen wird die planmäßige Düsstrecke.

Ausführung gemäß eigener Werkplanung auf Grundlage der
Zeichnung, Zeichnungs-Nr 3_GuD_BG_GS 001 02
Menge: 32,000 m

**19.02.0070 Düsenstrahlkörper als Baugrundverbesserung**
Düsenstrahlkörper als Baugrundverbesserung, Düslänge 1,65 m bis 4,55 m, Unterkante Düskörper unter Bohrebene bis 8,0m.

Im Düshorizont stehen gemäß Baugrundgutachten
Geschiebemergel/-lehm und Sande an.

Neigung lotrecht, als Halbsäule, Durchmesser 150 cm, mit Zement nach Wahl des AN, einaxiale Druckfestigkeit mind. 6,0 N/mm2, aufgemessen wird die planmäßige Düsstrecke,

Ausführung gemäß eigener Werkplanung auf Grundlage der
Zeichnung, Zeichnungs-Nr 3_GuD_BG_GS 001 02
Menge: 21,000 m

**19.02.0080 Stillstandzeiten**
*** Bedarfsposition mit GB
Kolonnenstunde für Stillstandszeiten, die vom AG angeordnet sind. Stillstand für Gerät inkl. Mannschaft.
Inkl. sämtlicher Aufwendungen und Leistungen aus der Wiederaufnahme der Arbeiten.
Menge: 20,000 h

**19.02.0090 Stillstandzeiten ohne Mannschaft**
*** Bedarfsposition mit GB
Kolonnenstunde für Stillstandszeiten, die vom AG angeordnet sind. Stillstand nur für Gerät. Inkl. sämtlicher Aufwendungen und Leistungen aus der Wiederaufnahme der Arbeiten.
Menge: 20,000 h

#### Abschnitt 19.03 Erd-, Beton- und sonstige Arbeiten

**19.03.0010 Boden/Bauschutt Baugrube lösen lagern T bis 7 m**
Boden/ Bauschutt für Baugrube und zur Herrichtung der Arbeitsebenen, profilgerecht lösen, auf dem Baufeld lagern,
Aushub abschnittsweise bis zur 1. Arbeitsebene für die DSV-Arbeiten bei +39,7 m NHN einschl. Geländeausgleich, anschließend bis zur 2. Arbeitsebene für die DSV-Arbeiten bei ca. +36,0 m NHN, und final bis zur Gründungsebene für den Magerbetonblock bei +31,70 m NHN.
Aushubtiefe bis 7 m

Herrichtung des für die Gründung der Brücke vorgesehenen Profils inkl. des Bereichs der DSV-Bodenverbesserung (Fräsen, Abbruch o.ä. nach Wahl des AN).

Baugrund gemäß Geotechnischem Bericht Aushub in der Auffüllung (sandig) im Geschiebemergel/ -lehm sowie in locker bis mitteldicht gelagerten Sanden.

Ausführung gemäß eigener Werkplanung auf Grundlage der
Zeichnung, Zeichnungs-Nr 3_GuD_BG_GS 001 02
Menge: 1300,000 m3

**19.03.0020 Verfüllung von Baugrubenbereichen**
*** Bedarfsposition mit GB
Verfüllung der Baugrube, in denen eine Magerbetonverfüllung aufgrund unplanmäßigen Ankerverlaufs nicht realisierbar ist, inkl. Lieferung und lagenweiser Einbau und Verdichtung (95 % Proctor) von Füllboden (BM-0 nach Ersatzbaustoffverordnung) nach Aufforderung durch den AG.
Menge: 20,000 m3

**19.03.0030 Magerbetonblöcke**
Herstellen eines ca. 1,35 cm hohen Magerbetonblocks in mehreren Abschnitten. Herstellung nach der Herrichtung des Feinplanums und nach dem Schutz der Anker.
Herstellung im Baugrubenbereich.
Inkl. Folienlage unter dem Magerbetonblock.
Festigkeit >=C 8/10.

Zulässige Abweichung von der Sollhöhe:
+/- 2 cm, Oberfläche glatt abgezogen mit einer Ebenheit in Anlehnung an die DIN 18202 mit einem Stichmaß von 2 cm bei einem Messabstand von 15 m.
Menge: 60,000 m3

**19.03.0040 Freilegen der Anker**
Aushub in Handarbeit zum Freilegen der freien Länge der
Anker zur Inspektion der Anker auf Beschädigungen und
Feststellung eines ausreichenden Abstandes zum Magerbetonblock.

Abrechnung je Anker
Menge: 17,000 St

**19.03.0050 Schutzmantel um freigelegte Anker**
Ummantelung der freigelegten Anker, sofern der lichte Abstand zum Magerbetonblock zu gering ist.
Ummantelung der Ankerlitzen mit dauerelastischem Schaumstoff nach Wahl des AN, Durchmesser der Anker bis
150 mm. Ummantelung auf einer Länge von ca. 3 m.
Menge: 21,000 m

#### Abschnitt 19.04 Stundenlohnarbeiten

*Hinweis: Stundenlohnarbeiten*
Stundenlohnarbeiten werden nach Stundenverrechnungssätzen, in denen Lohn- und Gehaltskosten, Lohn- und Gehaltsnebenkosten, Sozialkassenbeiträge,  ermögenswirksame Leistungen sowie Gemeinkostenanteile und Gewinn enthalten sind, vergütet.

Zuschläge für Mehr-, Nacht-, Sonntags- und Feiertagsarbeit sowie Erschwerniszuschläge sind nicht in die Stundenverrechnungssätze mit einzubeziehen, sondern - sofern sie nicht schon als Teilleistungsposition im Leistungsverzeichnis enthalten sind - im Bedarfsfall zu vereinbaren und gesondert
nachzuweisen.

Der Bieter erklärt, dass der Stundenverrechnungssatz unter Beachtung der preisrechtlichen Vorschriften ermittelt wurde und unabhängig von der Anzahl der abgerechneten Stunden gilt.

Stundenlohnarbeiten werden nur vergütet, wenn deren Ausführung vom AG angeordnet wurde.

Angeboten wird für das jeweilige Gerät ein Verrechnungssatz, der sämtliche  Aufwendungen für den Einsatz enthält, insbesondere Gerätevorhalte- und Betriebskosten sowie sämtliche Zuschläge einschließlich der Kosten für das Bedienungspersonal.

Abgerechnet wird nach tatsächlich geleisteten Arbeitsstunden. Der Verrechnungssatz ist unter Beachtung der preisrechtlichen Vorschriften ermittelt.

Der AN hat die von ihm bei den jeweiligen Gewerken eingesetzten Geräte selbst zu benennen. Sofern mehr Geräte zum Einsatz kommen sollen, als vom AN angeboten werden konnten, so hat er dies mit Abgabe des Angebotes mitzuteilen.

**19.04.0010 Bauvorarbeiter/-in sämtliche Kosten/Zuschläge**
*** Bedarfsposition mit GB
Stundenlohnarbeiten durch Bauvorarbeiter/-in
der Verrechnungssatz für die jeweilige Arbeitskraft
umfasst sämtliche Aufwendungen wie Lohn- und
Gehaltskosten, Lohn- und Gehaltsnebenkosten, Zuschläge,
lohngebundene und lohnabhängige Kosten, sonstige
Sozialkosten, Gemeinkosten, Wagnis und Gewinn.
Menge: 10,000 h

**19.04.0020 Baufacharbeiter/-in sämtliche Kosten/Zuschläge**
*** Bedarfsposition mit GB
Stundenlohnarbeiten durch Baufacharbeiter/-in
der Verrechnungssatz für die jeweilige Arbeitskraft
umfasst sämtliche Aufwendungen wie Lohn- und
Gehaltskosten, Lohn- und Gehaltsnebenkosten, Zuschläge,
lohngebundene und lohnabhängige Kosten, sonstige
Sozialkosten, Gemeinkosten, Wagnis und Gewinn.
Menge: 10,000 h

**19.04.0030 Bauhelfer/-in sämtliche Kosten/Zuschläge**
*** Bedarfsposition mit GB
Stundenlohnarbeiten durch Bauhelfer/-in
der Verrechnungssatz für die jeweilige Arbeitskraft
umfasst sämtliche Aufwendungen wie Lohn- und
Gehaltskosten, Lohn- und Gehaltsnebenkosten, Zuschläge,
lohngebundene und lohnabhängige Kosten, sonstige
Sozialkosten, Gemeinkosten, Wagnis und Gewinn.
Menge: 10,000 h

**19.04.0040 Baugeräteführer/-in sämtliche Kosten/Zuschläge**
*** Bedarfsposition mit GB
Stundenlohnarbeiten durch Baugeräteführer/-in
der Verrechnungssatz für die jeweilige Arbeitskraft
umfasst sämtliche Aufwendungen wie Lohn- und
Gehaltskosten, Lohn- und Gehaltsnebenkosten, Zuschläge,
lohngebundene und lohnabhängige Kosten, sonstige
Sozialkosten, Gemeinkosten, Wagnis und Gewinn.
Menge: 10,000 h

**19.04.0050 Düsenstrahlarbeiten**
*** Bedarfsposition mit GB
Düsenstrahlarbeiten eingesetztes Gerät

Gerät Nr. 1:
'....................................................'

(vom Bieter anzugeben)

Preis gilt unabhängig von der Menge.
Menge: 5,000 h

**19.04.0060 Düsenstrahlarbeiten**
*** Bedarfsposition mit GB
Düsenstrahlarbeiten eingesetztes Gerät

Gerät Nr. 2:
'....................................................'

(vom Bieter anzugeben)

Preis gilt unabhängig von der Menge.
Menge: 5,000 h
